# Leerstandssanierung Carl-Cohn-Str. 36 e, g, 22297 Hamburg
Angebotsaufforderung (GAEB DA XML 3.3, DA83)
Projekt: 141-26
Währung: EUR
Vergabeart: Freihändige Vergabe
Eröffnung: 06.04.2023 00:00:00
Ende der Zuschlagsfrist: 06.05.2023
Abgabeort: ZETCON Ingenieure GmbH; s.wahl@zetcon.de;
Ausführungsbeginn: 15.05.2023
Ausführungsende: 01.12.2023
Auftraggeber: BUNDESANSALT FÜR IMMOBILENAUFGABEN, - ANSTALT DES ÖFFENTLICHEN RECHTS -, ELLERSTRASSE 56, 53119 BONN, BUNDESREPUBLIK DEUTSCHLAND, Telefon 0228 37787-0, E-Mail INFO@BUNDESIMMOBILIEN.DE
Erstellt mit: GXML Toolbox V3.3 R20230829, iTWO_64 V24.0.667, 18.02.2026

## Titelblatt
OBJEKT:
  Carl-Cohn-Str. 36 e, g

  in 22297 Hamburg

VERGABENUMMER:
  VOEK 141-26

L E I S T U N G S B E S C H R E I B U N G MIT L E I S T U N G S V E R Z E I C H N I S

LEISTUNGEN:

  Heizungs-
  und Sanitärtechnik

BIETER:

  NAME (FIRMENSTEMPEL), ADRESSE, TEL.

AUFTRAGGEBERIN:
  BUNDESANSTALT FÜR IMMOBILIENAUFGABEN
  SPARTE WOHNEN NOWO

VERDINGUNGSSTELLE:
  BUNDESANSTALT FÜR IMMOBILIENAUFGABEN
  STABSBEREICH EINKAUF, ABTEILUNG 1, VERDINGUNG
  FASANENSTRAßE 87, 10623 BERLIN

## Vorbemerkungen zur Leistungsbeschreibung
Vorbemerkungen zur Leistungsbeschreibung

Ergänzung zur Angebotsaufforderung/Teilnahmebedingungen

Für den Datenaustausch von Leistungsverzeichnissen nach GAEB (Datenart 83 Angebotsanforderung, Datenart 84 Angebotsabgabe), gilt folgendes: Leistungsverzeichnisse [DA 83 (Angebotsanforderung)] sind den Vergabeunterlagen beigefügt. Der Bieter hat die bepreisten Leistungsverzeichnisse als Datenträger nach DA 84 (Angebotsabgabe) und als PDF einzureichen.

Bei Angebotsabgabe des Angebotes in Textform ist nach Möglichkeit bitte auch eine Datei nach DA 84 (Angebotsabgabe) beizufügen. Auch bei erfolgtem Datenaustausch nach GAEB bleibt die Textform immer Vertragsgrundlage.

Änderungen oder Berichtigungen der Angebote sind bis zum Ablauf der Angebotsfrist über die e-Vergabeplattform unter Verwendung des Moduls "Angebot abgeben" zulässig.
Wenn innerhalb der Angebotsfrist ein neues Angebot eingereicht wird, wird das erste Angebot aus der Wertung genommen, so dass immer nur ein Angebot, und zwar das zeitlich zuletzt eingereichte Angebot, gewertet wird.
Angebote können bis zum Ablauf der Angebotsfrist zurückgezogen werden und werden dann nicht mehr gewertet.

Allgemeine Vorbemerkungen

Punktfolgen in den Beschreibungen des Leistungsverzeichnisses sind unbedingt vom Bieter auszufüllen (auch geforderte Hersteller-/Typangaben), sofern nicht von der AG vorgegeben.

Anfragen/Zusätzliche Auskünfte zu den Vergabeunterlagen sind über die e-Vergabe-Plattform (www.evergabe-online.de) unter Verwendung des Formblattes "Frage-Antwort" an die Verdingungsstelle zu richten.

Unbedingt zu beachten ist:

Maßgebend für den Zuschlag ist ausschließlich die Angebotsendsumme (Wertungssumme brutto) unter Berücksichtigung etwaiger Nachlässe ohne Bedingung.

Skonto bzw. Nachlässe mit Bedingungen werden bei der Angebotswertung nicht berücksichtigt.

Will der Bieter zur von ihm angestrebten Beschleunigung des Zahlungsverkehrs ein Skonto anbieten, ist dies unter Angabe der dafür geltenden Zahlungsziele in einem Begleitschreiben zu vermerken.

Es gelten alle zum Ausführungszeitpunkt gültigen EN- und DIN-Normen, Arbeitsstättenrichtlinien, Unfallverhütungsvorschriften, behördlichen Erlasse und Gesetze sowie die allgemein anerkannten Regeln der Technik und die Auflagen der Feuerwehr.

Generell ist für alle Abbruchpositionen der Entsorgungsnachweis gemäß den geltenden gesetzlichen Bestimmungen zu erbringen.

Für alle Abfallarten gilt die Pflicht der Anwendung des Kreislaufwirtschaftsgesetz - KrWG

a) Nicht gefährlicher Abfall zur Verwertung ist immer einer Verwertungsanlage zuzuführen. Nicht gefährliche Bauabfälle, die nicht verwertet werden können, sind eigenverantwortlich einer ordnungsgemäßen Beseitigung zuzuführen.

Zusätzliche technische Vertragsbedingungen
(Vorbemerkungen zur Leistungsbeschreibung)

Die nachfolgenden Vorbemerkungen zur Leistungsbeschreibung enthalten grundlegende Hinweise und titelübergreifende Anmerkungen für die Abwicklung der Bauaufgabe und sind demnach zwingend bei der Kalkulation zu beachten.

Inhaltsverzeichnis:

1.  Projektbezogene Vorbemerkungen
1.1  Allgemeines
1.2  Baubeschreibung
1.3  Allg. Baustelleinrichtung (BE), Gerüste, Medienversorgung
2.  Vorbemerkungen zur Ausführung
2.1  Allgemeines
2.2  Organisatorisches
2.3  Nutzung öffentlichen Straßenlandes

1. Projektbezogene Vorbemerkungen

Die im Folgenden genannten §§ beziehen sich auf die Vertragsbedingungen für die Ausführung von Bauleistungen (VOB/B) Auftraggeberin ist die Bundesanstalt für Immobilienaufgaben (BImA - im Weiteren auch AG genannt).

1.1. Allgemeines

1.1.1.  Kenntnis der örtlichen Gegebenheiten:
Es wird empfohlen, dass sich der Bieter vor Angebotsabgabe ein Bild über die örtlichen Verhältnisse, die Anfahrtsmöglichkeiten, Lagerplätze sowie sonstige, die Kalkulation beeinflussende Umstände macht und die zu sanierenden Gebäude in Augenschein nimmt.

1.1.2.  Schadensregulierung / Verteilung der Gefahr (zu § 7):
Werden im Zusammenhang mit den Arbeiten Schäden an den Anlagen verursacht, hat der Auftragnehmer die Schäden zu beseitigen, wenn ihn oder seine Erfüllungsgehilfen ein Verschulden trifft. Werden im Zusammenhang mit den Arbeiten andere Schäden verursacht, hat der Auftragnehmer Ersatz zu leisten, wenn ihn oder seinen Erfüllungsgehilfen Vorsatz oder grobe Fahrlässigkeit trifft.

Vom AN stets zu vertreten sind Beschädigungen, Zerstörungen oder Verluste, die bis zur Abnahme durch Diebstahl, Einbruch, Sachbeschädigungen entstehen. Das gleiche gilt für Frostschäden. Aufwendungen zum Schutz des Eigentums während der Baumaßnahme sind in die Einheitspreise einzukalkulieren, soweit diese nicht gesondert beschrieben sind.

1.1.3.  Arbeitszeiten, Unfallverhütung:
Die Arbeitszeit ist auf die gesetzlichen Bestimmungen für Wohngebiete abzustimmen. Zu keinem Zeitpunkt dürfen die auszuführenden Arbeiten eine Unfallgefahr für die Umwelt und die sich im Umfeld aufhaltenden Menschen werden.

1.1.4.  Produktangaben:
Sämtliche in den Leistungsbeschreibungen enthaltenen Hersteller- und Produktangaben sind Leitfabrikate und dienen der Beschreibung der Leistung in Bezug auf die qualitativen und gestalterischen Eigenschaften sowie den erwarteten Produktstandards. Bei anderen vom Bieter gewählten Produkten ist deren Gleichwertigkeit mit den beschriebenen zu gewährleisten.
Es sei denn, es wird in einer Einzelposition ausdrücklich anders verlangt.

1.2. Baubeschreibung

1.2.1.  Allg. Angaben zur Bauaufgabe:
Die beiden Reihenhäuser (BJ 1957) befinden sich in der Carl-Cohn Str. 36e und 36g in Hamburg-Winterhude (PLZ22297). Eigentümer der beiden Objekte ist die Bundesanstalt für Immobilienaufgaben (BImA). Die Häuser stehen derzeit leer und sollen saniert werden. Sie bestehen aus UG, EG, OG und DG, verfügen über einen ähnlichen Grundriss und wurden innen teilweise zurückgebaut. Die bestehende WDVS-Fassade bleibt erhalten.

Grundrissplanung/Bad:
Die geteilten Bäder im Objekt 36e werden zu einem großen Badezimmer zusammengelegt und vollständig erneuert, sodass beide Häuser anschließend denselben Grundriss aufweisen. Die offene Wohnküche im EG 36e wird hiederhergestellt.

Bodenbeläge
Die Bodenbeläge werden erneuert. In Bad und küche sind Fliesen vorgesehen, in den übrigen Bereichen Vinyl.

Wand und Deckenbeläge
Die Wand- und Deckenbeläge werden erneuert. Die obersten Geschossdecken werden ebenfalls saniert, und die Leitungsführung erfolgt in einer neuen abgehängten Decke. Auch die Bodenklappe wird erneuert.

Fenster, Türen, Treppen
Die Innentüren werden erneuert. Die Fenster werden überarbeitet. Die Treppen werden ebenfalls überarbeitet, und das Geländer im Obergeschoss wird teilweise ausgetauscht.

Heizung, Leitung, Sanitär, Lüftung
Sanitär:

Im Erdgeschoss wird eine neue Küche hergestellt. Hierfür ist eine neue Abwasseranbindung vorgesehen, die mittels Kernbohrung an ein bestehendes Abflussrohr angeschlossen wird. Die erforderlichen Leitungen einschließlich aller Form- und Anschlussstücke sind neu zu liefern und zu montieren.

Im Obergeschoss wird ein neues Badezimmer errichtet. Die Sanitärinstallation erfolgt vollständig neu in Vorwandkonstruktionen. Hierzu gehören die Herstellung der Grundrissführung, Formstücke, Befestigungen sowie sämtliche Anschlüsse für Sanitärobjekte. Das Badezimmer erhält einen Ablaufanschluss. Zusätzlich wird im Bereich des Badezimmers eine Außenentnahmestelle (Außenzapfstelle) hergestellt.

Die Trinkwasserleitungen in den betroffenen Bereichen werden vollständig erneuert und in Edelstahl ausgeführt. Bestehende Leitungen sind, soweit erforderlich, fachgerecht außer Betrieb zu nehmen und zurückzubauen.

Die Warmwasserbereitung erfolgt dezentral über elektrische Durchlauferhitzer im Badezimmer sowie im Gäste-WC. Die Lieferung, Montage und der fachgerechte Anschluss der Durchlauferhitzer sind Bestandteil der Leistung.

Heizung
Die bestehenden Heizungsleitungen sind teilweise vorhanden und grundsätzlich zur Wiederverwendung vorgesehen, soweit sie technisch geeignet sind. Anpassungen, Ergänzungen und Neuverlegungen in den betroffenen Bereichen sind auszuführen, insbesondere im Zusammenhang mit der Sanierung der Geschosse und dem Anschluss neuer Heizkörper.

Sämtliche Heizkörper im Gebäude sind zu erneuern, mit Ausnahme der im Kellergeschoss vorhandenen Heizkörper. Diese bleiben bestehen.

Im Kellergeschoss sind neue Heizungsleitungen herzustellen und an die bestehende Heizungsanlage anzuschließen. Die vorhandene Heizungsanlage wird weiter betrieben und ist nach Abschluss der Arbeiten wieder vollständig anzuschließen, zu befüllen, zu entlüften und in Betrieb zu nehmen.

Alle Kellerleitungen sind neu zu Dämmen

Lüftung:
DAs Badezimmer wird mit einem Lüfter ausgestattet. Dafür ist eine neue Ablauftleitung über Dachzuführen.

Elektro
Die komplette Elektroinstallation wird erneuert.

Schadstoffe
In den Gebäuden sind teilweise Schadstoffe (Asbest, Schwermetalle, Mineralwolle) vorhanden. Die Schadstoffsanierung erfolgt vor den Rückbauarbeiten.

Folgende Gewerke kommen zur Ausführung:

- Abbruch- und Rückbauarbeiten
- Rohbau- und Fliesenarbeiten
- Trockenbau- und Tischlerarbeiten
- Maler- und Bodenbelagsarbeiten
- Galabauarbeiten
- Elektroarbeiten
- Heizungs- und Sanitärtechnik
- Baureinigungsarbeiten

1.2.2.  Allg. Angaben zur Baustelle:
Von der Carl-Cohn-Straße abgehend führt eine Privatstraße zu den Häusern und mündet in einem Parkplatz. Entlang dieser Privatstraße befinden sich zudem Stellplätze, die nach Absprache mit der Bauleitung genutzt werden dürfen. Eine Absperrung von Parkflächen ist nicht erforderlich.
Die Hausnummern 36e (Mittelhaus) und 36g (Endhaus) sind jeweils über eine Treppe (2-3 Stufen) und einen etwa 10 m langen Plattenweg von der Privatstraße aus erreichbar. Über die Plattenwege sind beide Objekte sowohl von der Vorder- als auch von der Rückseite zugänglich.

Auf der gesamten Baustelle herrscht striktes Rauchverbot. Der Verzehr alkoholhaltiger Getränke und Lebensmittel ist verboten. Festgestellte Verstöße gegen das Betäubungsmittelgesetz (BtMG) werden zur Anzeige gebracht.

1.3. Allg. Baustelleinrichtung (BE), Gerüste, Medienversorgung

1.3.1.  Allg. Baustelleinrichtung (BE):
Der Aufenthalt auf den nicht unmittelbar zur Baumaßnahme angrenzenden Grünflächen ist nicht gestattet.
Lagerflächen und Containerstandorte sind mit der örtlichen Bauführung abzustimmen.

Die Transportwege auf der Baustelle sind bei der Kalkulation der Einheitspreise zu berücksichtigen. Ein späterer zusätzlicher Vergütungsanspruch in Bezug auf die Transportwege kann insofern nicht abgeleitet werden.

Die Baustelleneinrichtung ist vor Beginn der Arbeiten unter Berücksichtigung des Platzbedarfs aller am Bau beteiligten AN in Absprache mit der örtlichen Bauführung zu planen.
Der AN hat, wenn nichts Anderes vereinbart ist, ohne besondere Vergütung für die Dauer seiner Bauausführung alle Schutzmaßnahmen zu treffen, die im Bereich der Baustelle und ihrer Umgebung zur Sicherung von baulichen Anlagen und Einrichtungen aller Art, Bäume und gärtnerische Anlagen, sowie zur Sicherung von Personen erforderlich sind. Die Schutzvorrichtungen sind so lange bestehen zu lassen, bis jede Gefährdung von Personen oder Sachen ausgeschlossen ist. Das gleiche gilt für die verkehrspolizeilich vorgeschriebenen Maßnahmen zur Sicherung der Baustelle.
Die von der Auftraggeberin zur Verfügung gestellten Lager- und Arbeitsplätze, Baustelleneinrichtungen und Zufahrtswege hat der AN in einem ordentlichen Zustand zu halten. Sie sind vom AN nach Beendigung der Arbeiten in dem Zustand zurückzugeben, in dem sie sich zu Beginn der Arbeiten befanden, sofern nicht ausdrücklich etwas Abweichendes vereinbart ist. Kommt der AN innerhalb einer Frist von 3 Werktagen einer Aufforderung der Auftraggeberin nicht nach, Verunreinigungen, Schutt, Abfälle etc. zu beseitigen, ist die Auftraggeberin berechtigt, die Beseitigung auf Kosten des AN vornehmen zu lassen, ohne dass er ihm eine Nachfrist zur Beseitigung setzen muss.
Durch den AN verursachte Beschädigungen und Verunreinigungen der Straßen und Plätze sind von ihm auch während der Ausführung der Leistungen ohne besondere Vergütung zu beseitigen. Dies gilt insbesondere auch für die Verschmutzung von Straßen und Plätzen durch Fahrzeuge des AN oder seiner Nachunternehmer.

1.3.2.  Gerüste:
Ein Gerüst wird im Zuge der Sanierung nicht gestellt.

1.3.3.  Medienversorgung:

Bauwasser- und Baustromanschluss

für kleine Bauvorhaben:
Bauwasser und Baustrom werden bauseits gestellt, die Verbrauchskosten trägt die Auftraggeberin.
Bauwasser und Baustrom darf nur für die Erbringung der auszuführenden Bauleistung verwendet werden.

2. Vorbemerkungen zur Ausführung
Die im Folgenden genannten §§ beziehen sich auf die Vertragsbedingungen für die Ausführung von Bauleistungen (VOB/B).

2.1. Allgemeines

2.1.1.  Ausführungsunterlagen (zu § 3):
Der AN hat entsprechend dem Baufortschritt der Auftraggeberin den Zeitpunkt, zu dem er die nach dem Vertrag von der Auftraggeberin zu liefernden Unterlagen benötigt, möglichst frühzeitig anzugeben, damit die Übergabe durch die Auftraggeberin rechtzeitig erfolgen kann.
Der AN hat Sorge dafür zu tragen, dass alle Ausführungsunterlagen aktuellen Standes als Papierexemplare auf der Baustelle bereitgestellt werden. Zu diesen Ausführungsunterlagen gehört explizit auch eine Ausfertigung dieser Leistungsbeschreibung mit allen Angaben und Hinweisen (Langtextfassung).

2.1.2.  Stundenlohnarbeiten (zu § 2 Abs. 10):
Sind in einem Leistungsvertrag Stundenlohnarbeiten vorgesehen, so ist die dafür angegebene Zahl von Stunden unverbindlich. Vergütet werden nur die geleisteten Stundenlohnarbeiten, für die eine schriftliche Anweisung der Auftraggeberin vorliegt und die entsprechend dieser Anwendung tatsächlich ausgeführt worden sind. Stundenlohnarbeiten dürfen nur auf Anweisung der Auftraggeberin ausgeführt werden. Bei Stundenlohnarbeiten wird die Aufsicht durch einen Polier oder eine andere Aufsichtsperson nicht vergütet.

2.1.3.  Dokumentation (zu § 4 Abs. 1 Nr. 2):
Unabhängig von den während der Bauzeit durch die Auftraggeberin oder Fachplaner abgeforderten Produktinformationen, Zulassungen, Übereinstimmungsnachweisen, bauaufsichtlichen Zulassungen oder Prüfzeugnissen ist spätestens 5 Werktage vor der Abnahme der Gesamtleistung eine Projektdokumentation mit allen Produkt- und Bauteilinformationen sowie Gebrauchs- und Pflegeanweisungen in 2-facher Ausfertigung zu übergeben. Die Auftraggeberin behält sich das Recht auf Verweigerung der Abnahme bei Fehlen der Projektdokumentation ausdrücklich vor.
Die Aufwendungen für die Zusammenstellung sind bei der Kalkulation der Einheitspreise zu berücksichtigen, sofern diese nicht gesondert ausgewiesen sind.

2.1.4.  Abnahme (zu § 12):
Die Abnahme der vertraglich geschuldeten Leistung hat gemäß § 12 Abs. 4 Nr. 1 S. 1 VOB/B förmlich stattzufinden. Etwas anderes gilt nur, wenn die Auftraggeberin dies ausdrücklich in Textform mit dem Auftragnehmer vereinbart. Die Regelungen des § 12 Abs. 5 VOB/B bleiben hiervon unberührt.

2.1.5.  Textform:
Alle mit dem Vertrag in Zusammenhang stehenden rechtserheblichen Erklärungen müssen, um wirksam zu werden, in Textform abgegeben werden. Der Schriftform bedarf also auch jede Änderung oder Ergänzung der vertraglichen Vereinbarungen.

2.2. Organisatorisches

2.2.1.  Ansprechpartner des AN (zu § 4 Abs. 2 Nr. 1 i.V.m. Abs. 1 Nr. 3):
Der AN hat Sorge dafür zu tragen, dass während der Ausführung seiner Leistungen er selbst oder mindestens ein deutschsprachiger von ihm für die Leitung der Ausführung bestellter Vertreter auf der Baustelle dauerhaft anwesend ist.
Der AN hat für alle erforderlichen Abstimmungen mit der Bauleitung der Auftraggeberin einen deutschsprachigen Bevollmächtigten als Bauleiter zu benennen.

2.2.2.  Besprechungsorganisation:
Nach Auftragserteilung findet eine gemeinsame Bauanlaufbesprechung unter Teilnahme aller an der Ausführung beteiligten Gewerke statt. Die Teilnahme ist für den AN Pflicht.

2.2.3.  Bautagesberichte (zu § 4, Abs. 1 Nr. 2):
Der AN ist verpflichtet Bautagesberichte zu führen und diese der Auftraggeberin mindestens wöchentlich zu übergeben.
Sie müssen alle Angaben enthalten, die für die Ausführung und Abrechnung des Auftrages von Bedeutung sein können.
Die Bautagesberichte müssen die Angaben enthalten, die für die Ausführung und Abrechnung des Vertrages von Bedeutung sein können, insbesondere über Wetter, Temperaturen, Zahl und Art der auf der Baustelle beschäftigten Arbeitskräfte, Zahl und Art der eingesetzten Großgeräte, Zu- und Abgang von Hauptbaustoffen und Großgeräten, Art, Umfang und Ort der geleisteten Arbeiten mit den wesentlichen Angaben über den Baufortschritt (Beginn und Ende von Leistungen größeren Umfanges, Betonierungszeiten und dgl.), Abnahmen nach §§ 4 Nr. 10 und 12 Nr. 2, Behinderung und Unterbrechung der Ausführung, Arbeitseinstellung, Unfälle und sonstige wichtige Vorkommnisse. Bei Behinderung und Unterbrechung der Ausführung sowie Arbeitseinstellung sind auch die Gründe hierfür anzugeben.

2.2.4.  Baufristenplan
Der AN hat auf der Grundlage des ihm von der Auftraggeberin übergebenen Bauablaufplans einen Baufristenplan über seine vertraglichen Leistungen zu erstellen, anhand dessen die Einhaltung der Vertragsfristen nachgewiesen und überwacht werden kann. Die Vertragsfristen ergeben sich aus den Besonderen Vertragsbedingungen. Die Festlegungen der Auftraggeberin, z.B. zur baufachlichen oder terminlichen Koordinierung mit den übrigen Leistungsbereichen, sind zu berücksichtigen. Bei Änderungen der Vertragsfristen oder bei erheblichen Abweichungen von sonstigen Festlegungen ist der Plan durch den AN unverzüglich zu überarbeiten.
Der Plan ist der Auftraggeberin spätestens 5 Werktage nach Aufforderung, bei Überarbeitungen unverzüglich zu übergeben.

2.2.5.  Werk- und Montagepläne, Ausführungszeichnungen des AN:
Der AN hat die von ihm zu fertigen Ausführungsunterlagen wie bspw. Werk- und Montagepläne der Auftraggeberin nach Aufforderung so rechtzeitig vor der Ausführung zu übergeben, dass mindestens ein Prüfzeitraum der Auftraggeberin von 5 Werktagen sowie der Zeitraum für die Fortschreibung der Unterlagen durch den AN von 5 Werktagen nicht unterschritten werden.
Die Vorlage des AN hat normgerecht und jeweils in 2-facher Ausfertigung sowie 1-mal digital auf geeignetem Datenträger zu erfolgen.

2.3 Nutzung öffentlichen Straßenlandes

Ist die Nutzung von öffentlichem Straßenland für die Durchführung von Bauleistungen erforderlich, gilt das Straßen- und Wegegesetz (StrWG ) des Landes Hamburg (HBauO Hamburg) in der jeweils aktuellsten Fassung. Die Beantragung zur Sondernutzung erfolgt durch den Nutzer (AN) nach vorheriger Abstimmung mit der Auftraggeberin / Bauleitung.
Alle der Sondernutzungserlaubnis zugrunde liegenden öffentlich rechtlichen Bedingungen, Nebenleistungen und sonstigen Auflagen sind vom Nutzer (AN) durch Unterschrift anzuerkennen und einzuhalten. Die Sondernutzungsgebühr für öffentliches Straßenland und Gehwegbereiche sind vom AN in vollem Umfang zu tragen. Vor Beginn der Nutzung ist eine gemeinsame Ortsbesichtigung mit der Genehmigungsbehörde, der Auftraggeberin und dem Nutzer (AN), zwecks Erstellung einer Zustandsniederschrift durchzuführen. Die Niederschrift ist von allen Beteiligten durch Unterschrift anzuerkennen. Später auftretende Schäden gehen in vollem Umfang zu Lasten des Nutzers (AN).

Die vorgenannten Bedingungen sind bei der Preisgestaltung zu berücksichtigen und werden nicht gesondert vergütet

Vorbemerkungen zum Leistungsverzeichnis
Soweit in der Leistungsbeschreibung auf Technische Spezifikationen, z.B. nationale Normen, mit denen Europäische Normen umgesetzt werden, europäische technische Zulassungen, gemeinsame technische Spezifikationen, internationale Normen, Bezug genommen wird, werden auch ohne den ausdrücklichen Zusatz: "oder gleichwertig", immer gleichwertige Technische Spezifikationen in Bezug genommen.

Anlagenverzeichnis

- Ausführungspläne
- Bauzeitenplan nach Vorliegen des Ablaufplanes der Vergabestelle

## 07 Heizungs- & Sanitärtechnik
Datum: 18.02.2026

### Titel 1 Carl-Cohn-Straße 36e

#### Bereich 1.1 Demontage und Baustelleneinrichtungen

**1.1.10 Demontage WC**
Demontage von WC-Anlagen, einschl. Druckspüler oder Spülkasten (auf oder unter Putz mit Absperrventil,
Befestigungsmaterialien, Fugenmassen, Dämmungen etc.
provisorischer Verschluß der Abwasserleitung zur
Vermeidung von Kanalgasen.

demontieren, transportieren und entsorgen
Menge: 2,000 St

**1.1.20 Demontage Badewanne**
Demontage von Badewannen, Stahl oder Kunststoff,
einschl. Füll- und Brausebatterie, Ab- und
Überlaufgarnitur, Wannenträgerkonstruktion sowie
Armaturen, Haltestangen, Befestigungsmaterialien,
Fugenmassen, Dämmungen etc.
provisorischer Verschluß der Abwasserleitung zur
Vermeidung von Kanalgasen.

demontieren, transportieren und entsorgen
Menge: 1,000 St

**1.1.30 Demontage Waschtisch**
Demontage von Waschtischen bis 80cm Breite einschl.,
Waschtischbatterie, Ablaufsiphon, Haltekonstruktion,
Befestigungsmaterialien, Fugenmassen, Dämmungen etc.
provisorischer Verschluß der Abwasserleitung zur
Vermeidung von Kanalgasen.

demontieren, transportieren und entsorgen
Menge: 1,000 St

**1.1.40 Demontage Badausstattung**
Demontage, Transport und Entsorgung Badausstattungen
wie Porzellan- oder Glasablagen, Haltestangen,
Handtuchhalter, Toilettenpapierhalter, Spiegel etc.
inkl. Befestigungsmaterialien.
Menge: 2,000 St

**1.1.50 Demontage Durchlauferhitzer 21 kW**
Demontage Durchlauferhitzer 21 kW

Trennen der Anlage von allen Medien (z.B.  Elektro-, Fühler-, Kaltwasser-, Warmwasseranschluss). Entleerung des Geräts. Demontage aller Anbauteile, Rohrleitungen und Wandbefestigung.
Arbeitshöhe über Gelände/Fußboden bis 2,5 m.
Die Anlagenteile sind zu demontieren, in transportable Stücke zu zerlegen, aus dem Gebäude schaffen und zu entsorgen.

Pauschale je Gebäude.

einschl. Material und Lohn.
Menge: 2,000 St

**1.1.60 Demontage von Rohrleitungen DN 15 - DN 50**
Demontage von Rohrleitungen DN 15 - DN 50

Demontieren, von Rohrleitungen  einschl. Form- und Verbindungsstücken sowie Befestigungen, Armaturen, Schieber, Verschalungen, Umwälzpumpen, Thermometer, Manometer, Ventilen und Schnellentlüftern Rohrleitungen aus Stahl in schwarz und Kupferrohr
Demontageort: Heizungsraum / Wohnungen Arbeitshöhe über Fußboden bis 2,5 m.
Größe: DN 15 - DN 50

demontieren und fachgerecht entsorgen
Menge: 30,000 m

**1.1.70 Demontage schadstoffbelastete Dämmung**
Demontage schadstoffbelastete Dämmung
Demontageort: Kellergeschoss
Nennweite: DN15- DN 25
Die Dämmung ist fachgerecht zu demontieren und zu entsorgen. TRGS 521 ist einzuhalten.
Entsorgungsnachweis ist der BÜ zu ermitteln.

Einschließlich Material, Entsorgungskosten und Lohn.
Menge: 10,000 m

*Hinweis: Enthält die Leistungsbeschreibung die Verpflichtung z.B.*
Vorbemerkung Demontagearbeiten

Enthält die Leistungsbeschreibung die Verpflichtung z.B.
zum Ausbauen, Abnehmen oder Ersetzen von
Stoffen/Bauteilen, so gehören zur vertraglichen Leistung
auch das Laden und/oder der Transport des zu
entsorgenden Abfalls von der Ausbaustelle bis zu dem vom
AG benannten Lagerplatz auf der Baustelle oder in der
Liegenschaft, sowie das Lagern und Sortieren nach
Angabe des AG.

Beim Ausbau von Rohrleitungen und deren
Wärmedämmung werden Armaturen, Form- und
Verbindungsstücke übermessen und nicht getrennt
vergütet. Der Ausbau von einzelnen Armaturen wird nach
der jeweiligen Teilleistung vergütet.

Im Gebäude befinden sich Rippenheizkörper mit Dichtungen, die mittels visueller Einstufung als asbesthaltig (fest gebunden) eingestuft wurden.

Vorhandene Heizkörper demontieren,
Größe bis L = 2,0 m / bis H =1,0 m. einschl. Thermostatkopf und Verschraubungen sowie der Heizleitung und sonstiger Zubehörteile. Alle demontierten und nicht mehr benötigen Teile und Materialien sind nach Rückprache mit der Bauüberwachung von der Baustelle abzufahren und entsprechend den gesetzlichen Auflagen zu entsorgen.

Bruchfreie komplette Entfernung der Rippenheizkörper  und in geeignete, reißfeste und gem. TRGS 519 gekennzeichnete Foliensäcke/ Big-Bags verpacken, auszuschleusen und in die vom AN zu stellenden Container zu verbringen.

Umgebungsschutzmaßnahmen (siehe Baustelleneinrichtung)
Die Asbestprodukte sind unter AVV-Nr. 170601 und 170605 als gefährlicher Abfall einer ordnungsgemäßen Entsorgung zuzuführen.

**1.1.80 Demontage Gliederheizkörper NA 500**
Demontage Gliederheizkörper NA 500

Gliederheizkörper, Bautiefe bis 220 mm,
bis 20 Glieder, Nabenabstand bis 500 mm, mit Befestigung, Vor- und Rücklaufverschraubung und Thermostatventil

demontieren und fachgerechte Entsorgung.
Menge: 10,000 St

**1.1.90 Demontage Trinkwasserfilter und Zubehör**
Demontage Trinkwasserfilter und Zubehör

einschließlich Druckminder, Ventile und Befestigungen

Pauschale je Hausanschluss

fachgerecht entsorgen
Menge: 1,000 St

#### Bereich 1.2 Sanitär

##### Abschnitt 1.2.1 Einrichtungsgegenstände

**1.2.1.10 Duschwanne aus Stahl 100x90x2,5**
Duschwanne aus Stahl 100x90x2,5

Duschwanne aus hochwertigem titanveredelten Stahl/Emaille mit der Oberflächenveredelung für höchste Stabilität, schlag-, kratz- und abriebfest, farbbeständig, lichtecht, säurebeständig nach DIN EN ISO 28706 Klasse AA,
Erdungslasche für Potentialausgleich nach VDE 0100, Ablauf Durchmesser 52 mm, inklusive schallreduzierender Antidröhn-Matten.
Inkl.Fußsystem für Duschwanne bspw. 100 x 90 x 2,5 cm
bestehend aus Montagerahmen und höhenverstellbaren Füßen.
Zubehör: Duschwannenablauf mit einem Ablaufloch von d: 90 mm und seitlichen Ablaufstutzen DN 40 und 50, mit Kugelgelenk und verstellbar von 0 - 15 Grad.
Mit Geruchsverschluss zur Reinigung komplett herausnehmbar nach DIN EN 274.
Haube zu Duschwannenablauf in chrom.

Hersteller: Bette

oder gleichwertig
angebotenes Fabrikat des Bieters:

'....................................................'

liefern und fachgerecht montieren
Menge: 1,000 St

**1.2.1.20 Wannendichtband 3.0m für Stahlwannen**
Flexible Abdichtung von Bade- und Duschwannen zur Wand, zur Vermeidung von Wasserschäden bei beschädigter Silikonfuge. Dichtvlies an Wannenrandseite, selbstklebend mit Butyldichtkleber.
Klebeposition auf dem Wannenrand während der Montage korrigierbar. Dichtfläche an Montagewand selbstklebend (stark haftender Kleber). Kapillarschutzstreifen auf dem Wannendichtband verhindert das Aufsteigen von Wasser hinter der Fliese. Das Dichtband wird nach der Montage mit der Wand eingedichtet. Zur Schalldämmung nach DIN 4109 Wannendämmprofil
1 x Wannendichtband
Länge = 3,0 m, Breite = 95 mm
1 x Kapillarschutzstreifen
Breite = 15 mm, Dicke = 2,0 mm
Länge = 3,0 m
2 x Kapillarschutzecken
selbstklebender Fliesenlegerhinweis

liefern und fachgerecht montieren
Menge: 1,000 St

**1.2.1.30 2-Teilig mit Eckeinstieg 1100x800x2000mm**
2-Teilig mit Eckeinstieg 1100x800x2000mm

Zur Kombination verschlussseitig mit
SNR/L Schwingtür mit Festfeld / LI SFW Schwingtür mit Festfeld. Teilgerahmte Seitenwand. Verglasung mit 5 mm Einscheiben-Sicherheitsglas nach EN 12150, optional mit Profil aus hochwertigem eloxiertem Aluminium. Verstellmöglichkeit im Wandprofil 25 mm. Durchgehende Magnetleiste. Anforderungen für Spritzwasserprüfung nach DIN EN 14428. Geprüft nach DIN EN 14428 (CE) und PPP 53005 (TÜV / GS).
Qualitätssicherungssystem zertifiziert nach DIN EN ISO 9001:2015.
Umweltmanagement zertifiziert nach DIN EN 14001:2015. Energiemanagement zertifiziert nach DIN EN 50001:2011.

Fabrikat der Planung:
Hersteller: Kermi
Typ: Liga
Material: Glas

oder gleichwertig
angebotenes Fabrikat des Bieters:

'....................................................'

liefern und fachgerecht montieren
Menge: 1,000 St

**1.2.1.40 Einhebel-Brausearmatur AP, DN 15**
Einhebel-Brausearmatur AP DN 15. Rückflussverhinderer DVGW-Eigensicher. S-Anschlüsse verdeckt und geräuschgedämpft (verstellbar von 129 - 171mm). Bedienungshebel aus Metall. Permanente Rot- / Blau-Markierung auf dem Bedienhebel. Durchmesser 38mm Kartusche mit keramischen Dichtscheiben. Kartuschenübersetzung aus Edelstahl. Schwenkbereich 100 Grad. Getestet auf 500.000 Zyklen (ein Zyklus besteht aus insgesamt 11 verschiedenen Hebelbewegungen). maximale Temperaturbeständigkeit bis zu 95 Grad C (nicht für den Dauerbetrieb geeignet). Integriertes Fettreservoir (lebensmittelverträglich). Integrierte Heißwassertemperaturbegrenzung und ECO-Funktion. Lebensdauertest EN 817. Geräuschverhalten DIN 4109, Gruppe 1. Farbe / Oberfläche: Chrom, Gesamte Ausladung: 137-140 mm, Gesamte Höhe: 127 mm, Brauseanschluss Durchfluss (3 Bar): 13 Liter, Gewicht: 1,49 kg

Fabrikat der Planung:
Hersteller: Ideal Standard
Serie: Cerafine O

oder gleichwertig
angebotenes Fabrikat des Bieters:

'....................................................'

liefern und fachgerecht montieren
Menge: 1,000 St

**1.2.1.50 Brausekombination 900 mm. 3-Funktionshandbrause**
Brausekombination 900 mm. 3-Funktionshandbrause

Durchmesser 110mm (Strahlarten: Regen, Massagestrahl und sanfter Regen). Anti-Kalk-Funktion. Brausestange 900 mm mit schwenkbarem Schieber aus Metall. Wandbefestigung aus Metall. Befestigung zur erleichterten Montage verstellbar. Brauseschlauch Idealflex 1750 mm.
Oberfläche: Chrom
Durchfluss (3 bar): 8 l

Fabrikat der Planung:
Hersteller: Ideal Standard
Serie: Idealrain Evo

oder gleichwertig
angebotenes Fabrikat des Bieters:

'....................................................'

liefern und fachgerecht montieren
Menge: 1,000 St

**1.2.1.60 Waschtisch 600x460x175mm in Weiß**
Menge: 1,000 St

**1.2.1.70 Waschtisch-Einhebelmischer mit Ablaufgarnitur**
Einhebel-Waschtischarmatur DN 15. Starrer Gussauslauf. Luftsprudler mit Metallring, kurze Bauform und druckunabhängigen Mengenregler 5L/Min. Sockelmass 50mm. Metall Ablaufgarnitur. Ausladung 125 mm. Auslaufhöhe 122 mm. Flexible Anschlussschläuche G3/8. Bedienungshebel aus Metall, mit Rot-/Blau-Markierung auf dem Hebel. Befestigung von unten (EASY FIX) mit Zentrierdichtung. Durchmesser 28 mm CLICK-Kartusche mit keramischen Dichtscheiben. Kartuschenübersetzung aus Edelstahl. Schwenkbereich 100 Grad. Getestet auf 500.000 Zyklen (1 Zyklus entspricht 11 Hebelbewegungen). Integriertes Fettreservoir (lebensmittelverträglich). Temperaturbeständigkeit bis zu 95 Grad (nicht für den Dauerbetrieb geeignet). Integrierte Heißwassertemperaturbegrenzung. Lebensdauertest EN 817. Geräuschverhalten DIN 4109, Gruppe 1.
Farbe/ Oberfläche: Chrom
Gesamte Ausladung: 176 mm
Gesamte Höhe: 176 mm

Fabrikat der Planung:
Hersteller: Ideal Standard
Typ: Cerafine O

oder gleichwertig
angebotenes Fabrikat des Bieters:

'....................................................'

liefern und fachgerecht montieren
Menge: 1,000 St

**1.2.1.80 Eckventile 1/2**
Eckventil, selbstdichtend, mit Standard-Griff
Verlängerung Schubrosette
Quetschverschraubung mit Längenausgleich
Anschluss: 1/2" x 10 mm
Farbe: chrom
Quetschverschraubung 10 mm für den Armaturenanschluss.

liefern und fachgerecht montieren
Menge: 3,000 St

**1.2.1.90 Hahnverlängerungen 1/2"x 15-50 mm**
Aus Rotguss für Trinkwasser-Installation geeignet.

liefern und fachgerecht montieren
Menge: 10,000 St

**1.2.1.100 Waschtisch-Röhrensiphon 1 1/4"G**
Gehäuse und Rohre Messing poliert,
montagefreundlich durch Steckanschluss
des Abflussrohres
Lieferumfang: Messingrosette mit Gleitring
Reinigungsöffnung mit O-Ring-Dichtung
Tauchrohr Kunststoff Einsatzbereich / technische Daten:
Bauform nach DIN 274 Werkstoff: Messing DIN EN
Oberfläche: chrom

liefern und fachgerecht montieren
Menge: 1,000 St

**1.2.1.110 Wand-WC Tiefspüler**
Wand-WC Tiefspüler

Ausführung: 6 Liter Spülvolumen
DIN EN 997 Flachspüler Material: Sanitärkeramik
Farbe: weiß, Maße: 355 x 540 mm (BxT)
Gewicht: 18,7 kg

Fabrikat der Planung:
Hersteller: Geberit
Typ: Renova Rimfree

oder gleichwertig
angebotenes Fabrikat des Bieters:

'....................................................'

liefern und fachgerecht montieren
Menge: 1,000 St

**1.2.1.120 WC-Sitz weiß Edelstahlscharniere**
Edelstahlscharnier DIN 19516
universelle Passform, Farbe: weiß alpin
Material: Urea 131.5 Duroplast,
Scharnier: Edelstahl B0302Y
Befestigungsart: Fast Fixmutter, Gewicht: 1,8 kg

Fabrikat der Planung:
Hersteller: Geberit
Typ: Renova

oder gleichwertig
angebotenes Fabrikat des Bieters:

'....................................................'

liefern und fachgerecht montieren
Menge: 1,000 St

**1.2.1.130 Betätigungsplatte für 2-Mengen-Spülung weiß-alpin**
Verwendungszwecke: zur Spülauslösung bei concept UP-Spülkästen
Eigenschaften: Betätigung von vorne, Drückerstangen schallgedämmt, werkzeuglose, Schnelleinstellung
Lieferumfang: 2 Drückerstangen 2 Distanzbolzen und Befestigungsrahmen.

Fabrikat der Planung:
Hersteller: Geberit
Typ: Sigma 01

oder gleichwertig
angebotenes Fabrikat des Bieters:

'....................................................'

liefern und fachgerecht montieren
Menge: 1,000 St

**1.2.1.140 Schallschutzset für Waschtisch**
Für Waschtische 600 bis 800 mm.
Zur Reduzierung der Schallübertragung zwischen Keramik und Wand um bis zu 8 db(A). Die Lieferung erfolgt als Set im Polybeutel inklusive Schalldämmtüllen, Schalldämmringen und Unterlegscheiben.
Material: Hochwertiger PE-Schaumstoff in 5 mm Stärke, hohe Stauchhärte, säurebeständig, silikonverträglich, FCKW-frei.
Breite: 800 mm, Höhe: 240 mm, Materialstärke: 5 mm

liefern und fachgerecht montieren
Menge: 1,000 St

**1.2.1.150 Schallschutzset für Wand-WC**
Zur Reduzierung der Schallübertragung zwischen Keramik und Wand um bis zu 8 db(A). Die Lieferung erfolgt als Set im Polybeutel inklusive Schalldämmtüllen, Schalldämmringen und Unterlegscheiben.
Material: Hochwertiger PE-Schaumstoff in 5 mm Stärke, hohe Stauchhärte, säurebeständig, silikonverträglich, FCKW-frei.
Breite: 460 mm, Höhe: 550 mm, Materialstärke: 5 mm.

liefern und fachgerecht montieren
Menge: 1,000 St

**1.2.1.160 Kombieckventil 1/2" mit Rückflussverhinderer**
Kombieckventil 1/2" mit Rückflussverhinderer

Quetschverschraubung 10 mm für den Armaturenanschluss.
Schlauchverschraubung verchromt DN15 mit Überwurfmutter 3/4" und Tülle.

liefern und fachgerecht montieren
Menge: 1,000 St

**1.2.1.170 Auslaufventil DN 15 x 3/4"**
Auslaufventil DN 15 x 3/4"

DIN 3509 HD
mit Rohrbelüfter HB und Rückflussverhinderer EB
nach DIN EN 1717/DIN 3509, DIN-DVGW
aus Messing CW 617 N.
Oberteil mit Knebelgriff
wartungsfreie O-Ring-Spindelabdichtung
O-Ring EPDM mit KTW- und W270-Zulassung
Schlauchverschraubung mit Überwurfmutter
aus Messing, Schlauchtülle aus ABS
Nenndruck: PN 10
Betriebstemperatur: max. 90° C
Größe: DN 15 (1/2") Außengewinde
Oberfläche: poliert verchromt

liefern und fachgerecht montieren
Menge: 2,000 St

**1.2.1.180 Waschgerätenanschluss Siphon DN 50**
Röhren-Siphon 100/0
nach DIN EN 274 für Küchenspülen, Aussgussbecken und Waschgeräte.
Im Waschraum ist der Siphon mit einer DN 50 Schelle zu montieren.

liefern und fachgerecht montieren
Menge: 2,000 St

**1.2.1.190 Ausgussbecken Stahl 505x330 mm 1 1/2"**
Stahl emailliert, innen und außen glasiert,
ohne Hahnlochbohrung, ohne Überlauf,
Kunststoffumrandung grau.
Einschließlich Befestigung

liefern und fachgerecht montieren
Menge: 1,000 St

##### Abschnitt 1.2.2 Modulares Vorwandsystem und Zubehör

*Hinweis: Installationssystem*
Die Vorwand soll bauseits mit Trockenbau beplankt werden. Es sind somit Absprachen mit den Trockenbauunternehmen durchzuführen. Die Kosten dafür sind in den nachfolgenden Positionen zu kalkulieren.
Anforderungen:
Die Trockenbauweise erfüllt als Bestandteil die bauordnungsrechtlichen Anforderungen an den baulichen Brand-, Schall- und Feuchteschutz und an die Statik.

Brandschutz
Installationsschacht I 30 gemäß aBG Nr. Z-19.30-2206,
Installationsschacht I 90 gemäß aBG Nr. Z-19.30-2207,
Installationstrennwand F 30 gemäß abP Nr. P-MPA-
E-02-050 und/oder Installationstrennwand F 90 gemäß abP
Nr. P-MPA-E-02-049

Schallschutz
1. erfüllt den Standard Schallschutz
für den fremden schutzbedürftigen Bereich
(Diagonal darunter liegender Raum) nach DIN 4109
mit einem Installationsgeräuschpegel von
17 bis 18 dB(A)
2. erfüllt die Erhöhten Anforderungen für den
fremden schutzbedürftigen Bereich
(diagonal darunter liegender Raum) nach DIN 4109,
Beiblatt 2 mit einem Installationsgeräuschpegel von
17 bis 18 dB(A) und nach VDI 4100:2007-08 mit einem
Installationsgeräuschpegel mit Betätigungsgeräuschen
von 20 bis 23 dB(A)
3. erfüllt teilweise die erhöhten Anforderungen im
angrenzenden Raum des eigenen schutzbedürftigen
Bereiches als Vorwand nach VDI 4100:2007-08 mit einem
Installationsgeräuschpegel mit Betätigungsgeräuschen
von 30 dB(A)

Statik
Geberit GIS erfüllt mit der
dazugehörigen Systembeplankung und den Montageelementen
die Anforderungen nach DIN 4103 und die nach VDI 6000
Blatt 1, Abschnitt 8 geforderten Werte für
aufzunehmende Gewichtsbelastungen
für Wand- WC und Bidet von 4000 N (400 kg),
für Waschtisch und Urinal von 1500 N (150 kg)
und für Stütz- und Haltegriffe von 1000 N (100 kg).

Geeignet für Einbaubereich 1 (Bereiche mit geringer
Menschenansammlung) und Einbaubereich 2 (Bereiche mit
großer Menschenansammlung) gemäß DIN 4103-1:2015-06

Feuchtigkeitsschutz
Geberit GIS erfüllt mit der
dazugehörigen Systembeplankung die
bauordnungsrechtlichen Anforderungen nach § 13 der
Musterbaurodnung (MBO). Für die
Wassereinwirkungsklassen W2-1 und W3-1 nach DIN 18534-1
ist die Verwendung der zementgebundenen mineralischen
Bauplatte Geberit Aquapaneel Pro notwendig.
Maßgebend für den Feuchtigkeitsschutz in diesem Bereich
ist die richtige Wandabdichtung.
Dabei sind nur Flächenabdichtsysteme mit Verwendbarkeitsnachweis (AbP) möglich.

GIS Installationssystem besteht aus nicht
vormontierten Einzelbauteilen für das Tragsystem,
Montageelementen und der Geberit Systembeplankung:

Tragsystem
Im Wesentlichen bestehend aus vollsymmetrischen
verzinkten Stahlprofilen (3,2 x 3,2 cm),
Montagewinkeln, Verbindungsstücken und metallischen
handverschließbaren Profilverbindern.

Montageelemente
Vormontierte Montageelemente zur Aufnahme von
Sanitärausstattungsgegenständen. Die Montageelemente
sind zur Aufnahme wandhängender Konsollasten bei WC,
Bidet, WT und Urinal geeignet. Für den barrierefreien
Bereich der Sanitäranlagen gibt es spezielle
Montageelemente, die Konsollasten bis zu 100 kg
aufnehmen können.

Für das ausgeschriebene Produkt liegt eine
Haftungsübernahmevereinbarung zwischen dem Hersteller
und dem ZVSHK bzw. dem BTGA vor.

Systembeplankung
Bestehend aus 1,8 cm starken einlagigen
Gipskartonpaneel für den bauaufsichtlich nicht
geregelten Bereich für geringe und mäßige
Feuchtigkeitsbeanspruchung
(Wassereinwirkungsklassen W0-I und W1-I nach DIN DIN
18534-1) oder 1,8 cm starken
mineralischen Bauplatten Aquapaneel Pro für
den bauaufsichtlich geregelten Bereich für hohe
Feuchtigkeitsbeanspruchung nach MVV TB, Liste C3
(Wassereinwirkungsklassen W2-I und W3-I nach DIN
18534-1) zur Herstellung einer verfliesungsfähigen
Oberfläche nach Qualitätsstufe Q1.
Die Systembeplankung ist einlagig mit selbstbohrenden
Paneelschrauben vertikal ausgerichtet aufzubringen
(einschließlich aller Ausschnitte und Bohrungen für
die Sanitärausstattungsgegenstände mit Dichtungs- und
Schallschutzelementen). Die Bauwerksanschlüsse sind
mit Fugenband für den Schallschutz an gefliesten oder
geputzten Oberflächen und Leichtbauwänden auszuführen.

Verarbeitung
Die Verarbeitung und Montage ist nach den aktuellsten
herstellerspezifischen Vorschriften der technischen
Unterlagen und den Montageanleitungen sowie der
Einhaltung einschlägiger Normen durchzuführen.
Die Systemgrenzen sind bei der Erstellung zu beachten.

Fabrikat der Planung:
Fabrikat: Geberit
Typ: GIS

liefern und fachgerecht montieren

**1.2.2.10 Profileschiene für Vorwand- und Trockenbau**
Profileschiene für Vorwand- und Trockenbau
(wie zuvor beschrieben jedoch:)

Verwendungszwecke
- Zum Erstellen Tragsystemen

Technische Eigenschaften
- Oberfläche: feuerverzinkt, Werkstoff: Stahl.
- B / Breite (cm): 3,2 cm
- H / Höhe (cm): 3,2 cm
- L / Länge (cm): 500 cm

liefern und fachgerecht montieren
Menge: 30,000 m

**1.2.2.20 Element für Wand-WC mit UP-Spülkasten**
Element für Wand-WC mit UP-Spülkasten

Zum Einbau in Tragsysteme für Vorwände, Trennwände
oder frei stehende Wände. Für barrierefreies Bauen geeignet. Für Wand-WCs mit Anschlussmaßen
nach DIN EN 33:2011-11. Für 1-Mengen-, 2-Mengen- oder
Spül-Stopp-Spülung Für Fußbodenaufbauten 020 cm
Berechnungsdurchfluss (l/s): 0.11 l/s, Fließdruck (kPa): 50-1000 kPa, Große Spülmenge Einstellbereich für
Spülkasten (l): 4.5 / 6 / 7.5 l
- B / Breite (cm): 42.4 cm
- H / Höhe (cm): 120 cm
- T / Tiefe (cm): 16.5 cm
zusätzlicher Lieferumfang
Bauschutz für Serviceöffnung, Anschlussset für WC, D 90 mm, Anschlussbogen 90G aus PE-HD, D 90 mm, 4 Schutz- und Markierstopfen, 2 Gewindestangen M12, Übergangsmuffe aus PE-HD, D 90 /110 mm
Betätigung von vorne

Fabrikat der Planung:
Hersteller: Geberit
Typ: Sigma GIS
oder gleichwertig
angebotenes Fabrikat des Bieters:

'....................................................'

liefern und fachgerecht montieren
Menge: 1,000 St

**1.2.2.30 Element für Waschtisch und Standarmatur**
Element für Waschtisch und Standarmatur

Zum Einbau in Tragsysteme für Vorwände, Trennwände
oder frei stehende Wände

Technische Eigenschaften
- Nettogewicht: 1,290 kg
- B / Breite (cm): 24,8 cm
- H / Höhe (cm): 7,6 cm
- T / Tiefe (cm): 4,5 cm

Fabrikat der Planung:
Hersteller: Geberit
Typ: GIS
oder gleichwertig
angebotenes Fabrikat des Bieters:

'....................................................'

liefern und fachgerecht montieren
Menge: 1,000 St

**1.2.2.40 Traverse für UP Wandarmatur**
Traverse für UP Wandarmatur

Verwendungszwecke
Zum Einbau in Tragsysteme für Vorwände, Trennwände
oder frei stehende Wände. Tragwerk stufenlos
höhenverstellbar.

Auch für Küche mit Rohrschelle für Abfluss verwenden.

Fabrikat der Planung:
Hersteller: Geberit
Typ: GIS
oder gleichwertig
angebotenes Fabrikat des Bieters:

'....................................................'

liefern und fachgerecht montieren
Menge: 1,000 St

**1.2.2.50 Abdichtscheibe (Manschette) für Anschlüsse 1/2"**
Abdichtscheibe (Manschette) für Anschlüsse 1/2", im Dusch- und Nassbereich

liefern und fachgerecht montieren
Menge: 2,000 St

**1.2.2.60 Zubehör für Vorwandsystem**
Zubehör für Vorwandsystem

wie Montagewinkel, Verbindungsstücke, Verbindungslasche, Befestigungsclip M10, Drehrastbolzen M8, Schwerlastanker, Schalldämmplatte, Profilführung, verlängerte Montagewinkel, Trennstreifen und selbstschneidene Schrauben.

liefern und fachgerecht montieren
Menge: 30,000 kg

##### Abschnitt 1.2.3 Trinkwasserarmaturen

**1.2.3.10 Hauswasserstation 1 ‘‘**
Hauswasserstation 1 ‘‘

mit patentiertem Keramikspülventil, nach DIN EN 13443-1, DIN 19628 und DIN,EN 1567, mit DIN-DVGW-Prüfzeichen, zur Druckregelung und Filtration von feinkörnigen und festen Verunreinigungen im Wasser, die als Belüftungselemente Korrosionen in wasserführenden Rohrleitungen auslösen und zu Funktionsstörungen an Kontroll- und Regelorganen führen können. Ausführung: Filtergehäuse aus hochwertigem Kunststoff PN 16, Einbau-Drehflansch mit patentiertem Bajonettverschluss aus Messing mit Verschraubung (Gewindeanschluss nach DINEN 10226-1), waagerechter oder senkrechter Einbau möglich, Filtergewebe aus Edelstahl, Rückspüleinheit, großes Handrad zur Rückspülung bei gleichzeitiger Reinigung des Schauglases, mit integriertem freien Auslauf und patentiertem Keramik-Spülventil mit Schlauchanschluss, Druckmanometer, Druckminderer mit werkseitiger Nachdruckeinstellung von 4 bar, Einstellbereich des Nachdruckes von 1,5 - 6 bar, Rückflussverhinderer, mit
integrierter Rückspülmonatsanzeige.
Fabrikat der Planung:
Hersteller: Judo
Serie: JUKO-EC
oder gleichwertig
angebotenes Fabrikat des Bieters:

'....................................................'

liefern und fachgerecht montieren
Menge: 1,000 St

*Hinweis: Freistromventil, Schrägsitzventil*
Freistromventil, Schrägsitzventil

PN 16, DIN-DVGW- und Schallschutzzulassung, für Edelstahlrohr, Gehäuse, Oberteil und Innengarnitur komplett aus Rotguß DIN 1705, frei von Messing im Bereich des Mediums, beständig gegen aggressives Wasser, mit selbstfettender EPDM-Lippendichtung als wartungsfreie
Spindelabdichtung, totraumfrei, mit PTFE-Dichtung, mit beiderseits 2-teiligen, flachdichtenden Rotguß- Preßverschraubung mit Entleerung im Gehäuse,
incl. Wärmedämmschalen
Fabrikat der Planung:
Kemper/ Weser-Freistromventil
Ausführung: DN 15
oder gleichwertig
Angebotenes Fabrikat/Typ

'....................................................'

**1.2.3.20 Freistromventil DN 15**
Freistromventil DN 15

Wie zuvor beschrieben, jedoch:
Freistromventil Nennweite: DN 15, einschließlich Wärmedämmschalen

liefern und fachgerecht montieren
Menge: 1,000 St

**1.2.3.30 Freistromventil DN 20**
Freistromventil DN 20

Wie zuvor beschrieben, jedoch:
Freistromventil Nennweite: DN 20, einschließlich Wärmedämmschalen

liefern und fachgerecht montieren
Menge: 4,000 St

**1.2.3.40 Freistromventil DN 25**
Freistromventil DN 25

Wie zuvor beschrieben, jedoch:
Freistromventil Nennweite: DN 25, einschließlich Wärmedämmschalen

liefern und fachgerecht montieren
Menge: 4,000 St

**1.2.3.50 KFR-Ventil DN 25**
KFR-Ventil DN25

mit Entleerung aus CR-Messing
nach DIN EN 13959, Werkstoff nach
DIN 50930 Teil 6 bzw. UBA Liste 03/2017
mit Innengewinde, Rückflussverhinderer
steigendes sowie totraumfreies
Messing Fettkammeroberteil
DIN-DVGW zertifiziert
Schallschutzzulassung Klasse 1
Nenndruck PN 16
EPDM Dichtungen mit KTW/W270 Zulassungen
max. Betriebstemperatur 90 °C

liefern und fachgerecht montieren
Menge: 1,000 St

**1.2.3.60 Frostsichere Außenarmatur mit Griff**
Frostsichere Außenarmatur mit Griff

einschließlich  Bausatzausführung, Bausatzausführung, geeignet für die Rohbauinstallation und für die nachträgliche Installation bei bereits fertiggestellter Außenwand, im geschlossenen Zustand mediumberührte Metallteile aus entzinkungsfreiem und korrosionsbeständigem Rotguss, beständig gegen aggressives Wasser, universelle Baulänge für alle gängigen Einbautiefen, Innenoberteil für schnellen Öffnungsvorgang (zwei Umdrehungen), hohe Auslaufleistung 40 l / min (1 bar), Kegel mit innenliegender RV-Feder, EPDM-Sitzdichtung, verlängerbar durch optional erhältliches Verlängerungsset, mit Funktionsbelüfter zur automatischen Entleerung, integrierter RV und Rohrbelüfter als Sicherungskombination HD, Eingang Rohraußengewinde, matt verchromter Bediengriff mit blauem Signierplättchen, totraumfrei, inkl. Verdrehschutzmanschette, inkl. Schlauchkupplung für gängige Stecksysteme, DVGW-Zulassung nach VP 648, ÖVGW-Zulassung, SVGW-Zulassung, KIWA-Zulassung, BELGAQUA-Zulassung, VA-Zulassung, Kunststoffteile mit KTW- und W 270-Zulassung, nach UBA-Bewertungsgrundlage, Schallschutzzulassung nach DIN EN ISO 3822 Klasse 1, DIN EN 1717, min. Einbautiefe 150 mm, max. Einbautiefe 415 mm, Druckstufe PN 16, max. Betriebstemperatur 90 °C

Fabrikat der Planung:
Hersteller: KEMPER
Serie: FROSTI-PLUS KHS
oder gleichwertig
angebotenes Fabrikat des Bieters:

'....................................................'

liefern und fachgerecht montieren
Menge: 1,000 St

**1.2.3.70 Spülen der gesamten Trinkwasserinstallation**
Spülen der gesamten Trinkwasserinstallation

 nach DIN 1988, Teil 2,
Abschnitt 11.2. Die Kosten für Stopfen mit
Schnellschlussventilen bzw. Kugelhähne sowie Spülstücke
für Unterputz-Armaturen, Liefern und Montieren der für
die Spülung notwendigen Betriebsmittel sind in diese
Position mit einzukalkulieren.

Pauschale je Gebäude.

einschl. Material und Lohn.
Menge: 1,000 St

#### Bereich 1.3 Heizungstechnik

##### Abschnitt 1.3.1 Heizkessel und Zubehör

**1.3.1.10 Heizungswartung für bestehende Anlage**
Heizungswartung für bestehende Anlage
durchführen einschließlich Erstellung eines
Wartungsprotokolls

21 kW Gasbrennwert mit Wartungsset

liefern und fachgerecht ausführen
Menge: 1,000 St

**1.3.1.20 Mini-Durchlauferhitzer DEM 3 3.5kW weiss**
Mini-Durchlauferhitzer DEM 3 3.5kW weiss

ANWENDUNG: Der elektronisch geregelte
Mini-Durchlauferhitzer versorgt ein
Waschbecken mit Warmwasser. Der Betrieb
ist sowohl mit Druckarmaturen als auch
mit drucklosen Armaturen möglich.
KOMFORTMERKMALE: Das Gerät verfügt über
eine Regelelektronik und einen Sensor
für die Auslauftemperatur. Die
Wunschtemperatur wird bis zur maximalen
Leistung gradgenau erreicht. Eine
interne Temperaturbegrenzung ist dank
Temperaturskala stufenlos möglich. Ein
Durchflussmengen-Regler ist integriert.
Sowohl Über- als Untertisch-Montage sind
möglich. EFFIZIENZ: Energie- und
wassersparende Betrieb durch
elektronische Leistungsregelung
erreicht. Das Beimischen von Kaltwasser
an der Armatur ist nicht nötig.
INSTALLATION: Zeitsparende Montage durch
das Profi-Rapid Installationssystem mit
2-Punkt-Befestigung. Die Rückwand kann
zudem als Bohrschablone genutzt werden.
Bohrloch-Abweichungen werden durch die
integrierten Langlöcher ausgeglichen.
Außenliegenden Metall-Wasseranschlüsse
für die schnelle Installation der
Armaturen. Der Netzanschluss wird durch
eine serienmäßig vorbereitete
elektrische Anschlussleitung
vereinfacht. Schnelle Fehleranalyse
durch LED-Diagnoseampel. SICHERHEIT: Die
automatische Leistungsanpassung schützt
vor Verbrühungen bei hohen
Einlauftemperaturen. Sicherheitssystem
mit Sicherheits-Druckbegrenzung und
elektronischer Temperaturüberwachung.

liefern und fachgerecht montieren
Menge: 1,000 St

**1.3.1.30 Durchlauferhitzer DHB 18/21/24**
Durchlauferhitzer DHB 18/21/24

Der Komfort-Durchlauferhitzer versorgt
mehrere Entnahmestellen gleichzeitig mit
Warmwasser. Das geschlossene, druckfeste
Gerät kann mit allen handelsüblichen
Druckarmaturen verwendet werden.
KOMFORTMERKMALE: Die Wunschtemperatur
wird bis zur maximalen Leistung durch
die 3i-Technologie gradgenau erreicht.
Der stufenlose Drehregler ist mit einer
Temperaturskala ausgestattet. Bei der
Untertisch-Montage können Gerätekappe
und Bedieneinheit gedreht werden.
EFFIZIENZ: Spart bis zu 30 % Energie und
Wasser durch elektronische
Leistungsregelung. Geeignet für
vorerwärmtes Wasser. INSTALLATION:
Schnelle Montage durch das Profi
Rapid-Installationssystem. Gängige
Durchlauferhitzer lassen sich einfach
austauschen. Unebenheiten der Wand und
Bohrloch-Abweichungen gleicht die
universell einsetzbare Montageleiste
aus, die marktübliche Befestigungspunkte
berücksichtigt. Schneller, universeller
Wasseranschluss durch den vergrößerten
Anschlussraum mit schwenkbarem
Kaltwasser-Zulauf. Für einen
problemlosen Austausch sorgen die
Wasser-Schraubanschlüsse und die
Doppelnippel-Anschlüsse. Das Gerät kann
Auf- oder Unterputz installiert werden
und eignet sich auch für Rohrsysteme aus
Kunststoff (Herstellerangaben beachten).
Einfacher Netzanschluss von oben oder
unten, eine Einführhilfe für
Elektrokabel ist vorhanden.
Fehleranalyse durch LED-Diagnose-Ampel.
Die innere Baugruppe lässt sich mit
einem Handgriff entnehmen. SICHERHEIT:
Schnelles Blankdraht-Heizsystem für
kalkhaltiges und kalkarmes Wasser.
Mehrstufiges, elektronisches
Sicherheitskonzept mit Lufterkennung und
Sicherheits-Temperaturbegrenzer. Eine
Fachkraft kann einen Verbrühschutz bzw.
eine Kindersicherung aktivieren.

liefern und fachgerecht montieren
Menge: 1,000 St

**1.3.1.40 Entleerungskugelhahn DN 15**
Entleerungskugelhahn DN 15

Rotguß-KFE-Kugelhahn selbstdichtend, Kontermutter Griff
mit Anschlag Schlauchverschraubung und Verschlußkappe
einschl. Dicht- und Befestigungsmaterial
sowie Kleinteile, Füll- und Entleerungskugelhahn DN 15.

liefern und fachgerecht montieren
Menge: 2,000 St

**1.3.1.50 Heizungs-Kugelhahn DN 25**
Heizungs-Kugelhahn DN 25

Gehäuse und Kugel aus korrosionsbestän-digem, entzinkungsfreiem Rotguß. Gehäuse rohrförmig für durchlaufende Wärmedämmung.
Kugel mit glattem Durchgang. Wartungsfreie Spindelabdichtung durch zwei O-Ringe. Kugelabdichtung durch PTFE-
Ringe. Knebel aus schlagfestem Kunststoff, Anschläge verdeckt. Knebel auch
bei wärmegedämmten Gehäuse von außen
bedienbar. 1" IG
Zul. Betriebstemperatur TB 120 Grd. C.
Nenndruck PN 16.
liefern und montieren
Fabrikat der Planung:
Hersteller: IMI Heimeier
Typ: Globo H
oder gleichwertig
angebotenes Fabrikat des Bieters:

'....................................................'

liefern und fachgerecht montieren
Menge: 2,000 St

*Hinweis: Einrichtungen für Heizungsschutz*

**1.3.1.60 Schmutz- und Schlammabscheider IG 1 "**
Schmutz- und Schlammabscheider IG 1 "

Schmutz- und Schlammabscheider für Heiz- und Kühlwassersysteme bzw. geschlossene flüssigkeitsgefüllte Anlagensysteme.
Armatur für die Entfernung von Partikeln bis zu einer Größe von 5,0 Mikrometer aus dem Flüssigkeitsstrom mit speziell hierfür gestaltetem Einsatz und einem Hochenergie-Dauermagneten.
Magnet besteht aus einem isostatisch gepressten Neodym-Eisen-Bor Stab, der in eine Eischraubtauchhülse eingesetzt ist.
Dadurch Separierung und Fixierung von ferromagnetischen Partikeln aus dem Abscheideprozess. Partikel können durch herausdrehen der Magnethülse aus dem Abscheidergehäuse und deren anschließenden Reinigung dauerhaft und gezielt aus Fluidstrom entfernt werden.
Die Reinigung und Entleerung des Schmutzsammelraums ist über montierten Entschlammungskugelhahn möglich.
Gehäusewerkstoff : Messing
Einbauvariante : horizontal
Anschlussvariante : Gewinde

Einbaulänge : 88 mm
Höhe: : 152mm
Durchmesser : 65 mm
Gewicht : 1,3 kg
Einschließlich Wärmedämmung
Fabrikat der Planung:
Hersteller: Reflex
Typ: Exdirt Magnet
oder gleichwertig
angebotenes Fabrikat des Bieters:

'....................................................'

liefern und fachgerecht montieren
Menge: 1,000 St

**1.3.1.70 Patronengehäuse für Heizungswasser**
Patronengehäuse für Heizungswasser

Patronengehäuse, kompakte Basisarmatur zur Aufbereitung von Füll- und Ergänzungswasser mittels Ionenaustauschverfahren zum Schutz von Wärmeerzeugern u. Warmwasserheizungsanlagen gemäß VDI 2035. Patronengehäuse kann in Kombination mit den entsprechenden Patroneneinsätzen (separate Produkte) optional zur Wasserenthärtung oder Wasserentsalzung eingesetzt werden.Leergehäuse ist montagefertig mit Wandhalterung zur wahlweisen Bestückung mit einer:
- Fillsoft Enthärtungsharzpatrone (grün) FSP 6000 für die Wasserenthärtungoder
- Fillsoft Zero Mischbettharzpatrone (grau) FZP 3000 für die Wasserentsalzung
Fillsoft I im Einzelnen bestehend aus:
- zylindrischem Polypropylen-Gehäuse mit Messinggewindeanschlüssen zur Aufnahme einer der o.g. Wasserbehandlungspatronen und opt. Anbringung einer Verschneideeinrichtung Reflex Softmix,
- Durchflussbegrenzer,
- Absperrkugelhahn mit Probeentnahmehahn
Bauteile werden als kompakte Armatur zum Einbau in die Füll- und Ergänzungswasserleitung angeordnet.
Patronenplätze: 1 St.
Max. zul. Betriebsüberdruck: 8 bar
Anschluss Eintritt: Rp 1/2"
Anschluss Austritt: Rp 1/2"
Max. Dauerdurchfluss: 360 l/h
Höhe: 600 mm
Breite: 260 mm
Fabrikat der Planung:
Hersteller: Reflex
Typ: Typ: FG I
oder gleichwertig
Angebotenes Fabrikat/Typ

'....................................................'

liefern und fachgerecht montieren
Menge: 1,000 St

**1.3.1.80 Patrone für Heizungswasseraufbereitung**
Reflex Fillsoft Patrone

Kationenharzpatrone zur Füll- und Ergänzungswasserenthärtung passend in das Fillsoft I oder II Patronengehäuse. Bestehend aus zylindrischer Polypropylen Patrone gefüllt mit Kationentauscherharz zur Enthärtung von Füll- und Ergänzungswasser nach z.B. VDI 2035 und/oder Herstellerangaben in Warmwasserheizungsanlagen nach DIN EN 12828.
Farbe: grün
Kapazität: 6000 lx°dH
Max. zul. Betriebsüberdruck: 8 bar
Durchmesser: 76 mm
Höhe: 513 mm
Gewicht: 1.5 kg
Fabrikat der Planung:
Hersteller: Reflex
Typ: Typ: FSP 6000
oder gleichwertig
Angebotenes Fabrikat/Typ

'....................................................'

liefern und fachgerecht montieren
Menge: 1,000 St

**1.3.1.90 Füllstation mit Systemtrenner**
Füllstation mit Systemtrenner

Armatur mit Montagebügel zur direkten Verbindung von Nachspeiseeinrichtungen für Heiz- und Kühlwassersysteme mit Trinkwassernetzen. Im Einzelnen bestehend aus:
- Armaturabsperrkugelhähnen
- Systemtrenner nach DIN 1988-100 bzw. DIN EN 1717 (BA), mit integriertem Schmutzfänger
- Montagebügel zur horizontalen Wandmontage
- Wasserzähler
Max. zul. Betriebstemperatur: 60 °C
Max. zul. Betriebsüberdruck: 10 bar
Min. Fließdruck: p0+1,3 bar
Anschluss Eintritt: R 1/2"
Anschluss Austritt: R 1/2"
Durchfluss-Kennwert kvs: 0.8 m³/h
Höhe: 226 mm
Breite: 293 mm
Einbaulänge: 293 mm
Tiefe: 110 mm
Gewicht: 1.7 kg
Fabrikat der Planung:
Hersteller: Reflex
Typ: 0,8
oder gleichwertig
Angebotenes Fabrikat/Typ

'....................................................'

liefern und fachgerecht montieren
Menge: 1,000 St

**1.3.1.100 Wasserzähler DN 15 (kalt)**
Wasserzähler DN 15 (kalt)

mit Verschraubung
für Messung des Heizwasserverbrauch und feststellung des Patronen austauschs
Wasserzähler 1/2" Kaltw.Q3 2.5 m3/h 80 mm
Wohnungswasserzähler, DN 15
für Kaltwasser bis 30 Grad
Aufputzmontage Einstrahl-Volltrockenläufer mit Magnetkupplung und für alle Einbaulagen
ohne Verschraubung Q3 2,5 (3cbm)/h Baulänge: 80 mm
mit Eichung

liefern und fachgerecht montieren
Menge: 1,000 St

*Hinweis: Zubehör für Heizungsanlage*

**1.3.1.110 Befüllen der Heizungsanlage je Gebäude**
Befüllen der Heizungsanlage je Gebäude

Befüllen der Heizungsanlage mit Wasser nach VDI2035 je Gebäude. Zusätzlich ist die Wasserqualität nach den Anforderungen des Herstellers anzupassen. Befüllungsgeräte sind vom Auftragnehmer zu stellen.
Menge: 1,000 St

##### Abschnitt 1.3.2 Heizkörper und Zubehör

*Hinweis: Flachheizkörper mit Ventileinsatz und Mittelanschluss*
Flachheizkörper mit Ventileinsatz und Mittelanschluss

aus kaltgewalztem Stahlblech nach EN442-1, stabile, formschöne Profilierung mit 40 mm Sickenteilung, fertig lackiert mit einer elektrostatischen Pulverbeschichtung nach DIN 55900 Teil 2, in RAL 9016, Einbrennung bei 210 °C, Objekttemperatur, ausgestattet mit fix eingebauter Ventilgarnitur, geeignet für Zweirohr- und Einrohranlagen unter Verwendung eines Einrohrverteilers, kv- Wert des werkseitig montierten
Einbauventiles ist voreingestellt und auf die Wärmeleistung abgestimmt, wobei bedarfsgerechte Anpassungen im Bereich von 0,13 bis 0,75 möglich sind. Einstellung des Heizkörperanteiles bei Einrohranlagen von 30 % bis 50 %. Ausgestattet mit montiertem Ventiloberteil und Baustellenkappe, rückseitig angeschweißten Aufhängelaschen bei Type 11, einer
oberen Abdeckung und zwei geschlossenen, Seitenteilen, verdrehbarer Entlüftungs-und Blindstopfen eingedichtet, das Abdecksystem entspricht den ehemaligen BAGUV-Richtlinien, komplette Vorinstallationsmöglichkeit durch die VN Montageschablone 3/4 A.G. (Zubehör), Demontage und Montage der oberen Abdeckung mittels Dekoclips (in RAL
9016), leistungsgeprüft nach DIN EN 442 und permanent fertigungsüberwacht nach EN-ISO 9001/9002. Geeignet für Hand- und Thermostatbetrieb, variable Anschlussmöglichkeit für Kupfer-, Stahl- und Kunststoffrohre, max.Betriebsüberdruck 10 bar, bzw. Prüfüberdruck 13 bar, max. Betriebstemperatur 110 °C.Anschlüsse : 4 x G 1/2 I. G. seitlich und 2 x G 3/4 A. G. unten rechts oder links je nahc Bedarf.

Einschließlich sämtliche Befestigungsmaterialien.

Fabrikat der Planung:
Hersteller: Kermi

oder gleichwertig
Angebotenes Fabrikat/Typ

'....................................................'

**1.3.2.10 Flachheizkörper Typ 22 300x2300 mm**
wie zuvor im vollen Wortlaut beschrieben, jedoch:
Flachheizkörper Typ 22 300x2300 mm

liefern und fachgerecht fachgerecht montieren
Menge: 1,000 St

**1.3.2.20 Flachheizkörper Typ 22 900x500 mm**
wie zuvor im vollen Wortlaut beschrieben, jedoch:
Flachheizkörper Typ 22 900x500 mm

liefern und fachgerecht fachgerecht montieren
Menge: 2,000 St

**1.3.2.30 Flachheizkörper Typ 22 600x1200 mm**
wie zuvor im vollen Wortlaut beschrieben, jedoch:
Flachheizkörper Typ 22 600x1200 mm

liefern und fachgerecht fachgerecht montieren
Menge: 2,000 St

**1.3.2.40 Fllachheizkörper Typ 22 600x1400 mm**
wie zuvor im vollen Wortlaut beschrieben, jedoch:
Flachheizkörper Typ 22 600x1400 mm

liefern und fachgerecht fachgerecht montieren
Menge: 1,000 St

**1.3.2.50 Badheizkörper 1800 x 800 mm**
Badheizkörper 1800 x 800 mm

bestehend aus senkrechten Kollektorrohren 56 mm x 35 mm und eingesetzten waagerechten Rundrohren Durchmesser 22
mm,niedrig legierter Kohlenstoffstahl, fertig lackiert mit einer polyester-Epoxydharz-Pulverbeschichtung, Betriebsdruck: 10 bar, Betriebstemperatur: max. 95 Grad C, Wärmeleistung geprüft nach EN 442 bei 75/65/20 Grad = 1015 Watt
Speicherkapazität: 10 qdm, Blind- und Entlüftungsstopfen werkseitig eingedichtet, Wandbefestigungsset in der jeweiligen
Heizkörperfarbe mit horizontaler und vertikaler Ausrichtungsmöglichkeit des Heizkörpers Entlüftungsstopfen manuell G 1/2" messing vernickelt, selbstdichtend
ein Blindstopfen 1/2", messing vernickelt, selbstdichtend
Farbe: verkehrsweiß RAL 9016
Fabrikat der Planung:
Hersteller: Kermi

oder gleichwertig
angebotenes Fabrikat des Bieters:

'....................................................'

liefern und fachgerecht montieren
Menge: 1,000 St

**1.3.2.60 Thermostatkopf 7-28 °C, Zahlen 0-5, Flüssig-Fühler, weiß**
Thermostatkopf 7-28 °C, Zahlen 0-5, Flüssig-Fühler, weiß

Thermostatkopf Zahlen 0-5, Flüssig-Fühler, weiß, auf individuellen Sollwert begrenz- und blockierbar, mit Frostschutzsicherung, geprüft und zugelassen gemäß EN 215. Passend für Ventile mit Gewindeanschluss M 30 x 1,5 sowie für integrierte Ventilgarnituren mit Gewindeanschluss M 30 x 1,5.

liefern und fachgerecht montieren
Menge: 4,000 St

**1.3.2.70 Thermostat-Ventilunterteil 1/2"**
mit "automatischer Durchflussregelung".
Außengewinde G 1/2" Gehäuse aus korrosionsbeständigem,
entzinkungsfreiem Rotguss, vernickelt. Mit Niro-Stahlspindel und doppelter O-Ring-Abdichtung. Der Durchfluss ist von 10 bis 150 l/h stufenlos
einstellbar. Der eingestellte Durchfluss
wird nicht überschritten. Das Ventil
regelt den Durchfluss unabhängig vom
Differenzdruck. Voreinstellung mit
Einstellschlüssel oder Maulschlüssel
SW 11. Die Einstellwerte sind
stirnseitig und seitlich ablesbar.
Das komplette Thermostat-Oberteil kann
mit dem IMI Heimeier-Montagegerät ohne
Entleeren der Anlage ausgewechselt
werden. Das Eclipse Thermostat-Oberteil
ist geeignet für alle Ventilgehäuse mit
II+ Kennzeichnung.
Anschluss Außengewinde G 3/4 in
Verbindung mit Klemmverschraubungen für
Kunststoff-, Kupfer-, Präzisionsstahl-
oder Verbundrohr.
Max. Betriebstemperatur 120 Grd. C.
Min. Betriebstemperatur -10 Grd. C.
Zul. Betriebsüberdruck PB 10 bar.
Min. Differenzdruck 10-100 l/h: 10 kPa
Min. Differenzdruck 100-150 l/h: 15 kPa
Max. Differenzdruck 60 kPA.
Fabrikat: IMI Heimeier

Fabrikat der Planung:
Fabrikat: IMI Heimeier
Typ: Eclipse
oder gleichwertig
angebotenes Fabrikat des Bieters:

'....................................................'

liefern und fachgerecht montieren
Menge: 4,000 St

**1.3.2.80 Rücklaufverschraubung 1/2"**
Regulier- und absperrbare Verschraubung
für den Rücklauf, Voreinstellung
unabhängig von der Absperrung.
Durchflussrichtung beliebig, Gehäuse aus
Messing, vernickelt. Entleermöglichkeit
mittels Adapter (Artikelnummer
VA3300A001). Mit Dreifach-Dichtung nach
außen durch Verschlusskappe mit
PTFE-Dichtung, innenliegender O-Ring
sowie metallischer Dichtung. DN 10-20
Universalanschluss mit Muffengewinde
nach DIN EN 10226-1 für Gewinderohr bzw.
für Cu- und Präzisions-Stahlrohr 10-22
mm unter Verwendung von Klemmring und
Druckschraube. DN 25 Anschluss mit
Muffengewinde nach DIN EN 10226-1 für
Gewinderohr.
Ausführung: Innengewinde/Außengewinde
Werkstoff des Gehäuses: Messing
vernickelt
Bauform: Durchgang
Anschlussgröße: 1/2 Zoll
Kvs-Wert: 1,25
Nennweite: DN 15
Medium: Wasser, mit max. 50 % Glykol
nach VDI 2035
Max. Druck: PN 10
Min. Mediumtemperatur: -10 GradC
Max. Mediumtemperatur: 130 GradC

liefern und fachgerecht montieren
Menge: 4,000 St

**1.3.2.90 Hahnblockset für Zweirohr Heizungsanlagen mit Ventil**
Hahnblockset für Zweirohr Heizungsanlagen mit Ventil

Heimeier Set für Zweirohrheizungsanlagen bestehend aus: Multilux 4 Thermostat-Ventilunterteil, Anschlussstücke für Heizkörperanschlüsse R 1/2 und G 3/4, Verschlusskappen für G 3/4
Rohranschluss,Verkleidung Set weiß RAL 9016,Thermostat-Kopf DX
Übergang auf Heizungsrohr CU DN 15
Fabrikat der Planung:
Fabrikat: IMI Heimeier
Typ: Multilux 4
oder gleichwertig
angebotenes Fabrikat des Bieters:

'....................................................'

liefern und fachgerecht montieren
Menge: 1,000 St

**1.3.2.100 Heizkörper für Malerarbeiten abhängen**
*** Pauschalposition
Heizkörper einmalig abnehmen, sicher Lagern und nach Maler/Maurerarbeiten wieder montieren.
maximal 15 Flachheizkörper / pauschale je Wohnung

anschliessen und entlüften
Menge: 1,000 psch

**1.3.2.110 HZ -Leiste in Weiß**
HZ -Leiste in Weiß

Für Montage von Heizungsleitung bis 18mm

liefern fachgerecht montieren
Menge: 20,000 m

**1.3.2.120 HZ -Leiste Schellen mit Abdeckung in Weiß**
HZ -Leiste Schellen mit Abdeckung in Weiß

Für Montage von Heizungsleitung bis 18mm

Durchgang oder Eck

liefern fachgerecht montieren
Menge: 20,000 St

#### Bereich 1.4 Versorgungsleitungen

##### Abschnitt 1.4.1 Kunststoffrohr

*Hinweis: Kunststoffrohr*
Kunststoffrohr

Rohrleitungen für PWWH-Anlagen und Trinkwasserinstallationen nach DIN 1988 / EN 806,
aus formstabilen, aluminiumverstärkten PE-Xc-Rohren, diffusionsdicht, mit weißem PE-Xc-Schutzmantel, in schwarzes
Schutzrohr aus PE eingezogen, Verbindung mit P-Verbinder, mit SC-Contur und DVGW zertifiziertern Prüfsicherheit bei unverpresstem Verbinder, unlösbar, mit DVGW-Baumusterprüfzertifikat

liefern und montieren
Fabrikat der Planung:
Hersteller: Viega
Typ: Raxofix
oder gleichwertig angebotenes Fabrikat des Bieters:

'....................................................'

**1.4.1.10 Kunststoffrohr 16x2,2 mm**
wie zuvor im vollen Wortlaut beschrieben, jedoch:
Rohr Mehrschichtverbundwerkstoff TW und HZ  16x2,2 mm

liefern und fachgerecht montieren
Menge: 20,000 m

**1.4.1.20 Kunststoffrohr 20x2,8 mm**
wie zuvor im vollen Wortlaut beschrieben, jedoch:
Rohr Mehrschichtverbundwerkstoff TW und HZ 20x2,8 mm

liefern und fachgerecht montieren
Menge: 20,000 m

**1.4.1.30 allgemeine Formstücke 16 mm**
für zuvor beschriebenes Systemrohr,jedoch:
Bogen 45-90 Grad Durchmesser 16 mm
T-Stück Durchmesser 16 mm
Anschlusswinkel Durchmesser 16 mm x 1/2"
Kupplung Durchmesser 16 mm
Übergangsstück 16mm
Doppelanschlusswinkel Durchmesser 16 mm x 1/2"

liefern und fachgerecht montieren
Menge: 20,000 St

**1.4.1.40 allgemeine Formstücke 20 mm**
für zuvor beschriebenes Systemrohr,jedoch:
Bogen 45-90 Grad Durchmesser 20 mm
T-Stück Durchmesser 20 mm
Anschlusswinkel Durchmesser 20 mm x 1"
Kupplung Durchmesser 20 mm
Übergangsstück  20 mm
Doppelanschlusswinkel Durchmesser 20 mm x 1/2"

liefern und fachgerecht montieren
Menge: 20,000 St

##### Abschnitt 1.4.2 Edelstahl Rohr

*Hinweis: Systemrohre aus hochlegiertem, nichtrostendem Stahl*
Systemrohre aus hochlegiertem, nichtrostendem Stahl mit nach DIN EN 10088, in den Dimensionen d12 - 108 mm mit Systemprüfzeichen vom DVGW: DW-8501AT2552 für Trinkwasserinstallationen nach DIN EN 806, DIN EN 1717 und nationaler Ergänzungsnormen der DIN 1988, geprüft nach DVGW Arbeitsblatt W 534.

Brandverhalten nach DIN 4102-1 Baustoffklasse A1, nicht brennbar.
Edelstahl Pressfittinge für flüssige Medien,
mit Pressindikator, Unverpresst undicht, Dichtring aus CIIR schwarz, Pressmuffe mit Schutzstopfen.
Werkstoff: 1.4521 oder 1.4401

Fabrikat der Planung:
Hersteller: Viega
Typ: Sanpress

Fabr. und Produkt des Bieters:

liefern und fachgerecht montieren

**1.4.2.10 Systemrohr aus hochlegiertem, nichtrostendem Stahl 22x1,2 mm**
wie zuvor in vollem Wortlaut beschrieben:
Systemrohr aus hochlegiertem, nichtrostendem Stahl,
Dimension: 22 x 1,2 mm

liefern und fachgerecht montieren
Menge: 30,000 m

**1.4.2.20 Systemrohr aus hochlegiertem, nichtrostendem Stahl 15x1,0 mm**
wie zuvor in vollem Wortlaut beschrieben:
Systemrohr aus hochlegiertem, nichtrostendem Stahl,
Dimension: 15 x 1,0 mm

liefern und fachgerecht montieren
Menge: 20,000 m

**1.4.2.30 Allgemeine Formstücke 22mm**
Für zuvor beschriebenes Systemrohr,jedoch:

T-Stück Durchmesser 22 mm
Bogen, Winkel etc. 22 mm
Redu 22 mm
Wandscheibe 22 mm
Übergangsstücke mit Innen- oder Außengewinde 22 mm bis 3/4"

liefern und fachgerecht montieren
Menge: 20,000 St

**1.4.2.40 Allgemeine Formstücke 15mm**
Für zuvor beschriebenes Systemrohr,jedoch:

T-Stück Durchmesser 15 mm
Bogen, Winkel etc. 15 mm
Wandscheibe 15 mm
Übergangsstücke mit Innen- oder Außengewinde 15 mm bis 1/2"

liefern und fachgerecht montieren
Menge: 20,000 St

##### Abschnitt 1.4.3 Schmutzwasserleitung

*Hinweis: Beschreibung Schallgedämmte Schmutzwasserleitung*
PP schalloptimiertes Abwasserstecksystem mit geprüften
Schallwerten ( LIn ) von 20 dB ( A ) bis 30 dB ( A ), abhängig
der Bauaufgabe, entsprechend der DIN 4109 im diagonal
darunterliegendem Raum.Für Entwässerungsanlagen von Gebäuden nach DIN EN 12056 in Verbindung mit DIN 1986 - 100 ; PP Rohre und Formstücke sind innerhalb von Gebäuden und erdverlegt innerhalb der Gebäudestruktur (Anwendungskennzeichen " BD " - Building / Drainage ) in Anlehnung an DIN EN 1 451 - 1 geprüft und zugelassen;
PP Rohre mit angeformten Muffen und werkseitig vormontierter Lippendichtung aus EPDM bestehen aus einem schalloptimierten 3- Schicht- Rohr; PP Formstücke mit angeformten Muffen und werkseitig vormontierter Lippendichtung aus EPDM bestehen aus PP, mit angeformten Rippen an der Muffe, mit visueller Einstecktiefenkontrolle, sowie Markierung für einfache Montageausrichtung; Verlegung nach Herstellerrichtlinien unter Einhaltung der DIN EN 12056 und DIN 1986-100 ; Werkstoff : Polypropylen - Copolymer, mineralverstärkt, halogenfrei Längenausdehnung : 0,08 mm ( m * K ) Temperaturbeständig: b is 9 0°C, k urzzeitig 1 00° C
Baustoffklasse : DIN 4102 - B 2, normal entflammbar Ringsteifigkeit: 4 KN/ m ² U V Beständigkeit : Lagerung im Freien bis zu 2 Jahre PP Rohr ist innen weiß, zur besseren Inspezierbarkeit bei einer Kanalfernsehuntersuchung ;
das Abwassersystem ist gemäß DIN 4 109 gegen
Körperschallübertragung vom Baukörper zu trennen.
Fabrikat der Planung:
Hersteller: Geberit
Typ: Silent db 20
oder gleichwertig angebotenes Fabrikat des Bieters:

'....................................................'

**1.4.3.10 Schallgedämmte Schmutzwasserleitung DN100**
wie zuvor im vollen Wortlaut beschrieben, jedoch:
Schallgedämmte Schmutzwasserleitung, Dimension DN100

liefern und fachgerecht montieren
Menge: 10,000 m

**1.4.3.20 Schallgedämmte Schmutzwasserleitung DN50**
wie zuvor im vollen Wortlaut beschrieben, jedoch:
Schallgedämmte Schmutzwasserleitung, Dimension DN50

liefern und  fachgerecht montieren
Menge: 20,000 m

**1.4.3.30 allgemeine Formstücke DN 100**
allgemeine Formstücke DN 100

für zuvor beschriebenes Systemrohr,jedoch:
Bogen 15-90 Grad Durchmesser  70-100 mm
Abzweige, Formstücke und Reduzierungen.

liefern und fachgerecht montieren
Menge: 25,000 St

**1.4.3.40 allgemeine Formstücke DN 50**
allgemeine Formstücke DN 50

für zuvor beschriebenes Systemrohr,jedoch:
Bogen 15-90 Grad Durchmesser 40 - 50 mm
Abzweige, Formstücke und Reduzierungen.

liefern und fachgerecht montieren
Menge: 30,000 St

**1.4.3.50 Übergang auf bestehende Grundleitung erstellen DN 100**
Übergang auf bestehende Grundleitung erstellen DN 100

Gussmuffe aufarbeiten, bestehendes Rohr entfernen, neue Leitung anschließen, Dichtigkeit überprüfen. Einschließlich Adapterstück DN100- DN 120

liefern und  fachgerecht montieren
Menge: 1,000 St

**1.4.3.60 Dachhaube DN 100 Farbe Naturrot oder Anthrazit für**
Dachhaube DN 100 Farbe Naturrot oder Anthrazit  für
Zu-/Abluft und Schmutzwasser aus PP mit
innligendem Doppelrohr zur sicheren
Abführung von Kondensat - abnehmbarer
Regenkragen und Haubenkopf für
Schmutzwasser- oder Fortluftleitungen - für Schrägdach.
Einschließlich Bleiabdichtung, Flexübergang auf Schmutzwasser- oder Fortluftleitung mit Rohrschellen und Zubehör.

liefern und fachgerecht montieren
Menge: 1,000 St

**1.4.3.70 Bodenablauf Keller**
Demontage und freistemmen des vorhandenen Kellerablaues in der Waschküche und im Heizungsraum.
Montage eunes neue Kellerablaufs mit Geruchsverschluss und zweifacher Rückstauverschluss.
Herstellen eines Übergangs an die vorh. Abwasserleitung.
Dichtheitsprüfung und Funktionsprüfung.
Verschließen der Kellersohle.

Liefern und montieren
Menge: 2,000 St

##### Abschnitt 1.4.4 Gasleitung

**1.4.4.10 Gaszählerkugelhahn DN 32**
Gaszählerkugelhahn DN 32

für Zweistutzengaszähler mit Gasströmungswächter GS 6,
mit angeformter Zählerverschraubung, zur Absperrung der Zweistutzengaszähler, mit Anschlussverschraubung 90°,
mit angeformter Zählerverschraubung, gesicherter Betätigungsgriff aus Stahl,abschließbar mit DIN-DVGW-G-Prüfzeichen,

liefern und fachgerecht montieren
Menge: 1,000 St

**1.4.4.20 Gasströmungswächter DN 25 GS 2**
Gasströmungswächter DN 25 GS 2

Gasströmungswächter, mit Gewindeanschluss, DN 25, Nennwert GS 2, Typ K

liefern und fachgerecht montieren
Menge: 1,000 St

**1.4.4.30 Druckprobe der Erdgasleitung**
Menge: 1,000 St

*Hinweis: Rohrleitung für Gasanlagen*
Rohrleitung, für Gasanlagen

nach Informationen anfordern Rohrleitung, für Gasanlagen nach
DVGW-TRGI 2018 und Flüssiggas-Anlagen nach TRF, aus Kupfer, nach DIN EN 1057, SF-Cu und DVGW-GW 392 mit Gütezeichen RAL und DVGW-Zeichen, Verbindung mit Profipress G-Verbinder aus Kupfer, Rotguss oder Siliziumbronze, mit SC-Contur und DVGW zertifizierter
Prüfsicherheit bei unverpresstem Verbinder über den gesamten Prüfbereich von 22 hPa (22 mbar) bis 0,3 MPa (3 bar) trocken,
Pressverbindung bis DN 50 mit doppelter Presskontur (vor und hinter dem Dichtelement), HNBR-Dichtelement,unlösbar, mit DVGW-Baumusterprüfzertifikat

Fabrikat der Planung:
Hersteller: Viega
Typ: Profipress G

oder gleichwertig angebotenes Fabrikat des Bieters:

'....................................................'

**1.4.4.40 Kupferrohr 28x1,5 für Gasinstallationen**
wie zuvor im vollen Wortlaut beschrieben, jedoch:
Kupferrohr 28x1,5 DIN EN 1057

liefern und fachgerecht montieren
Menge: 10,000 m

**1.4.4.50 Cu-Bogen 28mm für Gasinstallationen**
für zuvor beschriebenes Systemrohr,jedoch:
Bogen für Gasinstallationen, alle Winkelgrade für Dimension: d 28 mm B

liefern und fachgerecht montieren
Menge: 10,000 St

**1.4.4.60 Übergangsstück für Gasinstallationen 28mm x 1 1/2"**
für zuvor beschriebenes Systemrohr,jedoch:
Übergangsstück für Gasinatallationen, (IG oder AG) Dimensionen: 28 mm x 1 1/2"

liefern und fachgerecht montieren
Menge: 5,000 St

#### Bereich 1.5 Befestigungsmaterial

*Hinweis: Rohrschelle mit Schallschutzeinlage*
Rohrschelle mit Schallschutzeinlage

Zweischrauben-Rohrschelle mit Schallschutzeinlage zur Befestigung Rohrleitungen mit einem
Rohr-Ø:von 15 bis 110 mm.
Material Stahl, Oberflächenbeschichtung elektrolytisch verzinkt
Mit Anschlussmutter M8/10 oder M10/12
RAL-GZ 655 und 656 (brand-)geprüft und gütegesichert
Verschlussschrauben mit Antiverlustscheibe gesichert.
EPDM Schallschutz-Einlage für DIN 4109.
Temperaturbeständig von -50° C bis +110° C.

**1.5.10 Rohrschelle mit Schallschutzeinlage DN 15-25**
für zuvor beschriebenes Befestigungsmaterial,jedoch:
Rohrschelle mit Schallschutzeinlage,
DN 15 - 25
einschließlich Bohrung, Dübel, Stockschraube

liefern und fachgerecht montieren
Menge: 50,000 St

**1.5.20 Rohrschelle mit Schallschutzeinlage DN 50-100**
wie zuvor in vollem Wortlaut beschrieben:
Rohrschelle mit Schallschutzeinlage,
DN 50-100
einschließlich Bohrung, Dübel, Stockschraube

liefern und fachgerecht montieren
Menge: 25,000 St

#### Bereich 1.6 Dämmung

*Hinweis: Schlauchisolierung*
Dämmschlauch für Sanitärrohrleitungen, Dämmung gemäß DIN 1988-200, geschlossenzelliger Polyethylenschaum, Faser-Polsterlage aus fest miteinander vernadelten Fasern. Geeignet für alle Rohrmaterialien. Reißfeste Oberfläche um Beschädigungen in der Bauphase vorzubeugen, dies dient der Vermeidung von Körperschallbrücken. Baustoffklasse nach DIN 4102-1: B2 Wärmeleitfähigkeit nach DIN 52612: Temperaturbeständigkeit (dauerhaft) von -20 C bis +90 C
Dämmschichtdicke: ca. 4 mm
Fabrikat der Planung:
Hersteller: Conel
Typ: Flex
oder gleichwertig angebotenes Fabrikat des Bieters:

'....................................................'

**1.6.10 Schlauchisolierung 18mm**
wie zuvor im vollen Wortlaut beschrieben, jedoch:
Schlauchisolierung für Rohr dI 18mm,

liefern und fachgerecht montieren
Menge: 10,000 m

**1.6.20 Schlauchisolierung 22mm**
wie zuvor im vollen Wortlaut beschrieben, jedoch:
Schlauchisolierung für Rohr dI 22mm,

liefern und fachgerecht montieren
Menge: 10,000 m

**1.6.30 Schlauchisolierung 65mm**
wie zuvor im vollen Wortlaut beschrieben, jedoch:
Schlauchisolierung für Rohr dI 65mm,

liefern und fachgerecht montieren
Menge: 5,000 m

**1.6.40 Schlauchisolierung 120mm**
wie zuvor im vollen Wortlaut beschrieben, jedoch:
Schlauchisolierung für Rohr dI 120mm,

liefern und fachgerecht montieren
Menge: 10,000 m

*Hinweis: Wärmedämmung*
Wärmedämmung

Wärmedämmung ohne Schutzmantel,n ach DIN 4140 Teil 1, an Rohrleitungen aus nicht brennbaren Stoffen, nach DIN 4102 Teil 1, fugendicht verlegt, an allen Stellen unter Einhaltung der
Nenndicke auf den Umfang zuschneiden einschließlich
aller Pass- und Formteile, Aus- und Segmentschnitte,
Dämmstoffe ohne schädigenden Einfluss auf die
Rohrwerkstoffe, Dämmdicke gemäß den Forderungen der EnEV für Leitungen und Armaturen in Wand- und Deckendurchbrüchen 50%Dämmung bestehend aus :
Mineralfasermatten mit senkrecht stehender Faser, einseitig mit hochreißfester Alukaschierung, Mindestdicke 0 ,05 mm
Wärmeleitfähigkeit: 0,035 W/ mK ( Rechenwert bei 10 °C)
Mediumtemperatur: 90 °C, Baustoffklasse : A.

**1.6.50 Dämmung 50% für Rohr DN 15**
wie zuvor im vollen Wortlaut beschrieben, jedoch:
Dämmung für Rohr DN 15, Dämmstärke 50%

liefern und fachgerecht montieren
Menge: 5,000 m

**1.6.60 Dämmung 50% für Rohr DN 20**
wie zuvor im vollen Wortlaut beschrieben, jedoch:
Dämmung für Rohr DN 20, Dämmstärke 50%

liefern und fachgerecht montieren
Menge: 5,000 m

*Hinweis: Wärmedämmung mit Ummantelung aus PVC*
Wärmedämmung

einschl. Ummantelung an haustechnischen Anlagen nach GEB, im Gebäude, Oberkante Dämmung über Gelände/Fußboden über 1,5 bis 3,5 m, Dämmung aus Mineralwolle, als Rohrschale, Brandverhaltensklasse DIN EN 13501-1 A1 (nichtbrennbar), Dicke 30 mm, kaschiert mit Alufolie, Verarbeitung nach Herstellerangabe, Ummantelung aus harter Kunststofffolie, Nähte quellverschweißen, einschl. Formteile (z.B. Bogen, Ausschnitte, Abzweige, Endstücke)

**1.6.70 PVC-Dämmung für Rohr DN15**
wie zuvor im vollen Wortlaut beschrieben, jedoch:
PVC-Dämmung für Rohr DN15, Dämmstärke 100%

liefern und fachgerecht montieren
Menge: 20,000 m

**1.6.80 PVC-Dämmung für Rohr DN20**
wie zuvor im vollen Wortlaut beschrieben, jedoch:
PVC-Dämmung für Rohr DN20, Dämmstärke 100%

liefern und montieren
Menge: 20,000 m

**1.6.90 PVC-Dämmung für Rohr DN25**
wie zuvor im vollen Wortlaut beschrieben, jedoch:
PVC-Dämmung für Rohr DN25, Dämmstärke 100%

liefern und fachgerecht montieren
Menge: 10,000 m

**1.6.100 Dämmschalen für herstellerspezifische Bauteile**
Dämmschalen für herstellerspezifische Bauteile

Pauschale pro Heizungsanlage für alle benötigten herstellerseitigen Dämmprodukte und ähnliches Zubehör

liefern und fachgerecht montieren
Menge: 1,000 St

#### Bereich 1.7 Lüftung

**1.7.10 Unterputzgehäuse universal ohne Brandschutz**
Unterputzgehäuse universal ohne Brandschutz

Einzellüftungsanlage entsprechend DIN 18017 T.3 für die Lüftung von Toiletten, Bädern, Wohnungsküchen, mittels bedarfsgesteuerter Einzellüftungsgeräte für Unterputz-/
Aufputzeinbau zum Anschluss an eine eigene oder gemeinsame Hauptleitung. Nachstehende Lüftungsanlage besteht aus Ventilatorgehäuse (Rohbauset), Ventilatoreinsatz (Endmontageset), eventuellem Zubehör und den Rohrsystemteilen. Die dieser Planung zugrunde liegenden
Rohrquerschnitte gelten nur für die Helios Baureihe ELS "ultra Silence" mit einer besonders hohen Druckreserve (bei V 60 m³/h = 260 Pa). Falls ein anderes Fabrikat alternativ angeboten wird, sind größere Hauptleitungsquerschnitte vorzusehen bzw. das Rohrnetz neu zu berechnen. Zur Lüftung von Bädern und Toiletten, Unterputzgehäuse (ohne Brandschutz) in Flachbauweise zur Aufnahme eines ELS-Ventilatoreinsatzes für Einbau in Installationsschacht, Vorwandsysteme, Wand oder Decke. In Kombination mit Brandschutz-Deckenschott ELS-D (eingebaut in der Hauptleitung) werden die einschlägigen Brandschutzanforderungen erfüllt. Ausblasstutzen DN 80mm nach oben, links oder rechts abgehend, durch Umstecke auch rückseitig positionierbar.
Integrierte luftdichte Rückluftsperrklappe, wartungsfrei. Komfortabler Elektro-Anschluss durch entnehmbare Steckverbindung.
Universalgehäuse aus schlagfestem Kunststoff, Alpinweiß, Brandklasse B2 mit rückseitigen Befestigungs-Nuten zur Aufnahme der Montagehalterung. Lieferung einschließlich Putzdeckel für die Rohbauphase. Maße: B/H/T 230 x 230 x 89 mm.
Allgemeine bauaufsichtliche DIBt- Zulassung Nr. Z-51.1-193.

Fabrikat der Planung:
Hersteller: Helios
Typ: ELS-GU

oder gleichwertig
angebotenes Fabrikat des Bieters:

'....................................................'

liefern und  fachgerecht montiern
Menge: 1,000 St

**1.7.20 Ventilatoreinsatz mit Fassade, Feuchte- u. Nachlaufsteuerg. 2 Stufen 60/35 cbm/h**
Ventilatoreinsatz mit Fassade, Feuchte-u. Nachlaufsteuerg. 2 Stufen 60/35 cbm/h

Ventilator-Einsatz "ultraSilence" mit elektronischer, feuchtverlaufsabhängiger Automatik-Steuerung,
2 Leistungsstufen 60/35 m³/h Volumenstrom für Bedarfs- und Grundlüftung. Spiralgehäuse mit aerodynamisch und
akustisch optimiertem Radial-Laufrad, hoher Druckreserve und niedrigem Geräuschpegel. Schallschutz entspr. DIN 4109 T.2.
Energiesparender Kondensatormotor in geschlossenem Aluminiumgussgehäuse.Wartungsfreie Kugellager für 40.000 Betriebsstunden.
Flache, elegante Fassade, raumseitig mehrfach Design prämiert aus hochwertigem Kunststoff, Alpinweiß. Luftfilter (Klasse G2) als Dauerfilter (spülmaschinenfest) unter der aufklappbaren, geschlossenen Frontplatte. Integrierte Filter-Verschmutzungsanzeige mit optischem Warnhinweis für anstehende Reinigung.
Steuerung: Bedarfs und Grundlüftungsstufe, die kleine Leistungsstufe kann für Dauerbetrieb direkt angeschlossen werden. Bei Erreichen des fest eingestellten Feuchtewertes wird automatisch die große Leistungsstufe bis zur Absenkung auf normale Raumluftfeuchte geschaltet. Zusätzlich zur Automatik- Feuchtefunktion, manuelle Ein-/Ausschaltung mit hoher Volumenleistung, Nachlaufzeit von 6, 10, 15, oder 21 Min. wählbar und Anlaufverzögerung 0 oder 45 Sek. Manuelle Steuerung beider Stufen mit Schalter DSEL 2 (Zubehör Nr. 1306) möglich. Die Automatikfunktion kann mit zusätzlichem Schalter deaktiviert werden. Leistung: Bedarfslüftung = 60 m³/h,
Grundlüftung = 35 m³/h
Geräusch: Schalldruck bei AL = 10m² = 35/26 dB(A) Schallleistung 39/30 dB(A)
Schutzart: IPX5 (strahlwassergeschützt), schutzisoliert, geeignet zum Einbau im Bereich 1 von Nassräumen.
Elektrische Daten: 230 V, 50 Hz, 18/9 Watt
Zuleitung: NYM-O,4x1,5mm² (5x1,5mm² für Deaktivierung der Automatikfunktion)

Fabrikat der Planung:
Hersteller: Helios
Typ: ELS-VF 60/35

oder gleichwertig
angebotenes Fabrikat des Bieters:

'....................................................'

liefern und  fachgerecht montieren
Menge: 1,000 St

**1.7.30 Universal-Montagehalterung**
Universal-Montagehalterung

für Wand-, Decken-, Schachtmontage von UP-Gehäusen Universal-Montagehalterung, zur UP- Gehäusebefestigung an Wänden, in Schächten und Zwischendecken. Höhen-, tiefen- und lotverstellbar. Für alle UP-Gehäuse.

Fabrikat der Planung:
Hersteller: Helios
Typ: ELS-MHU

oder gleichwertig
angebotenes Fabrikat des Bieters:

'....................................................'

liefern und  fachgerecht montieren
Menge: 1,000 St

*Hinweis: Runde Luftleitungen und Formstücke aus verzinktem Stahlblech*
Runde Luftleitungen und Formstücke aus verzinktem Stahlblech

Wickelfalzrohr mit Außenfalz und Verformungssperre für den Außenfalz und schmiermittelreduzierte Fertigung
Maße nach DIN EN 1506 (Die Toleranz der Länge L beträgt
0,005 x L) Luftdichtheitsklasse D nach DIN EN 12237.
Grenzwert des statischen Druckes +2000 Pa/-750 Pa
Ab NW 250 mm mit Doppelsicke als Versteifung zur Erhöhung der mechanischen Stabilität. Kalibrierte Formteile mit Steckverbindungen und werksseitig fest montierter Doppellippendichtung aus alterungsbeständigem EPDM -Gummi. Mit Stoppsicke, Einstecktiefen in Abhängigkeit der NW, Toleranzen und Maße gemäß DIN EN 1506. Bauteile in gepresster oder bei größeren NW handgebauter gefalzter und verkitteter Ausführung. Material verzinktes Stahlblech, Güte DIN EN 10346 bzw. DIN EN 10143, DX 51D, Zinkauflage 140 bis 275 g/m², Pressteile abweichend in angemessener Tiefziehqualität. Nach DIN EN 10346 kann das Aussehen der Zinkoberfläche variieren und durch Oxidation dunkler werden. Es können maschinenbedingte Bearbeitungsspuren auftreten!
Einsatzbereich min./max. -15 C° bis 80 C° Standardrohrlänge 3000 mm
Kleinste Nennweite 80mm
Größte Nennweite 1250 mm
Kleinster Innenradius  1 x d
Mindestanforderung nach VDI 6022

Fabrikat der Planung:
Hersteller: Wickelfalzrohr
Typ: SREN

oder gleichwertig
angebotenes Fabrikat des Bieters:

'....................................................'

**1.7.40 Wickelfalzrohr DN80**
Wie zuvor in vollem Wortlaut beschrieben jedoch:

Wickelfalzrohr DN80

liefern und  fachgerecht montieren
Menge: 2,000 m

**1.7.50 Wickelfalzrohr-Formstück DN80**
Wie zuvor in vollem Wortlaut beschrieben jedoch:

Wickelfalzrohr-Formstück alle Winkelgrade und Abgänge DN80

liefern und  fachgerecht montieren
Menge: 3,000 St

**1.7.60 Dachhaube DN 100 Farbe Naturrot oder Anthrazit für**
Dachhaube DN 100 Farbe Naturrot oder Anthrazit  für
Zu-/Abluft und Schmutzwasser aus PP mit
innligendem Doppelrohr zur sicheren
Abführung von Kondensat - abnehmbarer
Regenkragen und Haubenkopf für
Schmutzwasser- oder Fortluftleitungen - für Schrägdach.
Einschließlich Bleiabdichtung, Flexübergang auf Schmutzwasser- oder Fortluftleitung mit Rohrschellen und Zubehör.

liefern und fachgerecht montieren
Menge: 1,000 St

#### Bereich 1.8 Stundenlohnarbeiten

**1.8.10 Baubesprechung**
*** Pauschalposition
Baubesprechung

Es findet eine wöchentliche Baubesprechung (in begründeten Ausnahmen auch häufiger) mit allen am Bau Beteiligten statt. Der Auftragnehmer oder sein Vertreter muss an den Baubesprechungen teilnehmen. Die Baubesprechungen werden vom örtlichen Bauleiter protokolliert und die Vermerke allen Beteiligten übermittelt. Dies gilt für die gesamte Bauphase.
Menge: 1,000 psch

*Hinweis: Verrechnungssatz für Stundenlohnarbeiten*
Außergewöhnliche Arbeiten, die z.Zt. nicht voraussehbar und erfassbar für eventuelle Umschlüsse
und Provisorien sind, und über die eine andere Abrechnung nicht angebracht erscheint, werden zum
Nachweis mit nachfolgenden Stundenlohnsätzen abgerechnet. Sämtliche Zuschläge wie
Überstundenzuschläge, Schmutzzulage, Wegegelder, Auslösungen, usw. sind in die Einheitspreise
der Stundenlöhne einzurechnen.
Die in diesem Zusammenhang durchzuführenden Arbeiten können nur nach Abruf durch die örtliche
Bauleitung durchgeführt werden. Nach beendeter Arbeit sind die angefallenen Stunden innerhalb von
3 Tagen durch die örtliche Bauleitung abzeichnen zu lassen.
Dies bildet die Basis für die Abrechnung des Auftragnehmers.

**1.8.20 Monteurstunden zum Nachweis**
*** Bedarfsposition mit GB
Für anfallende Stundenlohnarbeiten, die nur auf
Anordnung der Bauleitung ausgeführt werden dürfen:
Monteurstunden zum Nachweis
Menge: 10,000 h

**1.8.30 Auszubildenden/Helferstundenachweis**
*** Bedarfsposition mit GB
Für anfallende Stundenlohnarbeiten, die nur auf
Anordnung der Bauleitung ausgeführt werden dürfen:
Auszubildenden / Helfer Stunden zum Nachweis
Menge: 10,000 h

**1.8.40 Kernbohrung Ø80-200mm, Decke oder Kellerwand**
Kernbohrung Ø80-200mm in Decke oder Kellerwand aus Beton, Bohrtiefe über 15 bis 40 cm, fachgerecht herstellen einschl. Lösen des Bohrkerns aus dem Gefüge und fachgerecht entsorgen.

Die Stemmarbeiten dürfen nur in Absprache mit der Bauleitung durchgeführt werden.

Einschl. Lohn und Maschinenstunden
Das Verschließen des Durchbruches erfolgt bauseits.
Menge: 6,000 St

**1.8.50 Revisionsunterlagen/Dokumentation je Gebäude**
Erstellen von kompletten Sätzen von Revisionsunterlagen
bestehend aus:
Bedienungs- und Wartungsanweisungen der technischen Anlage Trinkwasserfilter, Pumpen, Ausdehnungsgefäß, Regelung usw.
Die Unterlagen sind in folgenden Ausführungen
spätestens bei der Abnahme zu liefern:
- 3-fach Bedienungs- und Wartungsanweisung
- in Aktenordnern
- Unterweisung des Betriebspersonals

Dokumentationsstruktur
als Voraussetzung zum Fristbeginn der Schlussrechnung

1. Vertragsunterlagen
1.1 Der Bauvertrag
1.2 Abnahmeprotokoll
1.3 Schlussrechnung
1.4 Gewährleistungsbürgschaft
1.5 Fachunternehmer- Fachbauleitererklärung
1.6 Bautagebücher
1.7 Fachnachweise z.B. Brand- & Schallschutz, UVV
1.8 Prüfprotokolle o. -berichte TÜV, Prüfbehörden,
  Baugrundgutachten
1.9 Fotodokumentation (nur Datenform)

2. Materialien und Nachweise
2.1 Lieferscheine
2.2 Prüfbücher
2.3 Materialnachweise
2.4 Spül- & Druckprotokolle
2.5 Hygenische o. hydraulische Nachweise z.B.
  Trinkwasseranalysen

3. Wartungen
3.1 Pflegeanweisungen
3.2 Hinweise zum Betreiben von Anlagen, Bauteilen, etc.
3.3 Wartungskalender
3.4 Wartungsvertragsangebot

4. Planungsunterlagen
4.1 Leitungspläne der Versorger, Schachtscheine
4.2. Werks-, Ausführungs-, Detailplanungen
4.3. Aufmaß- & Bestandsplanung
4.4 Vermessungen, z.B. Grundleitungen etc.
  (Kamerabefahrung)
4.5 Schalt- & Strangpläne
Menge: 1,000 St

### Titel 2 Carl-Cohn-Straße 36g

#### Bereich 2.1 Demontage und Baustelleneinrichtungen

**2.1.10 Demontage WC**
Demontage von WC-Anlagen, einschl. Druckspüler oder Spülkasten (auf oder unter Putz mit Absperrventil,
Befestigungsmaterialien, Fugenmassen, Dämmungen etc.
provisorischer Verschluß der Abwasserleitung zur
Vermeidung von Kanalgasen.

demontieren, transportieren und entsorgen
Menge: 2,000 St

**2.1.20 Demontage Badewanne**
Demontage von Badewannen, Stahl oder Kunststoff,
einschl. Füll- und Brausebatterie, Ab- und
Überlaufgarnitur, Wannenträgerkonstruktion sowie
Armaturen, Haltestangen, Befestigungsmaterialien,
Fugenmassen, Dämmungen etc.
provisorischer Verschluß der Abwasserleitung zur
Vermeidung von Kanalgasen.

demontieren, transportieren und entsorgen
Menge: 1,000 St

**2.1.30 Demontage Waschtisch**
Demontage von Waschtischen bis 80cm Breite einschl.,
Waschtischbatterie, Ablaufsiphon, Haltekonstruktion,
Befestigungsmaterialien, Fugenmassen, Dämmungen etc.
provisorischer Verschluß der Abwasserleitung zur
Vermeidung von Kanalgasen.

demontieren, transportieren und entsorgen
Menge: 1,000 St

**2.1.40 Demontage Badausstattung**
Demontage, Transport und Entsorgung Badausstattungen
wie Porzellan- oder Glasablagen, Haltestangen,
Handtuchhalter, Toilettenpapierhalter, Spiegel etc.
inkl. Befestigungsmaterialien.
Menge: 2,000 St

**2.1.50 Demontage Durchlauferhitzer 21 kW**
Demontage Durchlauferhitzer 21 kW

Trennen der Anlage von allen Medien (z.B.  Elektro-, Fühler-, Kaltwasser-, Warmwasseranschluss). Entleerung des Geräts. Demontage aller Anbauteile, Rohrleitungen und Wandbefestigung.
Arbeitshöhe über Gelände/Fußboden bis 2,5 m.
Die Anlagenteile sind zu demontieren, in transportable Stücke zu zerlegen, aus dem Gebäude schaffen und zu entsorgen.

Pauschale je Gebäude.

einschl. Material und Lohn.
Menge: 2,000 St

**2.1.60 Demontage von Rohrleitungen DN 15 - DN 50**
Demontage von Rohrleitungen DN 15 - DN 50

Demontieren, von Rohrleitungen  einschl. Form- und Verbindungsstücken sowie Befestigungen, Armaturen, Schieber, Verschalungen, Umwälzpumpen, Thermometer, Manometer, Ventilen und Schnellentlüftern Rohrleitungen aus Stahl in schwarz und Kupferrohr
Demontageort: Heizungsraum / Wohnungen Arbeitshöhe über Fußboden bis 2,5 m.
Größe: DN 15 - DN 50

demontieren und fachgerecht entsorgen
Menge: 30,000 m

**2.1.70 Demontage schadstoffbelastete Dämmung**
Demontage schadstoffbelastete Dämmung
Demontageort: Kellergeschoss
Nennweite: DN15- DN 25
Die Dämmung ist fachgerecht zu demontieren und zu entsorgen. TRGS 521 ist einzuhalten.
Entsorgungsnachweis ist der BÜ zu ermitteln.

Einschließlich Material, Entsorgungskosten und Lohn.
Menge: 10,000 m

*Hinweis: Enthält die Leistungsbeschreibung die Verpflichtung z.B.*
Vorbemerkung Demontagearbeiten

Enthält die Leistungsbeschreibung die Verpflichtung z.B.
zum Ausbauen, Abnehmen oder Ersetzen von
Stoffen/Bauteilen, so gehören zur vertraglichen Leistung
auch das Laden und/oder der Transport des zu
entsorgenden Abfalls von der Ausbaustelle bis zu dem vom
AG benannten Lagerplatz auf der Baustelle oder in der
Liegenschaft, sowie das Lagern und Sortieren nach
Angabe des AG.

Beim Ausbau von Rohrleitungen und deren
Wärmedämmung werden Armaturen, Form- und
Verbindungsstücke übermessen und nicht getrennt
vergütet. Der Ausbau von einzelnen Armaturen wird nach
der jeweiligen Teilleistung vergütet.

Im Gebäude befinden sich Rippenheizkörper mit Dichtungen, die mittels visueller Einstufung als asbesthaltig (fest gebunden) eingestuft wurden.

Vorhandene Heizkörper demontieren,
Größe bis L = 2,0 m / bis H =1,0 m. einschl. Thermostatkopf und Verschraubungen sowie der Heizleitung und sonstiger Zubehörteile. Alle demontierten und nicht mehr benötigen Teile und Materialien sind nach Rückprache mit der Bauüberwachung von der Baustelle abzufahren und entsprechend den gesetzlichen Auflagen zu entsorgen.

Bruchfreie komplette Entfernung der Rippenheizkörper  und in geeignete, reißfeste und gem. TRGS 519 gekennzeichnete Foliensäcke/ Big-Bags verpacken, auszuschleusen und in die vom AN zu stellenden Container zu verbringen.

Umgebungsschutzmaßnahmen (siehe Baustelleneinrichtung)
Die Asbestprodukte sind unter AVV-Nr. 170601 und 170605 als gefährlicher Abfall einer ordnungsgemäßen Entsorgung zuzuführen.

**2.1.80 Demontage Gliederheizkörper NA 500**
Demontage Gliederheizkörper NA 500

Gliederheizkörper, Bautiefe bis 220 mm,
bis 20 Glieder, Nabenabstand bis 500 mm, mit Befestigung, Vor- und Rücklaufverschraubung und Thermostatventil

demontieren und fachgerechte Entsorgung.
Menge: 10,000 St

**2.1.90 Demontage Trinkwasserfilter und Zubehör**
Demontage Trinkwasserfilter und Zubehör

einschließlich Druckminder, Ventile und Befestigungen

Pauschale je Hausanschluss

fachgerecht entsorgen
Menge: 1,000 St

#### Bereich 2.2 Sanitär

##### Abschnitt 2.2.1 Einrichtungsgegenstände

**2.2.1.10 Duschwanne aus Stahl 100x90x2,5**
Duschwanne aus Stahl 100x90x2,5

Duschwanne aus hochwertigem titanveredelten Stahl/Emaille mit der Oberflächenveredelung für höchste Stabilität, schlag-, kratz- und abriebfest, farbbeständig, lichtecht, säurebeständig nach DIN EN ISO 28706 Klasse AA,
Erdungslasche für Potentialausgleich nach VDE 0100, Ablauf Durchmesser 52 mm, inklusive schallreduzierender Antidröhn-Matten.
Inkl.Fußsystem für Duschwanne bspw. 100 x 90 x 2,5 cm
bestehend aus Montagerahmen und höhenverstellbaren Füßen.
Zubehör: Duschwannenablauf mit einem Ablaufloch von d: 90 mm und seitlichen Ablaufstutzen DN 40 und 50, mit Kugelgelenk und verstellbar von 0 - 15 Grad.
Mit Geruchsverschluss zur Reinigung komplett herausnehmbar nach DIN EN 274.
Haube zu Duschwannenablauf in chrom.

Hersteller: Bette

oder gleichwertig
angebotenes Fabrikat des Bieters:

'....................................................'

liefern und fachgerecht montieren
Menge: 1,000 St

**2.2.1.20 Wannendichtband 3.0m für Stahlwannen**
Flexible Abdichtung von Bade- und Duschwannen zur Wand, zur Vermeidung von Wasserschäden bei beschädigter Silikonfuge. Dichtvlies an Wannenrandseite, selbstklebend mit Butyldichtkleber.
Klebeposition auf dem Wannenrand während der Montage korrigierbar. Dichtfläche an Montagewand selbstklebend (stark haftender Kleber). Kapillarschutzstreifen auf dem Wannendichtband verhindert das Aufsteigen von Wasser hinter der Fliese. Das Dichtband wird nach der Montage mit der Wand eingedichtet. Zur Schalldämmung nach DIN 4109 Wannendämmprofil
1 x Wannendichtband
Länge = 3,0 m, Breite = 95 mm
1 x Kapillarschutzstreifen
Breite = 15 mm, Dicke = 2,0 mm
Länge = 3,0 m
2 x Kapillarschutzecken
selbstklebender Fliesenlegerhinweis

liefern und fachgerecht montieren
Menge: 1,000 St

**2.2.1.30 2-Teilig mit Eckeinstieg 1100x800x2000mm**
2-Teilig mit Eckeinstieg 1100x800x2000mm

Zur Kombination verschlussseitig mit
SNR/L Schwingtür mit Festfeld / LI SFW Schwingtür mit Festfeld. Teilgerahmte Seitenwand. Verglasung mit 5 mm Einscheiben-Sicherheitsglas nach EN 12150, optional mit Profil aus hochwertigem eloxiertem Aluminium. Verstellmöglichkeit im Wandprofil 25 mm. Durchgehende Magnetleiste. Anforderungen für Spritzwasserprüfung nach DIN EN 14428. Geprüft nach DIN EN 14428 (CE) und PPP 53005 (TÜV / GS).
Qualitätssicherungssystem zertifiziert nach DIN EN ISO 9001:2015.
Umweltmanagement zertifiziert nach DIN EN 14001:2015. Energiemanagement zertifiziert nach DIN EN 50001:2011.

Fabrikat der Planung:
Hersteller: Kermi
Typ: Liga
Material: Glas

oder gleichwertig
angebotenes Fabrikat des Bieters:

'....................................................'

liefern und fachgerecht montieren
Menge: 1,000 St

**2.2.1.40 Einhebel-Brausearmatur AP, DN 15**
Einhebel-Brausearmatur AP DN 15. Rückflussverhinderer DVGW-Eigensicher. S-Anschlüsse verdeckt und geräuschgedämpft (verstellbar von 129 - 171mm). Bedienungshebel aus Metall. Permanente Rot- / Blau-Markierung auf dem Bedienhebel. Durchmesser 38mm Kartusche mit keramischen Dichtscheiben. Kartuschenübersetzung aus Edelstahl. Schwenkbereich 100 Grad. Getestet auf 500.000 Zyklen (ein Zyklus besteht aus insgesamt 11 verschiedenen Hebelbewegungen). maximale Temperaturbeständigkeit bis zu 95 Grad C (nicht für den Dauerbetrieb geeignet). Integriertes Fettreservoir (lebensmittelverträglich). Integrierte Heißwassertemperaturbegrenzung und ECO-Funktion. Lebensdauertest EN 817. Geräuschverhalten DIN 4109, Gruppe 1. Farbe / Oberfläche: Chrom, Gesamte Ausladung: 137-140 mm, Gesamte Höhe: 127 mm, Brauseanschluss Durchfluss (3 Bar): 13 Liter, Gewicht: 1,49 kg

Fabrikat der Planung:
Hersteller: Ideal Standard
Serie: Cerafine O

oder gleichwertig
angebotenes Fabrikat des Bieters:

'....................................................'

liefern und fachgerecht montieren
Menge: 1,000 St

**2.2.1.50 Brausekombination 900 mm. 3-Funktionshandbrause**
Brausekombination 900 mm. 3-Funktionshandbrause

Durchmesser 110mm (Strahlarten: Regen, Massagestrahl und sanfter Regen). Anti-Kalk-Funktion. Brausestange 900 mm mit schwenkbarem Schieber aus Metall. Wandbefestigung aus Metall. Befestigung zur erleichterten Montage verstellbar. Brauseschlauch Idealflex 1750 mm.
Oberfläche: Chrom
Durchfluss (3 bar): 8 l

Fabrikat der Planung:
Hersteller: Ideal Standard
Serie: Idealrain Evo

oder gleichwertig
angebotenes Fabrikat des Bieters:

'....................................................'

liefern und fachgerecht montieren
Menge: 1,000 St

**2.2.1.60 Waschtisch 600x460x175mm in Weiß**
Menge: 1,000 St

**2.2.1.70 Waschtisch-Einhebelmischer mit Ablaufgarnitur**
Einhebel-Waschtischarmatur DN 15. Starrer Gussauslauf. Luftsprudler mit Metallring, kurze Bauform und druckunabhängigen Mengenregler 5L/Min. Sockelmass 50mm. Metall Ablaufgarnitur. Ausladung 125 mm. Auslaufhöhe 122 mm. Flexible Anschlussschläuche G3/8. Bedienungshebel aus Metall, mit Rot-/Blau-Markierung auf dem Hebel. Befestigung von unten (EASY FIX) mit Zentrierdichtung. Durchmesser 28 mm CLICK-Kartusche mit keramischen Dichtscheiben. Kartuschenübersetzung aus Edelstahl. Schwenkbereich 100 Grad. Getestet auf 500.000 Zyklen (1 Zyklus entspricht 11 Hebelbewegungen). Integriertes Fettreservoir (lebensmittelverträglich). Temperaturbeständigkeit bis zu 95 Grad (nicht für den Dauerbetrieb geeignet). Integrierte Heißwassertemperaturbegrenzung. Lebensdauertest EN 817. Geräuschverhalten DIN 4109, Gruppe 1.
Farbe/ Oberfläche: Chrom
Gesamte Ausladung: 176 mm
Gesamte Höhe: 176 mm

Fabrikat der Planung:
Hersteller: Ideal Standard
Typ: Cerafine O

oder gleichwertig
angebotenes Fabrikat des Bieters:

'....................................................'

liefern und fachgerecht montieren
Menge: 1,000 St

**2.2.1.80 Eckventile 1/2**
Eckventil, selbstdichtend, mit Standard-Griff
Verlängerung Schubrosette
Quetschverschraubung mit Längenausgleich
Anschluss: 1/2" x 10 mm
Farbe: chrom
Quetschverschraubung 10 mm für den Armaturenanschluss.

liefern und fachgerecht montieren
Menge: 3,000 St

**2.2.1.90 Hahnverlängerungen 1/2"x 15-50 mm**
Aus Rotguss für Trinkwasser-Installation geeignet.

liefern und fachgerecht montieren
Menge: 10,000 St

**2.2.1.100 Waschtisch-Röhrensiphon 1 1/4"G**
Gehäuse und Rohre Messing poliert,
montagefreundlich durch Steckanschluss
des Abflussrohres
Lieferumfang: Messingrosette mit Gleitring
Reinigungsöffnung mit O-Ring-Dichtung
Tauchrohr Kunststoff Einsatzbereich / technische Daten:
Bauform nach DIN 274 Werkstoff: Messing DIN EN
Oberfläche: chrom

liefern und fachgerecht montieren
Menge: 1,000 St

**2.2.1.110 Wand-WC Tiefspüler**
Wand-WC Tiefspüler

Ausführung: 6 Liter Spülvolumen
DIN EN 997 Flachspüler Material: Sanitärkeramik
Farbe: weiß, Maße: 355 x 540 mm (BxT)
Gewicht: 18,7 kg

Fabrikat der Planung:
Hersteller: Geberit
Typ: Renova Rimfree

oder gleichwertig
angebotenes Fabrikat des Bieters:

'....................................................'

liefern und fachgerecht montieren
Menge: 1,000 St

**2.2.1.120 WC-Sitz weiß Edelstahlscharniere**
Edelstahlscharnier DIN 19516
universelle Passform, Farbe: weiß alpin
Material: Urea 131.5 Duroplast,
Scharnier: Edelstahl B0302Y
Befestigungsart: Fast Fixmutter, Gewicht: 1,8 kg

Fabrikat der Planung:
Hersteller: Geberit
Typ: Renova

oder gleichwertig
angebotenes Fabrikat des Bieters:

'....................................................'

liefern und fachgerecht montieren
Menge: 1,000 St

**2.2.1.130 Betätigungsplatte für 2-Mengen-Spülung weiß-alpin**
Verwendungszwecke: zur Spülauslösung bei concept UP-Spülkästen
Eigenschaften: Betätigung von vorne, Drückerstangen schallgedämmt, werkzeuglose, Schnelleinstellung
Lieferumfang: 2 Drückerstangen 2 Distanzbolzen und Befestigungsrahmen.

Fabrikat der Planung:
Hersteller: Geberit
Typ: Sigma 01

oder gleichwertig
angebotenes Fabrikat des Bieters:

'....................................................'

liefern und fachgerecht montieren
Menge: 1,000 St

**2.2.1.140 Schallschutzset für Waschtisch**
Für Waschtische 600 bis 800 mm.
Zur Reduzierung der Schallübertragung zwischen Keramik und Wand um bis zu 8 db(A). Die Lieferung erfolgt als Set im Polybeutel inklusive Schalldämmtüllen, Schalldämmringen und Unterlegscheiben.
Material: Hochwertiger PE-Schaumstoff in 5 mm Stärke, hohe Stauchhärte, säurebeständig, silikonverträglich, FCKW-frei.
Breite: 800 mm, Höhe: 240 mm, Materialstärke: 5 mm

liefern und fachgerecht montieren
Menge: 1,000 St

**2.2.1.150 Schallschutzset für Wand-WC**
Zur Reduzierung der Schallübertragung zwischen Keramik und Wand um bis zu 8 db(A). Die Lieferung erfolgt als Set im Polybeutel inklusive Schalldämmtüllen, Schalldämmringen und Unterlegscheiben.
Material: Hochwertiger PE-Schaumstoff in 5 mm Stärke, hohe Stauchhärte, säurebeständig, silikonverträglich, FCKW-frei.
Breite: 460 mm, Höhe: 550 mm, Materialstärke: 5 mm.

liefern und fachgerecht montieren
Menge: 1,000 St

**2.2.1.160 Kombieckventil 1/2" mit Rückflussverhinderer**
Kombieckventil 1/2" mit Rückflussverhinderer

Quetschverschraubung 10 mm für den Armaturenanschluss.
Schlauchverschraubung verchromt DN15 mit Überwurfmutter 3/4" und Tülle.

liefern und fachgerecht montieren
Menge: 1,000 St

**2.2.1.170 Auslaufventil DN 15 x 3/4"**
Auslaufventil DN 15 x 3/4"

DIN 3509 HD
mit Rohrbelüfter HB und Rückflussverhinderer EB
nach DIN EN 1717/DIN 3509, DIN-DVGW
aus Messing CW 617 N.
Oberteil mit Knebelgriff
wartungsfreie O-Ring-Spindelabdichtung
O-Ring EPDM mit KTW- und W270-Zulassung
Schlauchverschraubung mit Überwurfmutter
aus Messing, Schlauchtülle aus ABS
Nenndruck: PN 10
Betriebstemperatur: max. 90° C
Größe: DN 15 (1/2") Außengewinde
Oberfläche: poliert verchromt

liefern und fachgerecht montieren
Menge: 2,000 St

**2.2.1.180 Waschgerätenanschluss Siphon DN 50**
Röhren-Siphon 100/0
nach DIN EN 274 für Küchenspülen, Aussgussbecken und Waschgeräte.
Im Waschraum ist der Siphon mit einer DN 50 Schelle zu montieren.

liefern und fachgerecht montieren
Menge: 2,000 St

**2.2.1.190 Ausgussbecken Stahl 505x330 mm 1 1/2"**
Stahl emailliert, innen und außen glasiert,
ohne Hahnlochbohrung, ohne Überlauf,
Kunststoffumrandung grau.
Einschließlich Befestigung

liefern und fachgerecht montieren
Menge: 1,000 St

##### Abschnitt 2.2.2 Modulares Vorwandsystem und Zubehör

*Hinweis: Installationssystem*
Die Vorwand soll bauseits mit Trockenbau beplankt werden. Es sind somit Absprachen mit den Trockenbauunternehmen durchzuführen. Die Kosten dafür sind in den nachfolgenden Positionen zu kalkulieren.
Anforderungen:
Die Trockenbauweise erfüllt als Bestandteil die bauordnungsrechtlichen Anforderungen an den baulichen Brand-, Schall- und Feuchteschutz und an die Statik.

Brandschutz
Installationsschacht I 30 gemäß aBG Nr. Z-19.30-2206,
Installationsschacht I 90 gemäß aBG Nr. Z-19.30-2207,
Installationstrennwand F 30 gemäß abP Nr. P-MPA-
E-02-050 und/oder Installationstrennwand F 90 gemäß abP
Nr. P-MPA-E-02-049

Schallschutz
1. erfüllt den Standard Schallschutz
für den fremden schutzbedürftigen Bereich
(Diagonal darunter liegender Raum) nach DIN 4109
mit einem Installationsgeräuschpegel von
17 bis 18 dB(A)
2. erfüllt die Erhöhten Anforderungen für den
fremden schutzbedürftigen Bereich
(diagonal darunter liegender Raum) nach DIN 4109,
Beiblatt 2 mit einem Installationsgeräuschpegel von
17 bis 18 dB(A) und nach VDI 4100:2007-08 mit einem
Installationsgeräuschpegel mit Betätigungsgeräuschen
von 20 bis 23 dB(A)
3. erfüllt teilweise die erhöhten Anforderungen im
angrenzenden Raum des eigenen schutzbedürftigen
Bereiches als Vorwand nach VDI 4100:2007-08 mit einem
Installationsgeräuschpegel mit Betätigungsgeräuschen
von 30 dB(A)

Statik
Geberit GIS erfüllt mit der
dazugehörigen Systembeplankung und den Montageelementen
die Anforderungen nach DIN 4103 und die nach VDI 6000
Blatt 1, Abschnitt 8 geforderten Werte für
aufzunehmende Gewichtsbelastungen
für Wand- WC und Bidet von 4000 N (400 kg),
für Waschtisch und Urinal von 1500 N (150 kg)
und für Stütz- und Haltegriffe von 1000 N (100 kg).

Geeignet für Einbaubereich 1 (Bereiche mit geringer
Menschenansammlung) und Einbaubereich 2 (Bereiche mit
großer Menschenansammlung) gemäß DIN 4103-1:2015-06

Feuchtigkeitsschutz
Geberit GIS erfüllt mit der
dazugehörigen Systembeplankung die
bauordnungsrechtlichen Anforderungen nach § 13 der
Musterbaurodnung (MBO). Für die
Wassereinwirkungsklassen W2-1 und W3-1 nach DIN 18534-1
ist die Verwendung der zementgebundenen mineralischen
Bauplatte Geberit Aquapaneel Pro notwendig.
Maßgebend für den Feuchtigkeitsschutz in diesem Bereich
ist die richtige Wandabdichtung.
Dabei sind nur Flächenabdichtsysteme mit Verwendbarkeitsnachweis (AbP) möglich.

GIS Installationssystem besteht aus nicht
vormontierten Einzelbauteilen für das Tragsystem,
Montageelementen und der Geberit Systembeplankung:

Tragsystem
Im Wesentlichen bestehend aus vollsymmetrischen
verzinkten Stahlprofilen (3,2 x 3,2 cm),
Montagewinkeln, Verbindungsstücken und metallischen
handverschließbaren Profilverbindern.

Montageelemente
Vormontierte Montageelemente zur Aufnahme von
Sanitärausstattungsgegenständen. Die Montageelemente
sind zur Aufnahme wandhängender Konsollasten bei WC,
Bidet, WT und Urinal geeignet. Für den barrierefreien
Bereich der Sanitäranlagen gibt es spezielle
Montageelemente, die Konsollasten bis zu 100 kg
aufnehmen können.

Für das ausgeschriebene Produkt liegt eine
Haftungsübernahmevereinbarung zwischen dem Hersteller
und dem ZVSHK bzw. dem BTGA vor.

Systembeplankung
Bestehend aus 1,8 cm starken einlagigen
Gipskartonpaneel für den bauaufsichtlich nicht
geregelten Bereich für geringe und mäßige
Feuchtigkeitsbeanspruchung
(Wassereinwirkungsklassen W0-I und W1-I nach DIN DIN
18534-1) oder 1,8 cm starken
mineralischen Bauplatten Aquapaneel Pro für
den bauaufsichtlich geregelten Bereich für hohe
Feuchtigkeitsbeanspruchung nach MVV TB, Liste C3
(Wassereinwirkungsklassen W2-I und W3-I nach DIN
18534-1) zur Herstellung einer verfliesungsfähigen
Oberfläche nach Qualitätsstufe Q1.
Die Systembeplankung ist einlagig mit selbstbohrenden
Paneelschrauben vertikal ausgerichtet aufzubringen
(einschließlich aller Ausschnitte und Bohrungen für
die Sanitärausstattungsgegenstände mit Dichtungs- und
Schallschutzelementen). Die Bauwerksanschlüsse sind
mit Fugenband für den Schallschutz an gefliesten oder
geputzten Oberflächen und Leichtbauwänden auszuführen.

Verarbeitung
Die Verarbeitung und Montage ist nach den aktuellsten
herstellerspezifischen Vorschriften der technischen
Unterlagen und den Montageanleitungen sowie der
Einhaltung einschlägiger Normen durchzuführen.
Die Systemgrenzen sind bei der Erstellung zu beachten.

Fabrikat der Planung:
Fabrikat: Geberit
Typ: GIS

liefern und fachgerecht montieren

**2.2.2.10 Profileschiene für Vorwand- und Trockenbau**
Profileschiene für Vorwand- und Trockenbau
(wie zuvor beschrieben jedoch:)

Verwendungszwecke
- Zum Erstellen Tragsystemen

Technische Eigenschaften
- Oberfläche: feuerverzinkt, Werkstoff: Stahl.
- B / Breite (cm): 3,2 cm
- H / Höhe (cm): 3,2 cm
- L / Länge (cm): 500 cm

liefern und fachgerecht montieren
Menge: 30,000 m

**2.2.2.20 Element für Wand-WC mit UP-Spülkasten**
Element für Wand-WC mit UP-Spülkasten

Zum Einbau in Tragsysteme für Vorwände, Trennwände
oder frei stehende Wände. Für barrierefreies Bauen geeignet. Für Wand-WCs mit Anschlussmaßen
nach DIN EN 33:2011-11. Für 1-Mengen-, 2-Mengen- oder
Spül-Stopp-Spülung Für Fußbodenaufbauten 020 cm
Berechnungsdurchfluss (l/s): 0.11 l/s, Fließdruck (kPa): 50-1000 kPa, Große Spülmenge Einstellbereich für
Spülkasten (l): 4.5 / 6 / 7.5 l
- B / Breite (cm): 42.4 cm
- H / Höhe (cm): 120 cm
- T / Tiefe (cm): 16.5 cm
zusätzlicher Lieferumfang
Bauschutz für Serviceöffnung, Anschlussset für WC, D 90 mm, Anschlussbogen 90G aus PE-HD, D 90 mm, 4 Schutz- und Markierstopfen, 2 Gewindestangen M12, Übergangsmuffe aus PE-HD, D 90 /110 mm
Betätigung von vorne

Fabrikat der Planung:
Hersteller: Geberit
Typ: Sigma GIS
oder gleichwertig
angebotenes Fabrikat des Bieters:

'....................................................'

liefern und fachgerecht montieren
Menge: 1,000 St

**2.2.2.30 Element für Waschtisch und Standarmatur**
Element für Waschtisch und Standarmatur

Zum Einbau in Tragsysteme für Vorwände, Trennwände
oder frei stehende Wände

Technische Eigenschaften
- Nettogewicht: 1,290 kg
- B / Breite (cm): 24,8 cm
- H / Höhe (cm): 7,6 cm
- T / Tiefe (cm): 4,5 cm

Fabrikat der Planung:
Hersteller: Geberit
Typ: GIS
oder gleichwertig
angebotenes Fabrikat des Bieters:

'....................................................'

liefern und fachgerecht montieren
Menge: 1,000 St

**2.2.2.40 Traverse für UP Wandarmatur**
Traverse für UP Wandarmatur

Verwendungszwecke
Zum Einbau in Tragsysteme für Vorwände, Trennwände
oder frei stehende Wände. Tragwerk stufenlos
höhenverstellbar.

Auch für Küche mit Rohrschelle für Abfluss verwenden.

Fabrikat der Planung:
Hersteller: Geberit
Typ: GIS
oder gleichwertig
angebotenes Fabrikat des Bieters:

'....................................................'

liefern und fachgerecht montieren
Menge: 1,000 St

**2.2.2.50 Abdichtscheibe (Manschette) für Anschlüsse 1/2"**
Abdichtscheibe (Manschette) für Anschlüsse 1/2", im Dusch- und Nassbereich

liefern und fachgerecht montieren
Menge: 2,000 St

**2.2.2.60 Zubehör für Vorwandsystem**
Zubehör für Vorwandsystem

wie Montagewinkel, Verbindungsstücke, Verbindungslasche, Befestigungsclip M10, Drehrastbolzen M8, Schwerlastanker, Schalldämmplatte, Profilführung, verlängerte Montagewinkel, Trennstreifen und selbstschneidene Schrauben.

liefern und fachgerecht montieren
Menge: 30,000 kg

##### Abschnitt 2.2.3 Trinkwasserarmaturen

**2.2.3.10 Hauswasserstation 1 ‘‘**
Hauswasserstation 1 ‘‘

mit patentiertem Keramikspülventil, nach DIN EN 13443-1, DIN 19628 und DIN,EN 1567, mit DIN-DVGW-Prüfzeichen, zur Druckregelung und Filtration von feinkörnigen und festen Verunreinigungen im Wasser, die als Belüftungselemente Korrosionen in wasserführenden Rohrleitungen auslösen und zu Funktionsstörungen an Kontroll- und Regelorganen führen können. Ausführung: Filtergehäuse aus hochwertigem Kunststoff PN 16, Einbau-Drehflansch mit patentiertem Bajonettverschluss aus Messing mit Verschraubung (Gewindeanschluss nach DINEN 10226-1), waagerechter oder senkrechter Einbau möglich, Filtergewebe aus Edelstahl, Rückspüleinheit, großes Handrad zur Rückspülung bei gleichzeitiger Reinigung des Schauglases, mit integriertem freien Auslauf und patentiertem Keramik-Spülventil mit Schlauchanschluss, Druckmanometer, Druckminderer mit werkseitiger Nachdruckeinstellung von 4 bar, Einstellbereich des Nachdruckes von 1,5 - 6 bar, Rückflussverhinderer, mit
integrierter Rückspülmonatsanzeige.
Fabrikat der Planung:
Hersteller: Judo
Serie: JUKO-EC
oder gleichwertig
angebotenes Fabrikat des Bieters:

'....................................................'

liefern und fachgerecht montieren
Menge: 1,000 St

*Hinweis: Freistromventil, Schrägsitzventil*
Freistromventil, Schrägsitzventil

PN 16, DIN-DVGW- und Schallschutzzulassung, für Edelstahlrohr, Gehäuse, Oberteil und Innengarnitur komplett aus Rotguß DIN 1705, frei von Messing im Bereich des Mediums, beständig gegen aggressives Wasser, mit selbstfettender EPDM-Lippendichtung als wartungsfreie
Spindelabdichtung, totraumfrei, mit PTFE-Dichtung, mit beiderseits 2-teiligen, flachdichtenden Rotguß- Preßverschraubung mit Entleerung im Gehäuse,
incl. Wärmedämmschalen
Fabrikat der Planung:
Kemper/ Weser-Freistromventil
Ausführung: DN 15
oder gleichwertig
Angebotenes Fabrikat/Typ

'....................................................'

**2.2.3.20 Freistromventil DN 15**
Freistromventil DN 15

Wie zuvor beschrieben, jedoch:
Freistromventil Nennweite: DN 15, einschließlich Wärmedämmschalen

liefern und fachgerecht montieren
Menge: 1,000 St

**2.2.3.30 Freistromventil DN 20**
Freistromventil DN 20

Wie zuvor beschrieben, jedoch:
Freistromventil Nennweite: DN 20, einschließlich Wärmedämmschalen

liefern und fachgerecht montieren
Menge: 4,000 St

**2.2.3.40 Freistromventil DN 25**
Freistromventil DN 25

Wie zuvor beschrieben, jedoch:
Freistromventil Nennweite: DN 25, einschließlich Wärmedämmschalen

liefern und fachgerecht montieren
Menge: 4,000 St

**2.2.3.50 KFR-Ventil DN 25**
KFR-Ventil DN25

mit Entleerung aus CR-Messing
nach DIN EN 13959, Werkstoff nach
DIN 50930 Teil 6 bzw. UBA Liste 03/2017
mit Innengewinde, Rückflussverhinderer
steigendes sowie totraumfreies
Messing Fettkammeroberteil
DIN-DVGW zertifiziert
Schallschutzzulassung Klasse 1
Nenndruck PN 16
EPDM Dichtungen mit KTW/W270 Zulassungen
max. Betriebstemperatur 90 °C

liefern und fachgerecht montieren
Menge: 1,000 St

**2.2.3.60 Frostsichere Außenarmatur mit Griff**
Frostsichere Außenarmatur mit Griff

einschließlich  Bausatzausführung, Bausatzausführung, geeignet für die Rohbauinstallation und für die nachträgliche Installation bei bereits fertiggestellter Außenwand, im geschlossenen Zustand mediumberührte Metallteile aus entzinkungsfreiem und korrosionsbeständigem Rotguss, beständig gegen aggressives Wasser, universelle Baulänge für alle gängigen Einbautiefen, Innenoberteil für schnellen Öffnungsvorgang (zwei Umdrehungen), hohe Auslaufleistung 40 l / min (1 bar), Kegel mit innenliegender RV-Feder, EPDM-Sitzdichtung, verlängerbar durch optional erhältliches Verlängerungsset, mit Funktionsbelüfter zur automatischen Entleerung, integrierter RV und Rohrbelüfter als Sicherungskombination HD, Eingang Rohraußengewinde, matt verchromter Bediengriff mit blauem Signierplättchen, totraumfrei, inkl. Verdrehschutzmanschette, inkl. Schlauchkupplung für gängige Stecksysteme, DVGW-Zulassung nach VP 648, ÖVGW-Zulassung, SVGW-Zulassung, KIWA-Zulassung, BELGAQUA-Zulassung, VA-Zulassung, Kunststoffteile mit KTW- und W 270-Zulassung, nach UBA-Bewertungsgrundlage, Schallschutzzulassung nach DIN EN ISO 3822 Klasse 1, DIN EN 1717, min. Einbautiefe 150 mm, max. Einbautiefe 415 mm, Druckstufe PN 16, max. Betriebstemperatur 90 °C

Fabrikat der Planung:
Hersteller: KEMPER
Serie: FROSTI-PLUS KHS
oder gleichwertig
angebotenes Fabrikat des Bieters:

'....................................................'

liefern und fachgerecht montieren
Menge: 1,000 St

**2.2.3.70 Spülen der gesamten Trinkwasserinstallation**
Spülen der gesamten Trinkwasserinstallation

 nach DIN 1988, Teil 2,
Abschnitt 11.2. Die Kosten für Stopfen mit
Schnellschlussventilen bzw. Kugelhähne sowie Spülstücke
für Unterputz-Armaturen, Liefern und Montieren der für
die Spülung notwendigen Betriebsmittel sind in diese
Position mit einzukalkulieren.

Pauschale je Gebäude.

einschl. Material und Lohn.
Menge: 1,000 St

#### Bereich 2.3 Heizungstechnik

##### Abschnitt 2.3.1 Heizkessel und Zubehör

**2.3.1.10 Heizungswartung für bestehende Anlage**
Heizungswartung für bestehende Anlage
durchführen einschließlich Erstellung eines
Wartungsprotokolls

21 kW Gasbrennwert mit Wartungsset

liefern und fachgerecht ausführen
Menge: 1,000 St

**2.3.1.20 Mini-Durchlauferhitzer DEM 3 3.5kW weiss**
Mini-Durchlauferhitzer DEM 3 3.5kW weiss

ANWENDUNG: Der elektronisch geregelte
Mini-Durchlauferhitzer versorgt ein
Waschbecken mit Warmwasser. Der Betrieb
ist sowohl mit Druckarmaturen als auch
mit drucklosen Armaturen möglich.
KOMFORTMERKMALE: Das Gerät verfügt über
eine Regelelektronik und einen Sensor
für die Auslauftemperatur. Die
Wunschtemperatur wird bis zur maximalen
Leistung gradgenau erreicht. Eine
interne Temperaturbegrenzung ist dank
Temperaturskala stufenlos möglich. Ein
Durchflussmengen-Regler ist integriert.
Sowohl Über- als Untertisch-Montage sind
möglich. EFFIZIENZ: Energie- und
wassersparende Betrieb durch
elektronische Leistungsregelung
erreicht. Das Beimischen von Kaltwasser
an der Armatur ist nicht nötig.
INSTALLATION: Zeitsparende Montage durch
das Profi-Rapid Installationssystem mit
2-Punkt-Befestigung. Die Rückwand kann
zudem als Bohrschablone genutzt werden.
Bohrloch-Abweichungen werden durch die
integrierten Langlöcher ausgeglichen.
Außenliegenden Metall-Wasseranschlüsse
für die schnelle Installation der
Armaturen. Der Netzanschluss wird durch
eine serienmäßig vorbereitete
elektrische Anschlussleitung
vereinfacht. Schnelle Fehleranalyse
durch LED-Diagnoseampel. SICHERHEIT: Die
automatische Leistungsanpassung schützt
vor Verbrühungen bei hohen
Einlauftemperaturen. Sicherheitssystem
mit Sicherheits-Druckbegrenzung und
elektronischer Temperaturüberwachung.

liefern und fachgerecht montieren
Menge: 1,000 St

**2.3.1.30 Durchlauferhitzer DHB 18/21/24**
Durchlauferhitzer DHB 18/21/24

Der Komfort-Durchlauferhitzer versorgt
mehrere Entnahmestellen gleichzeitig mit
Warmwasser. Das geschlossene, druckfeste
Gerät kann mit allen handelsüblichen
Druckarmaturen verwendet werden.
KOMFORTMERKMALE: Die Wunschtemperatur
wird bis zur maximalen Leistung durch
die 3i-Technologie gradgenau erreicht.
Der stufenlose Drehregler ist mit einer
Temperaturskala ausgestattet. Bei der
Untertisch-Montage können Gerätekappe
und Bedieneinheit gedreht werden.
EFFIZIENZ: Spart bis zu 30 % Energie und
Wasser durch elektronische
Leistungsregelung. Geeignet für
vorerwärmtes Wasser. INSTALLATION:
Schnelle Montage durch das Profi
Rapid-Installationssystem. Gängige
Durchlauferhitzer lassen sich einfach
austauschen. Unebenheiten der Wand und
Bohrloch-Abweichungen gleicht die
universell einsetzbare Montageleiste
aus, die marktübliche Befestigungspunkte
berücksichtigt. Schneller, universeller
Wasseranschluss durch den vergrößerten
Anschlussraum mit schwenkbarem
Kaltwasser-Zulauf. Für einen
problemlosen Austausch sorgen die
Wasser-Schraubanschlüsse und die
Doppelnippel-Anschlüsse. Das Gerät kann
Auf- oder Unterputz installiert werden
und eignet sich auch für Rohrsysteme aus
Kunststoff (Herstellerangaben beachten).
Einfacher Netzanschluss von oben oder
unten, eine Einführhilfe für
Elektrokabel ist vorhanden.
Fehleranalyse durch LED-Diagnose-Ampel.
Die innere Baugruppe lässt sich mit
einem Handgriff entnehmen. SICHERHEIT:
Schnelles Blankdraht-Heizsystem für
kalkhaltiges und kalkarmes Wasser.
Mehrstufiges, elektronisches
Sicherheitskonzept mit Lufterkennung und
Sicherheits-Temperaturbegrenzer. Eine
Fachkraft kann einen Verbrühschutz bzw.
eine Kindersicherung aktivieren.

liefern und fachgerecht montieren
Menge: 1,000 St

**2.3.1.40 Entleerungskugelhahn DN 15**
Entleerungskugelhahn DN 15

Rotguß-KFE-Kugelhahn selbstdichtend, Kontermutter Griff
mit Anschlag Schlauchverschraubung und Verschlußkappe
einschl. Dicht- und Befestigungsmaterial
sowie Kleinteile, Füll- und Entleerungskugelhahn DN 15.

liefern und fachgerecht montieren
Menge: 2,000 St

**2.3.1.50 Heizungs-Kugelhahn DN 25**
Heizungs-Kugelhahn DN 25

Gehäuse und Kugel aus korrosionsbestän-digem, entzinkungsfreiem Rotguß. Gehäuse rohrförmig für durchlaufende Wärmedämmung.
Kugel mit glattem Durchgang. Wartungsfreie Spindelabdichtung durch zwei O-Ringe. Kugelabdichtung durch PTFE-
Ringe. Knebel aus schlagfestem Kunststoff, Anschläge verdeckt. Knebel auch
bei wärmegedämmten Gehäuse von außen
bedienbar. 1" IG
Zul. Betriebstemperatur TB 120 Grd. C.
Nenndruck PN 16.
liefern und montieren
Fabrikat der Planung:
Hersteller: IMI Heimeier
Typ: Globo H
oder gleichwertig
angebotenes Fabrikat des Bieters:

'....................................................'

liefern und fachgerecht montieren
Menge: 2,000 St

*Hinweis: Einrichtungen für Heizungsschutz*

**2.3.1.60 Schmutz- und Schlammabscheider IG 1 "**
Schmutz- und Schlammabscheider IG 1 "

Schmutz- und Schlammabscheider für Heiz- und Kühlwassersysteme bzw. geschlossene flüssigkeitsgefüllte Anlagensysteme.
Armatur für die Entfernung von Partikeln bis zu einer Größe von 5,0 Mikrometer aus dem Flüssigkeitsstrom mit speziell hierfür gestaltetem Einsatz und einem Hochenergie-Dauermagneten.
Magnet besteht aus einem isostatisch gepressten Neodym-Eisen-Bor Stab, der in eine Eischraubtauchhülse eingesetzt ist.
Dadurch Separierung und Fixierung von ferromagnetischen Partikeln aus dem Abscheideprozess. Partikel können durch herausdrehen der Magnethülse aus dem Abscheidergehäuse und deren anschließenden Reinigung dauerhaft und gezielt aus Fluidstrom entfernt werden.
Die Reinigung und Entleerung des Schmutzsammelraums ist über montierten Entschlammungskugelhahn möglich.
Gehäusewerkstoff : Messing
Einbauvariante : horizontal
Anschlussvariante : Gewinde

Einbaulänge : 88 mm
Höhe: : 152mm
Durchmesser : 65 mm
Gewicht : 1,3 kg
Einschließlich Wärmedämmung
Fabrikat der Planung:
Hersteller: Reflex
Typ: Exdirt Magnet
oder gleichwertig
angebotenes Fabrikat des Bieters:

'....................................................'

liefern und fachgerecht montieren
Menge: 1,000 St

**2.3.1.70 Patronengehäuse für Heizungswasser**
Patronengehäuse für Heizungswasser

Patronengehäuse, kompakte Basisarmatur zur Aufbereitung von Füll- und Ergänzungswasser mittels Ionenaustauschverfahren zum Schutz von Wärmeerzeugern u. Warmwasserheizungsanlagen gemäß VDI 2035. Patronengehäuse kann in Kombination mit den entsprechenden Patroneneinsätzen (separate Produkte) optional zur Wasserenthärtung oder Wasserentsalzung eingesetzt werden.Leergehäuse ist montagefertig mit Wandhalterung zur wahlweisen Bestückung mit einer:
- Fillsoft Enthärtungsharzpatrone (grün) FSP 6000 für die Wasserenthärtungoder
- Fillsoft Zero Mischbettharzpatrone (grau) FZP 3000 für die Wasserentsalzung
Fillsoft I im Einzelnen bestehend aus:
- zylindrischem Polypropylen-Gehäuse mit Messinggewindeanschlüssen zur Aufnahme einer der o.g. Wasserbehandlungspatronen und opt. Anbringung einer Verschneideeinrichtung Reflex Softmix,
- Durchflussbegrenzer,
- Absperrkugelhahn mit Probeentnahmehahn
Bauteile werden als kompakte Armatur zum Einbau in die Füll- und Ergänzungswasserleitung angeordnet.
Patronenplätze: 1 St.
Max. zul. Betriebsüberdruck: 8 bar
Anschluss Eintritt: Rp 1/2"
Anschluss Austritt: Rp 1/2"
Max. Dauerdurchfluss: 360 l/h
Höhe: 600 mm
Breite: 260 mm
Fabrikat der Planung:
Hersteller: Reflex
Typ: Typ: FG I
oder gleichwertig
Angebotenes Fabrikat/Typ

'....................................................'

liefern und fachgerecht montieren
Menge: 1,000 St

**2.3.1.80 Patrone für Heizungswasseraufbereitung**
Reflex Fillsoft Patrone

Kationenharzpatrone zur Füll- und Ergänzungswasserenthärtung passend in das Fillsoft I oder II Patronengehäuse. Bestehend aus zylindrischer Polypropylen Patrone gefüllt mit Kationentauscherharz zur Enthärtung von Füll- und Ergänzungswasser nach z.B. VDI 2035 und/oder Herstellerangaben in Warmwasserheizungsanlagen nach DIN EN 12828.
Farbe: grün
Kapazität: 6000 lx°dH
Max. zul. Betriebsüberdruck: 8 bar
Durchmesser: 76 mm
Höhe: 513 mm
Gewicht: 1.5 kg
Fabrikat der Planung:
Hersteller: Reflex
Typ: Typ: FSP 6000
oder gleichwertig
Angebotenes Fabrikat/Typ

'....................................................'

liefern und fachgerecht montieren
Menge: 1,000 St

**2.3.1.90 Füllstation mit Systemtrenner**
Füllstation mit Systemtrenner

Armatur mit Montagebügel zur direkten Verbindung von Nachspeiseeinrichtungen für Heiz- und Kühlwassersysteme mit Trinkwassernetzen. Im Einzelnen bestehend aus:
- Armaturabsperrkugelhähnen
- Systemtrenner nach DIN 1988-100 bzw. DIN EN 1717 (BA), mit integriertem Schmutzfänger
- Montagebügel zur horizontalen Wandmontage
- Wasserzähler
Max. zul. Betriebstemperatur: 60 °C
Max. zul. Betriebsüberdruck: 10 bar
Min. Fließdruck: p0+1,3 bar
Anschluss Eintritt: R 1/2"
Anschluss Austritt: R 1/2"
Durchfluss-Kennwert kvs: 0.8 m³/h
Höhe: 226 mm
Breite: 293 mm
Einbaulänge: 293 mm
Tiefe: 110 mm
Gewicht: 1.7 kg
Fabrikat der Planung:
Hersteller: Reflex
Typ: 0,8
oder gleichwertig
Angebotenes Fabrikat/Typ

'....................................................'

liefern und fachgerecht montieren
Menge: 1,000 St

**2.3.1.100 Wasserzähler DN 15 (kalt)**
Wasserzähler DN 15 (kalt)

mit Verschraubung
für Messung des Heizwasserverbrauch und feststellung des Patronen austauschs
Wasserzähler 1/2" Kaltw.Q3 2.5 m3/h 80 mm
Wohnungswasserzähler, DN 15
für Kaltwasser bis 30 Grad
Aufputzmontage Einstrahl-Volltrockenläufer mit Magnetkupplung und für alle Einbaulagen
ohne Verschraubung Q3 2,5 (3cbm)/h Baulänge: 80 mm
mit Eichung

liefern und fachgerecht montieren
Menge: 1,000 St

*Hinweis: Zubehör für Heizungsanlage*

**2.3.1.110 Befüllen der Heizungsanlage je Gebäude**
Befüllen der Heizungsanlage je Gebäude

Befüllen der Heizungsanlage mit Wasser nach VDI2035 je Gebäude. Zusätzlich ist die Wasserqualität nach den Anforderungen des Herstellers anzupassen. Befüllungsgeräte sind vom Auftragnehmer zu stellen.
Menge: 1,000 St

##### Abschnitt 2.3.2 Heizkörper und Zubehör

*Hinweis: Flachheizkörper mit Ventileinsatz und Mittelanschluss*
Flachheizkörper mit Ventileinsatz und Mittelanschluss

aus kaltgewalztem Stahlblech nach EN442-1, stabile, formschöne Profilierung mit 40 mm Sickenteilung, fertig lackiert mit einer elektrostatischen Pulverbeschichtung nach DIN 55900 Teil 2, in RAL 9016, Einbrennung bei 210 °C, Objekttemperatur, ausgestattet mit fix eingebauter Ventilgarnitur, geeignet für Zweirohr- und Einrohranlagen unter Verwendung eines Einrohrverteilers, kv- Wert des werkseitig montierten
Einbauventiles ist voreingestellt und auf die Wärmeleistung abgestimmt, wobei bedarfsgerechte Anpassungen im Bereich von 0,13 bis 0,75 möglich sind. Einstellung des Heizkörperanteiles bei Einrohranlagen von 30 % bis 50 %. Ausgestattet mit montiertem Ventiloberteil und Baustellenkappe, rückseitig angeschweißten Aufhängelaschen bei Type 11, einer
oberen Abdeckung und zwei geschlossenen, Seitenteilen, verdrehbarer Entlüftungs-und Blindstopfen eingedichtet, das Abdecksystem entspricht den ehemaligen BAGUV-Richtlinien, komplette Vorinstallationsmöglichkeit durch die VN Montageschablone 3/4 A.G. (Zubehör), Demontage und Montage der oberen Abdeckung mittels Dekoclips (in RAL
9016), leistungsgeprüft nach DIN EN 442 und permanent fertigungsüberwacht nach EN-ISO 9001/9002. Geeignet für Hand- und Thermostatbetrieb, variable Anschlussmöglichkeit für Kupfer-, Stahl- und Kunststoffrohre, max.Betriebsüberdruck 10 bar, bzw. Prüfüberdruck 13 bar, max. Betriebstemperatur 110 °C.Anschlüsse : 4 x G 1/2 I. G. seitlich und 2 x G 3/4 A. G. unten rechts oder links je nahc Bedarf.

Einschließlich sämtliche Befestigungsmaterialien.

Fabrikat der Planung:
Hersteller: Kermi

oder gleichwertig
Angebotenes Fabrikat/Typ

'....................................................'

**2.3.2.10 Flachheizkörper Typ 22 300x2300 mm**
wie zuvor im vollen Wortlaut beschrieben, jedoch:
Flachheizkörper Typ 22 300x2300 mm

liefern und fachgerecht fachgerecht montieren
Menge: 1,000 St

**2.3.2.20 Flachheizkörper Typ 22 900x500 mm**
wie zuvor im vollen Wortlaut beschrieben, jedoch:
Flachheizkörper Typ 22 900x500 mm

liefern und fachgerecht fachgerecht montieren
Menge: 2,000 St

**2.3.2.30 Flachheizkörper Typ 22 600x1200 mm**
wie zuvor im vollen Wortlaut beschrieben, jedoch:
Flachheizkörper Typ 22 600x1200 mm

liefern und fachgerecht fachgerecht montieren
Menge: 2,000 St

**2.3.2.40 Fllachheizkörper Typ 22 600x1400 mm**
wie zuvor im vollen Wortlaut beschrieben, jedoch:
Flachheizkörper Typ 22 600x1400 mm

liefern und fachgerecht fachgerecht montieren
Menge: 1,000 St

**2.3.2.50 Badheizkörper 1800 x 800 mm**
Badheizkörper 1800 x 800 mm

bestehend aus senkrechten Kollektorrohren 56 mm x 35 mm und eingesetzten waagerechten Rundrohren Durchmesser 22
mm,niedrig legierter Kohlenstoffstahl, fertig lackiert mit einer polyester-Epoxydharz-Pulverbeschichtung, Betriebsdruck: 10 bar, Betriebstemperatur: max. 95 Grad C, Wärmeleistung geprüft nach EN 442 bei 75/65/20 Grad = 1015 Watt
Speicherkapazität: 10 qdm, Blind- und Entlüftungsstopfen werkseitig eingedichtet, Wandbefestigungsset in der jeweiligen
Heizkörperfarbe mit horizontaler und vertikaler Ausrichtungsmöglichkeit des Heizkörpers Entlüftungsstopfen manuell G 1/2" messing vernickelt, selbstdichtend
ein Blindstopfen 1/2", messing vernickelt, selbstdichtend
Farbe: verkehrsweiß RAL 9016
Fabrikat der Planung:
Hersteller: Kermi

oder gleichwertig
angebotenes Fabrikat des Bieters:

'....................................................'

liefern und fachgerecht montieren
Menge: 1,000 St

**2.3.2.60 Thermostatkopf 7-28 °C, Zahlen 0-5, Flüssig-Fühler, weiß**
Thermostatkopf 7-28 °C, Zahlen 0-5, Flüssig-Fühler, weiß

Thermostatkopf Zahlen 0-5, Flüssig-Fühler, weiß, auf individuellen Sollwert begrenz- und blockierbar, mit Frostschutzsicherung, geprüft und zugelassen gemäß EN 215. Passend für Ventile mit Gewindeanschluss M 30 x 1,5 sowie für integrierte Ventilgarnituren mit Gewindeanschluss M 30 x 1,5.

liefern und fachgerecht montieren
Menge: 4,000 St

**2.3.2.70 Thermostat-Ventilunterteil 1/2"**
mit "automatischer Durchflussregelung".
Außengewinde G 1/2" Gehäuse aus korrosionsbeständigem,
entzinkungsfreiem Rotguss, vernickelt. Mit Niro-Stahlspindel und doppelter O-Ring-Abdichtung. Der Durchfluss ist von 10 bis 150 l/h stufenlos
einstellbar. Der eingestellte Durchfluss
wird nicht überschritten. Das Ventil
regelt den Durchfluss unabhängig vom
Differenzdruck. Voreinstellung mit
Einstellschlüssel oder Maulschlüssel
SW 11. Die Einstellwerte sind
stirnseitig und seitlich ablesbar.
Das komplette Thermostat-Oberteil kann
mit dem IMI Heimeier-Montagegerät ohne
Entleeren der Anlage ausgewechselt
werden. Das Eclipse Thermostat-Oberteil
ist geeignet für alle Ventilgehäuse mit
II+ Kennzeichnung.
Anschluss Außengewinde G 3/4 in
Verbindung mit Klemmverschraubungen für
Kunststoff-, Kupfer-, Präzisionsstahl-
oder Verbundrohr.
Max. Betriebstemperatur 120 Grd. C.
Min. Betriebstemperatur -10 Grd. C.
Zul. Betriebsüberdruck PB 10 bar.
Min. Differenzdruck 10-100 l/h: 10 kPa
Min. Differenzdruck 100-150 l/h: 15 kPa
Max. Differenzdruck 60 kPA.
Fabrikat: IMI Heimeier

Fabrikat der Planung:
Fabrikat: IMI Heimeier
Typ: Eclipse
oder gleichwertig
angebotenes Fabrikat des Bieters:

'....................................................'

liefern und fachgerecht montieren
Menge: 4,000 St

**2.3.2.80 Rücklaufverschraubung 1/2"**
Regulier- und absperrbare Verschraubung
für den Rücklauf, Voreinstellung
unabhängig von der Absperrung.
Durchflussrichtung beliebig, Gehäuse aus
Messing, vernickelt. Entleermöglichkeit
mittels Adapter (Artikelnummer
VA3300A001). Mit Dreifach-Dichtung nach
außen durch Verschlusskappe mit
PTFE-Dichtung, innenliegender O-Ring
sowie metallischer Dichtung. DN 10-20
Universalanschluss mit Muffengewinde
nach DIN EN 10226-1 für Gewinderohr bzw.
für Cu- und Präzisions-Stahlrohr 10-22
mm unter Verwendung von Klemmring und
Druckschraube. DN 25 Anschluss mit
Muffengewinde nach DIN EN 10226-1 für
Gewinderohr.
Ausführung: Innengewinde/Außengewinde
Werkstoff des Gehäuses: Messing
vernickelt
Bauform: Durchgang
Anschlussgröße: 1/2 Zoll
Kvs-Wert: 1,25
Nennweite: DN 15
Medium: Wasser, mit max. 50 % Glykol
nach VDI 2035
Max. Druck: PN 10
Min. Mediumtemperatur: -10 GradC
Max. Mediumtemperatur: 130 GradC

liefern und fachgerecht montieren
Menge: 4,000 St

**2.3.2.90 Hahnblockset für Zweirohr Heizungsanlagen mit Ventil**
Hahnblockset für Zweirohr Heizungsanlagen mit Ventil

Heimeier Set für Zweirohrheizungsanlagen bestehend aus: Multilux 4 Thermostat-Ventilunterteil, Anschlussstücke für Heizkörperanschlüsse R 1/2 und G 3/4, Verschlusskappen für G 3/4
Rohranschluss,Verkleidung Set weiß RAL 9016,Thermostat-Kopf DX
Übergang auf Heizungsrohr CU DN 15
Fabrikat der Planung:
Fabrikat: IMI Heimeier
Typ: Multilux 4
oder gleichwertig
angebotenes Fabrikat des Bieters:

'....................................................'

liefern und fachgerecht montieren
Menge: 1,000 St

**2.3.2.100 Heizkörper für Malerarbeiten abhängen**
*** Pauschalposition
Heizkörper einmalig abnehmen, sicher Lagern und nach Maler/Maurerarbeiten wieder montieren.
maximal 15 Flachheizkörper / pauschale je Wohnung

anschliessen und entlüften
Menge: 1,000 psch

**2.3.2.110 HZ -Leiste in Weiß**
HZ -Leiste in Weiß

Für Montage von Heizungsleitung bis 18mm

liefern fachgerecht montieren
Menge: 20,000 m

**2.3.2.120 HZ -Leiste Schellen mit Abdeckung in Weiß**
HZ -Leiste Schellen mit Abdeckung in Weiß

Für Montage von Heizungsleitung bis 18mm

Durchgang oder Eck

liefern fachgerecht montieren
Menge: 20,000 St

#### Bereich 2.4 Versorgungsleitungen

##### Abschnitt 2.4.1 Kunststoffrohr

*Hinweis: Kunststoffrohr*
Kunststoffrohr

Rohrleitungen für PWWH-Anlagen und Trinkwasserinstallationen nach DIN 1988 / EN 806,
aus formstabilen, aluminiumverstärkten PE-Xc-Rohren, diffusionsdicht, mit weißem PE-Xc-Schutzmantel, in schwarzes
Schutzrohr aus PE eingezogen, Verbindung mit P-Verbinder, mit SC-Contur und DVGW zertifiziertern Prüfsicherheit bei unverpresstem Verbinder, unlösbar, mit DVGW-Baumusterprüfzertifikat

liefern und montieren
Fabrikat der Planung:
Hersteller: Viega
Typ: Raxofix
oder gleichwertig angebotenes Fabrikat des Bieters:

'....................................................'

**2.4.1.10 Kunststoffrohr 16x2,2 mm**
wie zuvor im vollen Wortlaut beschrieben, jedoch:
Rohr Mehrschichtverbundwerkstoff TW und HZ  16x2,2 mm

liefern und fachgerecht montieren
Menge: 20,000 m

**2.4.1.20 Kunststoffrohr 20x2,8 mm**
wie zuvor im vollen Wortlaut beschrieben, jedoch:
Rohr Mehrschichtverbundwerkstoff TW und HZ 20x2,8 mm

liefern und fachgerecht montieren
Menge: 20,000 m

**2.4.1.30 allgemeine Formstücke 16 mm**
für zuvor beschriebenes Systemrohr,jedoch:
Bogen 45-90 Grad Durchmesser 16 mm
T-Stück Durchmesser 16 mm
Anschlusswinkel Durchmesser 16 mm x 1/2"
Kupplung Durchmesser 16 mm
Übergangsstück 16mm
Doppelanschlusswinkel Durchmesser 16 mm x 1/2"

liefern und fachgerecht montieren
Menge: 20,000 St

**2.4.1.40 allgemeine Formstücke 20 mm**
für zuvor beschriebenes Systemrohr,jedoch:
Bogen 45-90 Grad Durchmesser 20 mm
T-Stück Durchmesser 20 mm
Anschlusswinkel Durchmesser 20 mm x 1"
Kupplung Durchmesser 20 mm
Übergangsstück  20 mm
Doppelanschlusswinkel Durchmesser 20 mm x 1/2"

liefern und fachgerecht montieren
Menge: 20,000 St

##### Abschnitt 2.4.2 Edelstahl Rohr

*Hinweis: Systemrohre aus hochlegiertem, nichtrostendem Stahl*
Systemrohre aus hochlegiertem, nichtrostendem Stahl mit nach DIN EN 10088, in den Dimensionen d12 - 108 mm mit Systemprüfzeichen vom DVGW: DW-8501AT2552 für Trinkwasserinstallationen nach DIN EN 806, DIN EN 1717 und nationaler Ergänzungsnormen der DIN 1988, geprüft nach DVGW Arbeitsblatt W 534.

Brandverhalten nach DIN 4102-1 Baustoffklasse A1, nicht brennbar.
Edelstahl Pressfittinge für flüssige Medien,
mit Pressindikator, Unverpresst undicht, Dichtring aus CIIR schwarz, Pressmuffe mit Schutzstopfen.
Werkstoff: 1.4521 oder 1.4401

Fabrikat der Planung:
Hersteller: Viega
Typ: Sanpress

Fabr. und Produkt des Bieters:

liefern und fachgerecht montieren

**2.4.2.10 Systemrohr aus hochlegiertem, nichtrostendem Stahl 22x1,2 mm**
wie zuvor in vollem Wortlaut beschrieben:
Systemrohr aus hochlegiertem, nichtrostendem Stahl,
Dimension: 22 x 1,2 mm

liefern und fachgerecht montieren
Menge: 30,000 m

**2.4.2.20 Systemrohr aus hochlegiertem, nichtrostendem Stahl 15x1,0 mm**
wie zuvor in vollem Wortlaut beschrieben:
Systemrohr aus hochlegiertem, nichtrostendem Stahl,
Dimension: 15 x 1,0 mm

liefern und fachgerecht montieren
Menge: 20,000 m

**2.4.2.30 Allgemeine Formstücke 22mm**
Für zuvor beschriebenes Systemrohr,jedoch:

T-Stück Durchmesser 22 mm
Bogen, Winkel etc. 22 mm
Redu 22 mm
Wandscheibe 22 mm
Übergangsstücke mit Innen- oder Außengewinde 22 mm bis 3/4"

liefern und fachgerecht montieren
Menge: 20,000 St

**2.4.2.40 Allgemeine Formstücke 15mm**
Für zuvor beschriebenes Systemrohr,jedoch:

T-Stück Durchmesser 15 mm
Bogen, Winkel etc. 15 mm
Wandscheibe 15 mm
Übergangsstücke mit Innen- oder Außengewinde 15 mm bis 1/2"

liefern und fachgerecht montieren
Menge: 20,000 St

##### Abschnitt 2.4.3 Schmutzwasserleitung

*Hinweis: Beschreibung Schallgedämmte Schmutzwasserleitung*
PP schalloptimiertes Abwasserstecksystem mit geprüften
Schallwerten ( LIn ) von 20 dB ( A ) bis 30 dB ( A ), abhängig
der Bauaufgabe, entsprechend der DIN 4109 im diagonal
darunterliegendem Raum.Für Entwässerungsanlagen von Gebäuden nach DIN EN 12056 in Verbindung mit DIN 1986 - 100 ; PP Rohre und Formstücke sind innerhalb von Gebäuden und erdverlegt innerhalb der Gebäudestruktur (Anwendungskennzeichen " BD " - Building / Drainage ) in Anlehnung an DIN EN 1 451 - 1 geprüft und zugelassen;
PP Rohre mit angeformten Muffen und werkseitig vormontierter Lippendichtung aus EPDM bestehen aus einem schalloptimierten 3- Schicht- Rohr; PP Formstücke mit angeformten Muffen und werkseitig vormontierter Lippendichtung aus EPDM bestehen aus PP, mit angeformten Rippen an der Muffe, mit visueller Einstecktiefenkontrolle, sowie Markierung für einfache Montageausrichtung; Verlegung nach Herstellerrichtlinien unter Einhaltung der DIN EN 12056 und DIN 1986-100 ; Werkstoff : Polypropylen - Copolymer, mineralverstärkt, halogenfrei Längenausdehnung : 0,08 mm ( m * K ) Temperaturbeständig: b is 9 0°C, k urzzeitig 1 00° C
Baustoffklasse : DIN 4102 - B 2, normal entflammbar Ringsteifigkeit: 4 KN/ m ² U V Beständigkeit : Lagerung im Freien bis zu 2 Jahre PP Rohr ist innen weiß, zur besseren Inspezierbarkeit bei einer Kanalfernsehuntersuchung ;
das Abwassersystem ist gemäß DIN 4 109 gegen
Körperschallübertragung vom Baukörper zu trennen.
Fabrikat der Planung:
Hersteller: Geberit
Typ: Silent db 20
oder gleichwertig angebotenes Fabrikat des Bieters:

'....................................................'

**2.4.3.10 Schallgedämmte Schmutzwasserleitung DN100**
wie zuvor im vollen Wortlaut beschrieben, jedoch:
Schallgedämmte Schmutzwasserleitung, Dimension DN100

liefern und fachgerecht montieren
Menge: 10,000 m

**2.4.3.20 Schallgedämmte Schmutzwasserleitung DN50**
wie zuvor im vollen Wortlaut beschrieben, jedoch:
Schallgedämmte Schmutzwasserleitung, Dimension DN50

liefern und  fachgerecht montieren
Menge: 20,000 m

**2.4.3.30 allgemeine Formstücke DN 100**
allgemeine Formstücke DN 100

für zuvor beschriebenes Systemrohr,jedoch:
Bogen 15-90 Grad Durchmesser  70-100 mm
Abzweige, Formstücke und Reduzierungen.

liefern und fachgerecht montieren
Menge: 25,000 St

**2.4.3.40 allgemeine Formstücke DN 50**
allgemeine Formstücke DN 50

für zuvor beschriebenes Systemrohr,jedoch:
Bogen 15-90 Grad Durchmesser 40 - 50 mm
Abzweige, Formstücke und Reduzierungen.

liefern und fachgerecht montieren
Menge: 30,000 St

**2.4.3.50 Übergang auf bestehende Grundleitung erstellen DN 100**
Übergang auf bestehende Grundleitung erstellen DN 100

Gussmuffe aufarbeiten, bestehendes Rohr entfernen, neue Leitung anschließen, Dichtigkeit überprüfen. Einschließlich Adapterstück DN100- DN 120

liefern und  fachgerecht montieren
Menge: 1,000 St

**2.4.3.60 Dachhaube DN 100 Farbe Naturrot oder Anthrazit für**
Dachhaube DN 100 Farbe Naturrot oder Anthrazit  für
Zu-/Abluft und Schmutzwasser aus PP mit
innligendem Doppelrohr zur sicheren
Abführung von Kondensat - abnehmbarer
Regenkragen und Haubenkopf für
Schmutzwasser- oder Fortluftleitungen - für Schrägdach.
Einschließlich Bleiabdichtung, Flexübergang auf Schmutzwasser- oder Fortluftleitung mit Rohrschellen und Zubehör.

liefern und fachgerecht montieren
Menge: 1,000 St

**2.4.3.70 Bodenablauf Keller**
Demontage und freistemmen des vorhandenen Kellerablaues in der Waschküche und im Heizungsraum.
Montage eunes neue Kellerablaufs mit Geruchsverschluss und zweifacher Rückstauverschluss.
Herstellen eines Übergangs an die vorh. Abwasserleitung.
Dichtheitsprüfung und Funktionsprüfung.
Verschließen der Kellersohle.

Liefern und montieren
Menge: 2,000 St

##### Abschnitt 2.4.4 Gasleitung

**2.4.4.10 Gaszählerkugelhahn DN 32**
Gaszählerkugelhahn DN 32

für Zweistutzengaszähler mit Gasströmungswächter GS 6,
mit angeformter Zählerverschraubung, zur Absperrung der Zweistutzengaszähler, mit Anschlussverschraubung 90°,
mit angeformter Zählerverschraubung, gesicherter Betätigungsgriff aus Stahl,abschließbar mit DIN-DVGW-G-Prüfzeichen,

liefern und fachgerecht montieren
Menge: 1,000 St

**2.4.4.20 Gasströmungswächter DN 25 GS 2**
Gasströmungswächter DN 25 GS 2

Gasströmungswächter, mit Gewindeanschluss, DN 25, Nennwert GS 2, Typ K

liefern und fachgerecht montieren
Menge: 1,000 St

**2.4.4.30 Druckprobe der Erdgasleitung**
Menge: 1,000 St

*Hinweis: Rohrleitung für Gasanlagen*
Rohrleitung, für Gasanlagen

nach Informationen anfordern Rohrleitung, für Gasanlagen nach
DVGW-TRGI 2018 und Flüssiggas-Anlagen nach TRF, aus Kupfer, nach DIN EN 1057, SF-Cu und DVGW-GW 392 mit Gütezeichen RAL und DVGW-Zeichen, Verbindung mit Profipress G-Verbinder aus Kupfer, Rotguss oder Siliziumbronze, mit SC-Contur und DVGW zertifizierter
Prüfsicherheit bei unverpresstem Verbinder über den gesamten Prüfbereich von 22 hPa (22 mbar) bis 0,3 MPa (3 bar) trocken,
Pressverbindung bis DN 50 mit doppelter Presskontur (vor und hinter dem Dichtelement), HNBR-Dichtelement,unlösbar, mit DVGW-Baumusterprüfzertifikat

Fabrikat der Planung:
Hersteller: Viega
Typ: Profipress G

oder gleichwertig angebotenes Fabrikat des Bieters:

'....................................................'

**2.4.4.40 Kupferrohr 28x1,5 für Gasinstallationen**
wie zuvor im vollen Wortlaut beschrieben, jedoch:
Kupferrohr 28x1,5 DIN EN 1057

liefern und fachgerecht montieren
Menge: 10,000 m

**2.4.4.50 Cu-Bogen 28mm für Gasinstallationen**
für zuvor beschriebenes Systemrohr,jedoch:
Bogen für Gasinstallationen, alle Winkelgrade für Dimension: d 28 mm B

liefern und fachgerecht montieren
Menge: 10,000 St

**2.4.4.60 Übergangsstück für Gasinstallationen 28mm x 1 1/2"**
für zuvor beschriebenes Systemrohr,jedoch:
Übergangsstück für Gasinatallationen, (IG oder AG) Dimensionen: 28 mm x 1 1/2"

liefern und fachgerecht montieren
Menge: 5,000 St

#### Bereich 2.5 Befestigungsmaterial

*Hinweis: Rohrschelle mit Schallschutzeinlage*
Rohrschelle mit Schallschutzeinlage

Zweischrauben-Rohrschelle mit Schallschutzeinlage zur Befestigung Rohrleitungen mit einem
Rohr-Ø:von 15 bis 110 mm.
Material Stahl, Oberflächenbeschichtung elektrolytisch verzinkt
Mit Anschlussmutter M8/10 oder M10/12
RAL-GZ 655 und 656 (brand-)geprüft und gütegesichert
Verschlussschrauben mit Antiverlustscheibe gesichert.
EPDM Schallschutz-Einlage für DIN 4109.
Temperaturbeständig von -50° C bis +110° C.

**2.5.10 Rohrschelle mit Schallschutzeinlage DN 15-25**
für zuvor beschriebenes Befestigungsmaterial,jedoch:
Rohrschelle mit Schallschutzeinlage,
DN 15 - 25
einschließlich Bohrung, Dübel, Stockschraube

liefern und fachgerecht montieren
Menge: 50,000 St

**2.5.20 Rohrschelle mit Schallschutzeinlage DN 50-100**
wie zuvor in vollem Wortlaut beschrieben:
Rohrschelle mit Schallschutzeinlage,
DN 50-100
einschließlich Bohrung, Dübel, Stockschraube

liefern und fachgerecht montieren
Menge: 25,000 St

#### Bereich 2.6 Dämmung

*Hinweis: Schlauchisolierung*
Dämmschlauch für Sanitärrohrleitungen, Dämmung gemäß DIN 1988-200, geschlossenzelliger Polyethylenschaum, Faser-Polsterlage aus fest miteinander vernadelten Fasern. Geeignet für alle Rohrmaterialien. Reißfeste Oberfläche um Beschädigungen in der Bauphase vorzubeugen, dies dient der Vermeidung von Körperschallbrücken. Baustoffklasse nach DIN 4102-1: B2 Wärmeleitfähigkeit nach DIN 52612: Temperaturbeständigkeit (dauerhaft) von -20 C bis +90 C
Dämmschichtdicke: ca. 4 mm
Fabrikat der Planung:
Hersteller: Conel
Typ: Flex
oder gleichwertig angebotenes Fabrikat des Bieters:

'....................................................'

**2.6.10 Schlauchisolierung 18mm**
wie zuvor im vollen Wortlaut beschrieben, jedoch:
Schlauchisolierung für Rohr dI 18mm,

liefern und fachgerecht montieren
Menge: 10,000 m

**2.6.20 Schlauchisolierung 22mm**
wie zuvor im vollen Wortlaut beschrieben, jedoch:
Schlauchisolierung für Rohr dI 22mm,

liefern und fachgerecht montieren
Menge: 10,000 m

**2.6.30 Schlauchisolierung 65mm**
wie zuvor im vollen Wortlaut beschrieben, jedoch:
Schlauchisolierung für Rohr dI 65mm,

liefern und fachgerecht montieren
Menge: 5,000 m

**2.6.40 Schlauchisolierung 120mm**
wie zuvor im vollen Wortlaut beschrieben, jedoch:
Schlauchisolierung für Rohr dI 120mm,

liefern und fachgerecht montieren
Menge: 10,000 m

*Hinweis: Wärmedämmung*
Wärmedämmung

Wärmedämmung ohne Schutzmantel,n ach DIN 4140 Teil 1, an Rohrleitungen aus nicht brennbaren Stoffen, nach DIN 4102 Teil 1, fugendicht verlegt, an allen Stellen unter Einhaltung der
Nenndicke auf den Umfang zuschneiden einschließlich
aller Pass- und Formteile, Aus- und Segmentschnitte,
Dämmstoffe ohne schädigenden Einfluss auf die
Rohrwerkstoffe, Dämmdicke gemäß den Forderungen der EnEV für Leitungen und Armaturen in Wand- und Deckendurchbrüchen 50%Dämmung bestehend aus :
Mineralfasermatten mit senkrecht stehender Faser, einseitig mit hochreißfester Alukaschierung, Mindestdicke 0 ,05 mm
Wärmeleitfähigkeit: 0,035 W/ mK ( Rechenwert bei 10 °C)
Mediumtemperatur: 90 °C, Baustoffklasse : A.

**2.6.50 Dämmung 50% für Rohr DN 15**
wie zuvor im vollen Wortlaut beschrieben, jedoch:
Dämmung für Rohr DN 15, Dämmstärke 50%

liefern und fachgerecht montieren
Menge: 5,000 m

**2.6.60 Dämmung 50% für Rohr DN 20**
wie zuvor im vollen Wortlaut beschrieben, jedoch:
Dämmung für Rohr DN 20, Dämmstärke 50%

liefern und fachgerecht montieren
Menge: 5,000 m

*Hinweis: Wärmedämmung mit Ummantelung aus PVC*
Wärmedämmung

einschl. Ummantelung an haustechnischen Anlagen nach GEB, im Gebäude, Oberkante Dämmung über Gelände/Fußboden über 1,5 bis 3,5 m, Dämmung aus Mineralwolle, als Rohrschale, Brandverhaltensklasse DIN EN 13501-1 A1 (nichtbrennbar), Dicke 30 mm, kaschiert mit Alufolie, Verarbeitung nach Herstellerangabe, Ummantelung aus harter Kunststofffolie, Nähte quellverschweißen, einschl. Formteile (z.B. Bogen, Ausschnitte, Abzweige, Endstücke)

**2.6.70 PVC-Dämmung für Rohr DN15**
wie zuvor im vollen Wortlaut beschrieben, jedoch:
PVC-Dämmung für Rohr DN15, Dämmstärke 100%

liefern und fachgerecht montieren
Menge: 20,000 m

**2.6.80 PVC-Dämmung für Rohr DN20**
wie zuvor im vollen Wortlaut beschrieben, jedoch:
PVC-Dämmung für Rohr DN20, Dämmstärke 100%

liefern und montieren
Menge: 20,000 m

**2.6.90 PVC-Dämmung für Rohr DN25**
wie zuvor im vollen Wortlaut beschrieben, jedoch:
PVC-Dämmung für Rohr DN25, Dämmstärke 100%

liefern und fachgerecht montieren
Menge: 10,000 m

**2.6.100 Dämmschalen für herstellerspezifische Bauteile**
Dämmschalen für herstellerspezifische Bauteile

Pauschale pro Heizungsanlage für alle benötigten herstellerseitigen Dämmprodukte und ähnliches Zubehör

liefern und fachgerecht montieren
Menge: 1,000 St

#### Bereich 2.7 Lüftung

**2.7.10 Unterputzgehäuse universal ohne Brandschutz**
Unterputzgehäuse universal ohne Brandschutz

Einzellüftungsanlage entsprechend DIN 18017 T.3 für die Lüftung von Toiletten, Bädern, Wohnungsküchen, mittels bedarfsgesteuerter Einzellüftungsgeräte für Unterputz-/
Aufputzeinbau zum Anschluss an eine eigene oder gemeinsame Hauptleitung. Nachstehende Lüftungsanlage besteht aus Ventilatorgehäuse (Rohbauset), Ventilatoreinsatz (Endmontageset), eventuellem Zubehör und den Rohrsystemteilen. Die dieser Planung zugrunde liegenden
Rohrquerschnitte gelten nur für die Helios Baureihe ELS "ultra Silence" mit einer besonders hohen Druckreserve (bei V 60 m³/h = 260 Pa). Falls ein anderes Fabrikat alternativ angeboten wird, sind größere Hauptleitungsquerschnitte vorzusehen bzw. das Rohrnetz neu zu berechnen. Zur Lüftung von Bädern und Toiletten, Unterputzgehäuse (ohne Brandschutz) in Flachbauweise zur Aufnahme eines ELS-Ventilatoreinsatzes für Einbau in Installationsschacht, Vorwandsysteme, Wand oder Decke. In Kombination mit Brandschutz-Deckenschott ELS-D (eingebaut in der Hauptleitung) werden die einschlägigen Brandschutzanforderungen erfüllt. Ausblasstutzen DN 80mm nach oben, links oder rechts abgehend, durch Umstecke auch rückseitig positionierbar.
Integrierte luftdichte Rückluftsperrklappe, wartungsfrei. Komfortabler Elektro-Anschluss durch entnehmbare Steckverbindung.
Universalgehäuse aus schlagfestem Kunststoff, Alpinweiß, Brandklasse B2 mit rückseitigen Befestigungs-Nuten zur Aufnahme der Montagehalterung. Lieferung einschließlich Putzdeckel für die Rohbauphase. Maße: B/H/T 230 x 230 x 89 mm.
Allgemeine bauaufsichtliche DIBt- Zulassung Nr. Z-51.1-193.

Fabrikat der Planung:
Hersteller: Helios
Typ: ELS-GU

oder gleichwertig
angebotenes Fabrikat des Bieters:

'....................................................'

liefern und  fachgerecht montiern
Menge: 1,000 St

**2.7.20 Ventilatoreinsatz mit Fassade, Feuchte- u. Nachlaufsteuerg. 2 Stufen 60/35 cbm/h**
Ventilatoreinsatz mit Fassade, Feuchte-u. Nachlaufsteuerg. 2 Stufen 60/35 cbm/h

Ventilator-Einsatz "ultraSilence" mit elektronischer, feuchtverlaufsabhängiger Automatik-Steuerung,
2 Leistungsstufen 60/35 m³/h Volumenstrom für Bedarfs- und Grundlüftung. Spiralgehäuse mit aerodynamisch und
akustisch optimiertem Radial-Laufrad, hoher Druckreserve und niedrigem Geräuschpegel. Schallschutz entspr. DIN 4109 T.2.
Energiesparender Kondensatormotor in geschlossenem Aluminiumgussgehäuse.Wartungsfreie Kugellager für 40.000 Betriebsstunden.
Flache, elegante Fassade, raumseitig mehrfach Design prämiert aus hochwertigem Kunststoff, Alpinweiß. Luftfilter (Klasse G2) als Dauerfilter (spülmaschinenfest) unter der aufklappbaren, geschlossenen Frontplatte. Integrierte Filter-Verschmutzungsanzeige mit optischem Warnhinweis für anstehende Reinigung.
Steuerung: Bedarfs und Grundlüftungsstufe, die kleine Leistungsstufe kann für Dauerbetrieb direkt angeschlossen werden. Bei Erreichen des fest eingestellten Feuchtewertes wird automatisch die große Leistungsstufe bis zur Absenkung auf normale Raumluftfeuchte geschaltet. Zusätzlich zur Automatik- Feuchtefunktion, manuelle Ein-/Ausschaltung mit hoher Volumenleistung, Nachlaufzeit von 6, 10, 15, oder 21 Min. wählbar und Anlaufverzögerung 0 oder 45 Sek. Manuelle Steuerung beider Stufen mit Schalter DSEL 2 (Zubehör Nr. 1306) möglich. Die Automatikfunktion kann mit zusätzlichem Schalter deaktiviert werden. Leistung: Bedarfslüftung = 60 m³/h,
Grundlüftung = 35 m³/h
Geräusch: Schalldruck bei AL = 10m² = 35/26 dB(A) Schallleistung 39/30 dB(A)
Schutzart: IPX5 (strahlwassergeschützt), schutzisoliert, geeignet zum Einbau im Bereich 1 von Nassräumen.
Elektrische Daten: 230 V, 50 Hz, 18/9 Watt
Zuleitung: NYM-O,4x1,5mm² (5x1,5mm² für Deaktivierung der Automatikfunktion)

Fabrikat der Planung:
Hersteller: Helios
Typ: ELS-VF 60/35

oder gleichwertig
angebotenes Fabrikat des Bieters:

'....................................................'

liefern und  fachgerecht montieren
Menge: 1,000 St

**2.7.30 Universal-Montagehalterung**
Universal-Montagehalterung

für Wand-, Decken-, Schachtmontage von UP-Gehäusen Universal-Montagehalterung, zur UP- Gehäusebefestigung an Wänden, in Schächten und Zwischendecken. Höhen-, tiefen- und lotverstellbar. Für alle UP-Gehäuse.

Fabrikat der Planung:
Hersteller: Helios
Typ: ELS-MHU

oder gleichwertig
angebotenes Fabrikat des Bieters:

'....................................................'

liefern und  fachgerecht montieren
Menge: 1,000 St

*Hinweis: Runde Luftleitungen und Formstücke aus verzinktem Stahlblech*
Runde Luftleitungen und Formstücke aus verzinktem Stahlblech

Wickelfalzrohr mit Außenfalz und Verformungssperre für den Außenfalz und schmiermittelreduzierte Fertigung
Maße nach DIN EN 1506 (Die Toleranz der Länge L beträgt
0,005 x L) Luftdichtheitsklasse D nach DIN EN 12237.
Grenzwert des statischen Druckes +2000 Pa/-750 Pa
Ab NW 250 mm mit Doppelsicke als Versteifung zur Erhöhung der mechanischen Stabilität. Kalibrierte Formteile mit Steckverbindungen und werksseitig fest montierter Doppellippendichtung aus alterungsbeständigem EPDM -Gummi. Mit Stoppsicke, Einstecktiefen in Abhängigkeit der NW, Toleranzen und Maße gemäß DIN EN 1506. Bauteile in gepresster oder bei größeren NW handgebauter gefalzter und verkitteter Ausführung. Material verzinktes Stahlblech, Güte DIN EN 10346 bzw. DIN EN 10143, DX 51D, Zinkauflage 140 bis 275 g/m², Pressteile abweichend in angemessener Tiefziehqualität. Nach DIN EN 10346 kann das Aussehen der Zinkoberfläche variieren und durch Oxidation dunkler werden. Es können maschinenbedingte Bearbeitungsspuren auftreten!
Einsatzbereich min./max. -15 C° bis 80 C° Standardrohrlänge 3000 mm
Kleinste Nennweite 80mm
Größte Nennweite 1250 mm
Kleinster Innenradius  1 x d
Mindestanforderung nach VDI 6022

Fabrikat der Planung:
Hersteller: Wickelfalzrohr
Typ: SREN

oder gleichwertig
angebotenes Fabrikat des Bieters:

'....................................................'

**2.7.40 Wickelfalzrohr DN80**
Wie zuvor in vollem Wortlaut beschrieben jedoch:

Wickelfalzrohr DN80

liefern und  fachgerecht montieren
Menge: 2,000 m

**2.7.50 Wickelfalzrohr-Formstück DN80**
Wie zuvor in vollem Wortlaut beschrieben jedoch:

Wickelfalzrohr-Formstück alle Winkelgrade und Abgänge DN80

liefern und  fachgerecht montieren
Menge: 3,000 St

**2.7.60 Dachhaube DN 100 Farbe Naturrot oder Anthrazit für**
Dachhaube DN 100 Farbe Naturrot oder Anthrazit  für
Zu-/Abluft und Schmutzwasser aus PP mit
innligendem Doppelrohr zur sicheren
Abführung von Kondensat - abnehmbarer
Regenkragen und Haubenkopf für
Schmutzwasser- oder Fortluftleitungen - für Schrägdach.
Einschließlich Bleiabdichtung, Flexübergang auf Schmutzwasser- oder Fortluftleitung mit Rohrschellen und Zubehör.

liefern und fachgerecht montieren
Menge: 1,000 St

#### Bereich 2.8 Stundenlohnarbeiten

**2.8.10 Baubesprechung**
*** Pauschalposition
Baubesprechung

Es findet eine wöchentliche Baubesprechung (in begründeten Ausnahmen auch häufiger) mit allen am Bau Beteiligten statt. Der Auftragnehmer oder sein Vertreter muss an den Baubesprechungen teilnehmen. Die Baubesprechungen werden vom örtlichen Bauleiter protokolliert und die Vermerke allen Beteiligten übermittelt. Dies gilt für die gesamte Bauphase.
Menge: 1,000 psch

*Hinweis: Verrechnungssatz für Stundenlohnarbeiten*
Außergewöhnliche Arbeiten, die z.Zt. nicht voraussehbar und erfassbar für eventuelle Umschlüsse
und Provisorien sind, und über die eine andere Abrechnung nicht angebracht erscheint, werden zum
Nachweis mit nachfolgenden Stundenlohnsätzen abgerechnet. Sämtliche Zuschläge wie
Überstundenzuschläge, Schmutzzulage, Wegegelder, Auslösungen, usw. sind in die Einheitspreise
der Stundenlöhne einzurechnen.
Die in diesem Zusammenhang durchzuführenden Arbeiten können nur nach Abruf durch die örtliche
Bauleitung durchgeführt werden. Nach beendeter Arbeit sind die angefallenen Stunden innerhalb von
3 Tagen durch die örtliche Bauleitung abzeichnen zu lassen.
Dies bildet die Basis für die Abrechnung des Auftragnehmers.

**2.8.20 Monteurstunden zum Nachweis**
*** Bedarfsposition mit GB
Für anfallende Stundenlohnarbeiten, die nur auf
Anordnung der Bauleitung ausgeführt werden dürfen:
Monteurstunden zum Nachweis
Menge: 10,000 h

**2.8.30 Auszubildenden/Helferstundenachweis**
*** Bedarfsposition mit GB
Für anfallende Stundenlohnarbeiten, die nur auf
Anordnung der Bauleitung ausgeführt werden dürfen:
Auszubildenden / Helfer Stunden zum Nachweis
Menge: 10,000 h

**2.8.40 Kernbohrung Ø80-200mm, Decke oder Kellerwand**
Kernbohrung Ø80-200mm in Decke oder Kellerwand aus Beton, Bohrtiefe über 15 bis 40 cm, fachgerecht herstellen einschl. Lösen des Bohrkerns aus dem Gefüge und fachgerecht entsorgen.

Die Stemmarbeiten dürfen nur in Absprache mit der Bauleitung durchgeführt werden.

Einschl. Lohn und Maschinenstunden
Das Verschließen des Durchbruches erfolgt bauseits.
Menge: 6,000 St

**2.8.50 Revisionsunterlagen/Dokumentation je Gebäude**
Erstellen von kompletten Sätzen von Revisionsunterlagen
bestehend aus:
Bedienungs- und Wartungsanweisungen der technischen Anlage Trinkwasserfilter, Pumpen, Ausdehnungsgefäß, Regelung usw.
Die Unterlagen sind in folgenden Ausführungen
spätestens bei der Abnahme zu liefern:
- 3-fach Bedienungs- und Wartungsanweisung
- in Aktenordnern
- Unterweisung des Betriebspersonals

Dokumentationsstruktur
als Voraussetzung zum Fristbeginn der Schlussrechnung

1. Vertragsunterlagen
1.1 Der Bauvertrag
1.2 Abnahmeprotokoll
1.3 Schlussrechnung
1.4 Gewährleistungsbürgschaft
1.5 Fachunternehmer- Fachbauleitererklärung
1.6 Bautagebücher
1.7 Fachnachweise z.B. Brand- & Schallschutz, UVV
1.8 Prüfprotokolle o. -berichte TÜV, Prüfbehörden,
  Baugrundgutachten
1.9 Fotodokumentation (nur Datenform)

2. Materialien und Nachweise
2.1 Lieferscheine
2.2 Prüfbücher
2.3 Materialnachweise
2.4 Spül- & Druckprotokolle
2.5 Hygenische o. hydraulische Nachweise z.B.
  Trinkwasseranalysen

3. Wartungen
3.1 Pflegeanweisungen
3.2 Hinweise zum Betreiben von Anlagen, Bauteilen, etc.
3.3 Wartungskalender
3.4 Wartungsvertragsangebot

4. Planungsunterlagen
4.1 Leitungspläne der Versorger, Schachtscheine
4.2. Werks-, Ausführungs-, Detailplanungen
4.3. Aufmaß- & Bestandsplanung
4.4 Vermessungen, z.B. Grundleitungen etc.
  (Kamerabefahrung)
4.5 Schalt- & Strangpläne
Menge: 1,000 St
